# Sanierung Sportplatz Lanz
Angebotsaufforderung (GAEB DA 2000 1.2, DA83)
Projekt: 23-03-O
Währung: EUR
Erstellt mit: COSOBA-AVA-SYSTEM V9/ GAEB Toolbox V3.3 G90 R20230503, AVA.relax, 23.07.2026

## 260720 Sanierung Sportplatz Lanz
Datum: 20.07.2026

### Titel 01 Freianlage

*Hinweis: Bauleistungsbeschreibung*
0  Bauleistungsbeschreibung

0.1  Allgemeines
0.1.1  Der Auftragnehmer (AN) arbeitet sein Angebot nach
folgenden Unterlagen aus:
– Teilnahmebedingungen
– Zusätzlichen Vertragsbedingungen
– Besonderen Vertragsbedingungen
– Leistungsverzeichnis (LV)
– dieser Bauleistungsbeschreibung
– Planzeichnungen
Die Preisermittlung für die vertragliche Leistung
(Urkalkulation) ist dem Auftraggeber bei
Vertragsunterzeichnung in einem verschlossenen Umschlag
zur Aufbewahrung zu übergeben.
0.1.2  Alle Leistungen gelten als vollständige Arbeiten
nach europäischen Qualitätsnormen und -standards. Sie
umfassen, sofern im LV nichts Anderes beschrieben ist,
das Liefern, Herstellen und Einbauen einschließlich
aller Nebenleistungen und Kleinteile.
0.1.3  Soweit in der Leistungsbeschreibung auf
Technische Spezifikationen Bezug genommen wird, werden
auch ohne den ausdrücklichen Zusatz „oder
gleichwertig", immer gleichwertige Technische
Spezifikationen in Bezug genommen.
0.1.4  Die textlichen Beschreibungen im LV stehen
vorrangig neben textlichen und zeichnerischen Angaben
auf technischen Planzeichnungen. Alle Angaben und Maße
sind auf der Baustelle zu überprüfen. Etwaige
Unstimmigkeiten, Abweichungen und technische Bedenken
sind unverzüglich und vor Ausführung von Leistungen der
Bauüberwachung mitzuteilen und zur Klärung zu führen.
0.1.5  Der AN benennt einen verantwortlichen Bauleiter,
der die in der Bauordnung des jeweiligen Bundeslandes
aufgeführten Voraussetzungen erfüllt. Ein Wechsel
dieses Bauleiters ist nur mit Zustimmung des
Auftraggebers (AG) und der Bauaufsicht gestattet. Die
Benennung hat schriftlich zu erfolgen. Änderungen
bedürfen der schriftlichen Zustimmung.
Weisungen der Bauüberwachung und des AG entbinden in
keinem Fall von der ausschließlichen Verantwortung
gegenüber den Aufsichtsbehörden und der genauen
Einhaltung aller einschlägigen Normen und Vorschriften.
0.1.6  Der AN hat alle zur Erfüllung der
Vertragsleistungen evtl. erforderliche Anmeldungen oder
Besichtigungsanzeigen vor Behörden rechtzeitig
vorzunehmen und AG bzw. Bauüberwachung zu informieren
bzw. einzubinden.
0.1.7  Der Schutz zu liefernder und auf der Baustelle
gelagerter Pflanzen ist gem. FLL eine „gewerbliche
Verkehrssitte"und somit nicht gesondert
ausgeschrieben. Diese Kosten sind in die
Pflanzleistungen einzukalkulieren.
0.1.8  Werden Bestandsflächen tangiert, die nicht
bearbeitet werden, sind vom AN aussagekräftige
Zustandsdokumentationen anzufertigen und von der
Bauüberwachung abzeichnen zu lassen. Sie sind vom AN
auf eigene Kosten nach der Baumaßnahme in den
ursprünglichen Zustand zu versetzen. Darüber hinaus
übernimmt der AN die volle Haftung für alle durch ihn
an vorhandenen Einrichtungen wie Gebäude, Straßen und
Wege, Einbauten, Vegetation verursachten unmittelbaren
und mittelbaren Schäden.
0.1.9  Auf der Baustelle müssen während der Bauarbeiten
mindestens ein Exemplar der Pläne und das
Leistungsverzeichnis vorhanden sein.
0.1.10  Es ist ein Bauleistungsbericht zu führen und
wöchentlich der Bauüberwachung auszuhändigen. Zur
Kontrolle der Materiallieferungen sind der
Bauüberwachung die Lieferscheine in Kopie
auszuhändigen.

0.2  Angaben zu Baustelle gem. ATV DIN 18299
0.2.1  Lage der Baustelle, Umgebungsbedingungen,
Zufahrtsmöglichkeiten und Beschaffenheit der Zufahrt
sowie etwaige Einschränkungen bei Ihrer Benutzung: Die
Baustelle befindet sich auf dem Friedrich-Ludwig-Jahn
Sportplatz in Lanz. Die Zufahrt ist von der
öffentlichen Straße „Friedrich-Ludwig-Jahn-Straße"aber
auch vom Hopfenweg aus möglich. Das Bearbeitungsgebiet
ist vollständig eingezäunt, jedoch besteht keine
räumliche Abgrenzung zwischen den Freiflächen, die von
der Grundschule während der Pausenzeiten genutzt werden
und dem Bearbeitungsbereich. Die Zufahrt von der
Friedrich-Ludwig-Jahn-Straße ist ca. 4 m breit; die
Zufahrt vom Hopfenweg ist ca. 5,00 m breit. Im Süden
grenzt die Grundschule an, im Nordosten Wohnbebauung,
im Norden und Westen befinden sich vorhandene
Grünflächen.
  Die Prüfung der örtlichen Verhältnisse durch den
Bieter vor Angebotsabgabe wird empfohlen. Nachträgliche
Forderungen infolge mangelnder Überprüfung können nicht
berücksichtigt werden.
0.2.2  Besondere Belastungen aus Immissionen sowie
besondere klimatische oder betriebliche Bedingungen:
Die Arbeiten finden im eingezäunten Bereich des
Friedrich-Ludwig-Jahn Sportplatzes statt. Ein Teil des
eingezäunten Bereiches wird von der angrenzenden
Grundschule als Pausenfläche genutzt und enthält
entsprechende Einbauten / Spielgeräte. Der Spielbereich
ist vom Baubereich während der Bauausführung mit einem
Bauzaun abzugrenzen. Der genaue Verlauf des Bauzaunes
ist mit dem Schulleiter abzustimmen.
0.2.3  Art und Lage der baulichen Anlagen: Kommunales
Grundstück mit Bebauung
0.2.4  Verkehrsverhältnisse auf der Baustelle,
insbesondere Verkehrsbeschränkungen: siehe 0.2.1.
  Während der Bauausführung ist nur ein Gewerk im
Baufeld tätig. Ein Teil der Freianlagen wird während
der Bauausführung durch die Schul-/Hortkinder genutzt.
Es bestehen daraus resultierende Beschränkungen. Zur
Lagerung der Baustoffe, Maschinen usw. sind
ausschließlich die zu bearbeitenden Flächen zu nutzen.
Beschädigungen dieser sowie deren anliegender Flächen
durch den AN und in seinem Auftrag ausgeführte
Transporte usw. sind auf seine Kosten
wiederherzustellen. Diese Erschwernis ist
einzukalkulieren.
0.2.5  Für den Verkehr freizuhaltende Flächen:
Sämtliche öffentliche Flächen im Zufahrtsbereich der
Baustelle (Straßenraum, Gehwege, Parkplätze o.ä.)
müssen ständig freigehalten werden.
Die Erreichbarkeit der Baustelle, wie auch im
öffentlichen Raum muss für Rettungseinrichtungen und
Anwohner ständig gewährleistet sein. Erforderliche
Absperrungen, auch Teilabsperrungen, sind von der
Bauüberwachung zu genehmigen. Diese Erschwernisse sind
einzukalkulieren.
0.2.6  Art, Lage, Maße und Nutzbarkeit von
Transporteinrichtungen und Transportwegen: Nicht
vorhanden.
0.2.7  Lage, Art, Anschlusswert und Bedingungen für das
Überlassen von Anschlüssen für Wasser, Energie und
Abwasser:
  Wasser: ist vorhanden. Der tatsächliche
Wasserverbrauch ist über einen Wasserzähler, den der AN
zu stellen hat, zu ermitteln und zu tragen.
  Strom: ist vorhanden. Der tatsächliche Stromverbrauch
ist über einen Stromzähler, den der AN zu stellen hat,
zu ermitteln und zu tragen.
  Die Kosten hierfür sind in die Einheitspreise
einzukalkulieren.
  Abwasser: steht nicht zur Verfügung
  Anschlüsse, Genehmigungen sind vom AN einzuholen und
die Kosten sind einzukalkulieren.
0.2.8  Lage und Ausmaß der dem Auftragnehmer für die
Ausführung seiner Leistungen zur Benutzung oder
Mitbenutzung überlassenen Flächen/Räume: siehe 0.2.4
  Es stehen die Flächen der Baustelle zur Verfügung.
Sanitäre Anlagen stehen nicht zur Verfügung.
  Alle für die Bautätigkeit beanspruchten Flächen sind
nach Beendigung der Maßnahme in ihren Urzustand
herzustellen, soweit im LV nicht anders beschrieben.
Die Kosten hierfür sowie für die Baustelleneinrichtung
sind in die Einheitspreise einzukalkulieren.
0.2.9  Bodenverhältnisse, Baugrund und seine
Tragfähigkeit. Ergebnisse von Bodenuntersuchungen: Es
liegt ein Bodengutachten vor (siehe Anlage). Darin sind
Angaben zu den vorhandenen Bodenverhältnissen
enthalten.
0.2.10  Hydrologische Werte von Grundwasser und
Gewässern. Art, Lage, Abfluss, Abflussvermögen und
Hochwasserverhältnisse von Vorflutern. Ergebnisse von
Wasseranalysen: siehe 0.2.9
  Es liegt ein Bodengutachten vor (siehe Anlage).
0.2.11  Besondere umweltrechtliche Vorschriften: siehe
0.2.13 und
  Zum Schutz der gesamten Umwelt hat der Auftragnehmer
die durch die Arbeiten hervorgerufenen
Beeinträchtigungen auf das unvermeidliche Maß
einzuschränken.
0.2.12  Besondere Vorgaben für die Entsorgung, z.B.
Beschränkungen für die Beseitigung von Abwasser und
Abfall: Eigenes Restmaterial, Verschnitt, Bruch- und
Verpackungsmaterial und dgl. ist vom AN fachgerecht zu
entsorgen. Die Baustelle ist täglich zum Arbeitsende
ordentlich und sauber zu verlassen.
0.2.13  Schutzgebiete, Schutzzeiten im Bereich der
Baustelle, z.B. wegen Forderungen des Gewässer-,
Boden-, Natur-, Landschafts- oder Immissionsschutzes,
vorliegende Gutachten:
Auf dem Baufeld und den angrenzenden Flächen befindet
sich geschützter Baumbestand. Die DIN 18920, die FGSV R
SBB, das Brandenburgische NatschG sowie das
Bundesnaturschutzgesetz sind über Erhaltung, die Pflege
und den Schutz der Bäume zu beachten.
0.2.14  Art und Umfang des Schutzes von Bäumen,
Pflanzbeständen, Vegetationsflächen, Verkehrsflächen,
Bauteilen, Bauwerken, Grenzsteinen und dgl. im Bereich
der Baustelle: siehe 0.2.13
  Angrenzend befindet sich geschützter Baumbestand. Die
DIN 18920, die FGSV R SBB, das Brandenburgische NatschG
sowie das Bundesnaturschutzgesetz sind zu beachten.
Bereits vorhandene Einbauten,
Entwässerungseinrichtungen, Absteckungen, Grenzsteine,
Festpunkte, Höhenmarkierungen usw. für Gebäude,
Straßen- und Wegeführungen, angrenzende Einfriedungen
von Nachbargrundstücken sind vor Arbeitsbeginn durch
den AN zu sichern. Ggf. sind Ruhezeiten an
Kitas/Schulen, Altenheimen durch immissionsreduzierte
Maschinen und Geräte einzuhalten. Die Erschwernis ist
einzukalkulieren.
0.2.15  Art und Umfang der Regelung und Sicherung des
öffentlichen Verkehrs: siehe 0.2.1, 0.2.4, 0.2.5. Der
AG übernimmt keine erforderlichen Maßnahmen.
0.2.16  Im Bereich der Baustelle vorhandene Anlagen,
insbesondere Abwasser- und Versorgungsleitung: Siehe
nach Angaben der Versorger in den Lageplan übertragene
Trassenlage.
0.2.17  Bekannte oder vermutete Hindernisse im Bereich
der Baustelle, z.B. Leitungen, Kabel, Dräne, Kanäle,
Bauwerksreste und, so weit bekannt, deren Eigentümer:
siehe 0.2.14, 0.2.16. Vor Beginn notwendiger
Schachtarbeiten hat der AN sich über deren ober- oder
unterirdischen Verlauf zu informieren und evtl.
fehlenden Leitungspläne einzuholen. Die Schachtarbeiten
sind den jeweiligen Medienträgern anzuzeigen, ggfs.
haben Vororteinweisungen durch diese zu erfolgen. Die
Notwendigkeit ist mit den Medienträgern durch den AN
abzustimmen. Notwendige Umverlegungen sind rechtzeitig
vom AN zu beantragen. Baustellen- und endgültige
Anschlüsse müssen grundsätzlich zugänglich bleiben und
geschützt werden. Im Zweifel ist vom AN ein Hinweis an
den AG zu geben, erforderlichenfalls sind Festlegungen
zu treffen. Schäden, die als Folge von Schachtungen an
Leitungen verursacht werden, gehen voll zu Lasten des
AN.
0.2.18  Bestätigung, dass die im jeweiligen Bundesland
geltenden Anforderungen zu Erkundungs- und
gegebenenfalls Räumungsmaßnahmen hinsichtlich
Kampfmittel erfüllt wurden: Hierzu liegen keine
Erkenntnisse vor. Beim Auffinden von Kampfmitteln sind
die Arbeiten sofort einzustellen und die zuständigen
Stellen zu informieren.
0.2.19  Gemäß der Baustellenverordnung getroffene
Maßnahmen: Keine.
0.2.20  Besondere Anordnungen, Vorschriften und
Maßnahmen der Eigentümer oder anderer Eigentümer (oder
anderer Weisungsberechtigter) von Leitungen, Kabeln,
Dränen, Kanälen, Straßen, Wegen, Gewässern, Gleisen,
Zäunen und dergl. im Bereich der Baustelle: siehe
0.2.14, 0.2.16 und 0.2.17.
0.2.21  Art und Umfang von Schadstoffbelastungen, z.B.
des Bodens, der Gewässer, der Luft, der Stoffe und
Bauteile; vorliegende Fachgutachten oder dgl.: Liegen
nicht vor bzw. sind nicht bekannt.
0.2.22  Art und Zeit der vom AG veranlassten
Vorarbeiten: Keine
0.2.23  Arbeiten anderer Unternehmer auf der Baustelle:
siehe 0.2.4.

0.3  Angaben zur Ausführung gem. DIN 18299
0.3.1  Vorgesehene Arbeitsabschnitte,
Arbeitsunterbrechungen und -beschränkungen nach Art,
Ort und Zeit sowie Abhängigkeit von Leistungen anderer:
siehe 0.2.14 und 0.2.17.:
  Arbeitsunterbrechungen und -beschränkungen sind nicht
vorgesehen, Abhängigkeiten von anderen bestehen nicht;
es wird vor Baubeginn gemeinsam mit AN, AG und
Bauüberwachung ein Bauzeitenplan erstellt.
0.3.2  Besondere Erschwernisse während der Ausführung:
z.B. Arbeiten auf Flächen, auf denen der Betrieb
weiterläuft, Arbeiten im Bereich von Verkehrswegen,
oder bei außergewöhnlichen äußeren Einflüssen. siehe
0.2.2.
0.3.3  Vorgaben, die sich aus dem SiGe-Plan gemäß
Baustellenverordnung ergeben: keine
0.3.4  Art und Umfang von Leistungen zur Unfallverhütung
und zum Gesundheitsschutz für Mitarbeiter anderer
Unternehmen, z.B. trittsichere Abdeckung: keine
0.3.5  Besondere Anforderungen für Arbeiten in
kontaminierten Bereichen, ggf. besondere Anordnungen
für Schutz- und Sicherheitsmaßnahmen. Keine / siehe
0.2.18
0.3.6  Besondere Anforderungen an die
Baustelleneinrichtung und Entsorgungseinrichtungen:
Keine / siehe 0.2.8 und 0.2.12.
0.3.7  Besondere Anforderungen an das Auf- und Abbauen
sowie Vorhalten von Gerüsten: Gerüste sind nicht
notwendig.
0.3.8  Mitbenutzung fremder Gerüste, Hebezeuge, Aufzüge,
Aufenthalts- und Lagerräume, Einrichtungen und dergl.
durch den AN: Ist nicht vorgesehen.
0.3.9  Vorhaltungen von Einrichtungen des AN für andere
Nutzer: Sind nicht vorgesehen.
0.3.10  Verwendung oder Mitverwendung von
wiederaufbereiteten (Recycling-)Stoffen: Sind nicht
vorgesehen.
0.3.11  Anforderung an wiederaufbereitete
(Recycling-)Stoffe und nicht genormte Stoffe und
Bauteile: Ist nicht vorgesehen.
0.3.12  Besondere Anforderungen an Art, Güte,
Umweltverträglichkeit der Stoffe und Bauteile, auch
z.B. an die schnelle biologische Abbaubarkeit von
Hilfsstoffen: gem. Leistungsbeschreibung.
0.3.13  Art und Umfang der vom Auftraggeber verlangten
Eignungs- und Gütenachweise:
Sind gem. Leistungsbeschreibung formuliert und vor
Lieferung/Einbau nachzuweisen.
Sämtliche Materiallieferungen und auszuführenden
Leistungen haben den Vorgaben aller am Tage der
Angebotsabgabe geltenden DIN, ZTVs, VDE, Richtlinien
zu entsprechen.
Bei Bodenlieferung und -arbeiten sind die aktuellen
Bestimmung der ErsatzbaustoffV einzuhalten. Die
Bearbeitung und Herkunft des Bodens ist entsprechend zu
dokumentieren.
Alle Materialien haben neu und ungebraucht zu sein, es
sei denn, es ist in der Leistungsbeschreibung
ausdrücklich gestattet, neuwertige oder gebrauchte
Produkte zu verwenden.
Die Qualität jedweder Ausführung hat grundsätzlich
fachgerecht zu erfolgen.
Die Qualität der Pflanzware hat den von der FLL
herausgegebenen Gütebestimmungen für
Baumschulpflanzen, Stauden und Rasen zu entsprechen.
Sollte das ausgeschriebene Pflanzmaterial nicht den
optischen (äußeren) Qualitätsmerkmalen der FLL
entsprechen, so ist der AG bzw. die Bauleitung bei
Hochstämmen und Stammbüschen berechtigt, durch
Jahrringanalyse auf Kosten des AN die Anzahl der
Verpflanzungen prüfen zu lassen.
Holzteile haben eine Mindesthaltbarkeit gem. LV
aufzuweisen.
Die Materialien sind nach erfolgter Auftragserteilung
hinsichtlich der Verfügbarkeit zu sichern.
Lieferscheine und Gütenachweise sind unverzüglich nach
Eingang auf der Baustelle (Betriebsgelände),
insbesondere  jedoch vor dem Einbau, der Bauleitung zu
übergeben.
0.3.14  Unter welchen Bedingungen auf der Baustelle
gewonnene Stoffe verwendet werden dürfen bzw. müssen,
oder einer anderen Verwertung zuzuführen sind:  Boden
und Oberboden wieder einbauen. Anforderungen gem. LV.
0.3.15  Art, Zusammensetzung und Menge der aus dem
Bereich des AG zu entsorgenden Böden, Stoffe und
Bauteile; Art der Verwertung bzw. bei Abfall die
Entsorgungsanlage; Anforderungen an die Nachweise über
Transporte, Entsorgung und die vom AG zu tragenden
Entsorgungskosten: gem. LV bzw. gesetzlicher
Vorschriften. In die Preise sind die Transportkosten
und Kippgebühren einzurechnen.
0.3.16  Art, Anzahl, Menge oder Masse der Stoffe und
Bauteile, die vom AG beigestellt werden, sowie Art, Ort
(genaue Bezeichnung) und Zeit ihrer Übergabe: Keine.
0.3.17  In welchem Umfang der AG Abladen, Lagern und
Transport von Stoffen und Bauteilen übernimmt oder
dafür dem AN Geräte oder Arbeitskräfte zur Verfügung:
Keine.
0.3.18  Leistungen für andere Unternehmer werden nicht
gefordert.
0.3.19  Mitwirken beim Einstellen von Anlageteilen und
bei der Inbetriebnahme von Anlagen im Zusammenwirken
mit anderen Beteiligten, z.B. mit dem AN für die
Gebäudeautomation: Wird nicht gefordert.
0.3.20  Benutzung von Teilen der Leistung vor der
Abnahme: Ist nicht vorgesehen.
0.3.21  Übertragung der Wartung während der Dauer der
Verjährungsfrist für die Mängelbeseitigungsansprüche
für maschinelle und elektrotechnische sowie
elektronische Anlagen oder Teile davon, bei denen die
Wartung Einfluss auf die Sicherheit und die
Funktionsfähigkeit hat (vgl. § 13 Abs. 4 Nr.2 VOB/B),
durch einen besonderen Wartungsvertrag: Ist nicht
vorgesehen.
0.3.22  Abrechnung nach bestimmten Zeichnungen oder
Tabellen: Die Feststellung über den Fortgang der
Leistung wird mit AN und Bauüberwachung gemeinsam
vorgenommen. Diese Feststellung muss rechtzeitig
beantragt werden. Abbruchmaßnahmen sind vor der
Ausführung und später verdeckte Leistungen vor der
Verdeckung aufzumessen. Erfolgt dies nicht, so wird
die Menge nach Einschätzung des AG bzw. der
Bauüberwachung abgerechnet.
Zu jeder Rechnung ist eine aktuelle
Freistellungsbescheinigung zum Steuerabzug bei
Bauleistungen gem. § 48 b Abs. 1 Satz 1 des
Einkommensteuergesetzes beizulegen. Zur Schlussrechnung
ist ein digitales Bestandaufmaß vorzulegen.

#### Titel 01.01 511 Herstellung

**01.01.0001 Gras- und Krautschicht abschälen, aufnehmen und lagern**
*** Bezugsbeschreibung
Gras- und Krautschicht abschälen, aufnehmen und lagern
Schichtdicke im Mittel 5 cm.
Ausführung in Teilflächen.
Die Entsorgung wird über gesonderte Position
abgerechnet.
Abrechnung in der Horizontalprojektion nach fester
Masse im eingebauten Zustand.
Menge: 8530,000 m2

**01.01.0002 jedoch Gras- und Krautschicht abschälen in Handarbeit**
*** wie Position 01.01.0001
jedoch Gras- und Krautschicht abschälen in Handarbeit
im Kronenbereich von Bäumen und sonstigen Hindernissen.
Menge: 200,000 m2

**01.01.0003 Oberboden abtragen und lagern**
Oberboden abtragen und lagern
Homogenbereich A nach DIN 18300 gem. Baugrundgutachten.
Abtragsstärke im Mittel 7 cm,
auf Haufwerk setzen und bis zum Wiedereinbau lagern.
Lagerung als messbare Miete mit einer max. Höhe von
1,50 m.
Abrechnung in der Horizontalprojektion im eingebauten,
verdichteten Zustand an Entnahmestelle mit
Plausibilität zum gebildeteten Haufwerk.
Die Ausführung erfolgt in Teilflächen.
Menge: 180,000 m3

**01.01.0004 Oberboden sieben**
Oberboden sieben
Auf Miete gelagerten Oberboden aufnehmen, sieben und
lagern.
Lagerung als messbare Miete mit einer max. Höhe von
1,50 m.
Siebdurchgang 20 mm, Oberboden gem. DIN 18915,
Entsorgung von Siebrückstände wird separat vergütet.
Transportweg: ca. 250 m
Menge: 180,000 m3

**01.01.0005 Boden lösen, transportieren, lagern**
Boden in Flächen profilgerecht lösen, transportieren
und innerhalb des
Baufeldes auf Haufwerk setzen und lagern.
Abtragsstärke im Mittel 0,55 m,
Homogenbereich C bis E nach DIN 18300 gem.
Baugrundgutachten.
Entsorgung anfallender Stoffe wird über entsprechende
Entsorgungsposition vergütet.
Abrechnung in der Horizontalprojektion im eingebauten,
verdichteten Zustand an Entnahmestelle mit
Plausibilität zum gebildeteten Haufwerk.
Menge: 990,000 m3

**01.01.0006 Boden lösen für Kies-Rohr-Rigole**
*** Bezugsbeschreibung
Leitungsgräben für Kies-Rohr-Rigole herstellen einschl.
Kopfloch für Einbau Kontroll- und Spülschächte.
Boden lösen, lagern, verfüllen, verdichten
T 0,55 m Kies-Rohr-Rigle
T 1,00 m 4 Stk. Kontroll- und Spülschächte
Boden der Gräben für Leitungen profilgerecht lösen, im
Baufeld transportieren und auf geordnetem Haufwerk für
die Entsorgung lagern,
Transportweg: ca. 200 m
Homogenbereich C bis E nach DIN 18300 gem.
Baugrundgutachten.
inkl. Herstellung des Rohplanums in der Oberfläche und
inkl. Feinplanum,
Aushubtiefe bis 0,55 m ab Uk Rasentragschicht,
Breite der Sohle 0,80 bis 1,00 m
Verfüllung der Gräben in gesonderter Position
beschrieben.
Menge: 140,000 m3

**01.01.0007 jedoch Boden lösen für Dränschlitze**
*** wie Position 01.01.0006
jedoch Boden lösen für Aushub Dränschlitze
Aushubtiefe 0,30 m ab Uk Rasentragschicht
Breite der Sohle von ca. 0,07 m.
Verfüllung der Gräben in gesonderter Position
beschrieben.
Menge: 3575,000 lfm

**01.01.0008 jedoch Boden lösen für Dränstränge**
*** wie Position 01.01.0006
jedoch Boden lösen für Aushub Dränstränge
Aushubtiefe 0,55 m ab Uk Rasentragschicht
Breite der Sohle von ca. 0,25 m.
Verfüllung der Gräben in gesonderter Position
beschrieben.
Menge: 630,000 lfm

**01.01.0009 jedoch Boden lösen für Elektroleitungen und Blitzschutz**
*** wie Position 01.01.0006
jedoch Boden lösen für Elektroleitungen und Blitzschutz
Aushubtiefe bis 1,00 m ab Ok Gelände
Breite der Sohle von ca. 0,40 m.
Menge: 330,000 lfm

**01.01.0010 jedoch Boden lösen für Rhizomsperre**
*** wie Position 01.01.0006
jedoch Boden lösen für Rhizomsperre
Tiefe bis 1m unter OK Gelände
Menge: 115,000 lfm

**01.01.0011 Suchschachtung Bestandsleitungen**
Boden für Suchschachtung in Handarbeit zur Freilegung
bzw. zur Feststellung von Hindernissen, z.B. Leitungen,
Baumwurzeln, ab Geländeoberfläche ausheben, Aushub
seitlich lagern, nach Fertigstellung verfüllen und
verdichten.
DPr 97%, Verformungsmodul: EV2 >/= 70 MPa
Verdichtungsnachweise für das Verfüllen der Gräben sind
durch den AN zu erbringen. Der Nachweis der Erfordernis
ist zu erbringen.
Nur nach Anweisung und Lagefeststellung der
Bauüberwachung.
Homogenbereich C bis E nach DIN 18300 gem.
Baugrundgutachten.
Aushubtiefe 80 - 150 cm, Länge bis 2,00 m.
Menge: 20,000 m3

**01.01.0012 Rasentragschicht Naturrasenspielfeld lösen, transportieren, lagern**
*** Bezugsbeschreibung
Rasentragschicht Naturrasenspielfeld profilgerecht
lösen, transportieren und innerhalb des Baufeldes auf
Haufwerk setzen und lagern.
Abtragsstärke im Mittel 0,15 m,
Entsorgung anfallender Stoffe wird über entsprechende
Entsorgungsposition vergütet.
Abrechnung in der Horizontalprojektion im eingebauten,
verdichteten Zustand an Entnahmestelle mit
Plausibilität zum gebildeteten Haufwerk.
Menge: 860,000 m3

**01.01.0013 jedoch Boden lösen in Handarbeit**
*** wie Position 01.01.0012
jedoch Boden lösen in Handarbeit
im Kronenbereich von Bestandsbäumen,
im Bereich von Medien und Bestandsleitungen
und auf Anweisung der Bauüberwachung
profilgerecht in Handarbeit lösen und innerhalb des
Baufeldes auf Haufwerk setzen, lagern.
Menge: 50,000 m3

**01.01.0014 Boden laden, wieder einbauen**
Gelagerten Boden aufnehmen, innerhalb der Baustelle
transportieren und wiedereinbauen,
Homogenbereich C bis E nach DIN 18300 gem.
Baugrundgutachten.
Einbaustärke bis ca. 1,50 m.
Einzukalkulieren ist das Aufnehmen von Haufwerk, der
Transport innerhalb der Baustelle bzw. von der
BE-Fläche und der profilgerechte, lagenweise Einbau
inkl. Modellieren der Oberfläche mit Böschungen mit
max. Neigung von 1:3.
Transportweg bis ca. 200 m
Menge: 300,000 m3

**01.01.0015 Suchschachtung**
Boden für Suchschachtung in Handarbeit ausheben zur
Freilegung bzw. zur Feststellung von Hindernissen, z.B.
Leitungen, Starkwurzeln von Bestandsbäumen,
ab Geländeoberfläche, Aushub seitlich lagern,
nach Fertigstellung verfüllen und verdichten.
Verdichtungsnachweise für das Verfüllen der Gräben sind
durch den AN zu erbringen mind. 97 % Proktordichte. Der
Nachweis der Erfordernis ist zu erbringen.
Nur nach Anweisung und Lagefeststellung der
Bauüberwachung.
Homogenbereich C bis E nach DIN 18300 gem.
Baugrundgutachten.
Aushubtiefe 80 - 150 cm, Länge bis 2,00 m
Menge: 20,000 m3

**01.01.0016 Grundplanum für Sport- und Verkehrsflächen herstellen**
*** Bezugsbeschreibung
Grundplanum nach DIN 18315 unter Sport- und
Verkehrsflächen und Randeinfassungen herstellen.
Homogenbereich C bis E nach DIN 18300 gem.
Baugrundgutachten.
Die zulässige Abweichung in der Ebenheit, gemessen auf
4-Meter Messstrecke darf max. +/- 3 cm betragen.
Abweichungen der Sollhöhe dürfen an keiner Stelle mehr
als 3 cm betragen.
Die Leistung versteht sich inkl. notwendiger
Bodenbewegungen zum Höhenausgleich innerhalb der
Flächen bis zu +/- 30 cm. Überschüssiges Material
innerhalb des Baufeldes transportieren und auf Haufwerk
setzen.
Menge: 3450,000 m2

**01.01.0017 jedoch Grundplanum für Vegetations- und Rasenflächen herstellen**
*** wie Position 01.01.0016
jedoch Grundplanum für Vegetations- und Rasenflächen
herstellen
gemäß DIN 18915 oder DIN 18300.
Menge: 9240,000 m2

#### Titel 01.02 513 Wasserhaltung

*Hinweis: Wasserhaltungsmaßnahmen nach Wahl des AN*
Wasserhaltungsmaßnahmen nach Wahl des AN
Die Organisation der Wasserableitung über
Einleitungspunkte in den Vorfluter inkl. aller
Aufwendungen innerhalb der Baustelle, sämtliche
Transporte, Heranführen von Strom, Energieversorgung
mittels Dieselaggregaten für die gesamte WH-Technik,
verbindende Rohrleitungen, Pumpenanlagen einschl.
provisorische Ablaufleitung bis 200 m Länge inkl.
Formstücke, Armaturen, Schieber und Anschlüssen für
Pumpen betriebsbereit vorhalten, einschl. Gerüste,
Rohr- und Behelfsbrücken sowie Umsetzen der gesamten
Technik im Baufeld und aller Geräte, Werkzeuge,
Materialien und sonstige Betriebsmittel zur Erbringung
der nachfolgend beschriebenen Leistungen sind innerhalb
nachfolgender Positionen einzukalkulieren und
abgegolten.
Ebenso sind die Baustelleneinrichtung für die
Wasserhaltung sowie anfallenden Genehmigungsgebühren in
den Einzelpreis der nachfolgenden Position
einzurechnen.

**01.02.0001 Offene Wasserhaltung**
Wasserhaltung zum Freihalten der Baugrube von
Bodenwasser
(Stau-,Tag- und Grundwasser) nach geologischen und
hydraulischen Erfordernissen entsprechend
Baugrundgutachten zum schadlosen Ableiten des
geförderten Wassers durchführen.
Offene Wasserhaltung aufbauen, vorhalten, betreiben und
wieder zurückbauen.
Wasserableitungsgenehmigung einholen bei der
zuständigen Unteren Wasserbehörde (UWB).
Erforderliche Erdarbeiten, Wasserfassungen, Zu- und
Ableitungen, Sand- und Schlammfänge werden nicht
gesondert berechnet.
Förderdurchfluss je Baugrube bis 20m3 / Stunde.
Geodätische Förderhöhe ab Baugrubensohle bis 2,00 m.
Ableitung nach Wahl des AN zum Vorfluter max. 200 m
Abrechnung nach Kalendertagen.
Menge: 10,000 Tag

#### Titel 01.03 519 Sonstiges zur KG 510

**01.03.0001 Rhizomsperre liefern, einbauen**
Rhizomsperre liefern, einbauen
zum Schutz der Kunststoffflächen vor Wurzeleinwuchs
liefern und einbauen.
Wurzelschutz zur Begrenzung des Wurzelwachstums,
vertikal, aus einer Wurzelschutzmembran aus
Polypropylen-Fließstoff Geotextil mit einer darauf
thermisch angebrachten extrudierten
Polypropylenschicht.
100 % undurchdringbar für Wurzeln, resistent gegen
Bakterien, 100 % wasserdicht, 100 % recyclebar.
325 g/m² (EN-ISO 9864), Durchdringwiderstand: 3455 N
(DIN 54307),
Oberflächenwiderstand von der beschichteten Seite: 45
im (ISO 4288),
Höchstzugkraft längs: mind. 22 kN/m (ISO 10319),
Höchstzugkraft quer: mind. 22 kN/m (ISO 10319),
Höchstzugkraftdehnung längs: ca. 63 % (ISO 10319),
Höchstzugkraftdehnung quer: ca. 50 % (ISO 10319),
Steifheit / E-Modul Länge: ca. 76 N/mm (EN-ISO 527-1),
Steifheit / E-Modul Breite: ca. 77 N/mm (EN-ISO 527-1).
einbauen als vertikale Trennwand,
Einbauhöhe: 1,0 m.
Bei dem Einbau dürfen keine Schäden am Material
entstehen,
Leistung inkl. Erdarbeiten, lagenweise verdichten beim
Verfüllen sowie
aller Kleinteile (z. B. Verschlussschiene zur
dauerhaften Verbindung zweier
Wurzelschutzbahnen) und Nebenarbeiten.
Der erhöhte Aufwand für Handarbeit ist
einzukalkulieren.
Menge: 114,000 lfm

**01.03.0002 Baum aufasten**
Baum aufasten bis zu einer lichten Höhe von 3,00 m
Anfallendes Material laden, abfahren und fachgerecht
verwerten.
Menge: 2,000 St

**01.03.0003 Strauchfläche roden H 2 m bis 6 m**
Strauchfläche roden,
flächig, Höhe 2 m bis 6 m,
flächiger, strauchartiger Aufwuchs von Laub- und
Nadelgehölzen bis zu
einer Höhe 6,00 m roden, inkl. Wurzelstock und Wurzeln
weitläufig entfernen, mind. 0,5 m über Strauchumfang.
Alle Materialien laden und zu einer Verwertungs-
oder Entsorgungsstelle transportieren und entladen.
Anfallende Gebühren und / oder zu erzielende Gewinne
sind
einzukalkulieren.
Alle Materialien und Stoffe sind fach- und sachgerecht
zu entsorgen.
Die geltenden Entsorgungsvorschriften sind einzuhalten.
Abrechnung nach Aufmaß
Menge: 60,000 m2

#### Titel 01.04 521 Baugrundverbesserung

**01.04.0001 Bodenverbesserung durch geeignetes Austauschmaterial**
*** Bezugsbeschreibung
Bodenverbesserung durch geeignetes Austauschmaterial
Boden aus geeignetem, grobkörnigen, verdichtungsfähigem
Boden, Körnung 0/32 bis 0/45mm.
Feinkornanteil (d kleiner/gleich 0,063mm sollte 10 M.-%
nicht übersteigen) liefern und einbauen.
Es ist ein frostsicheres Material zu verwenden
(Feinkornanteil kleiner/gleich 5M-%)
Erforderliche Tragfähigkeit EV2=> 45 MPa.
Menge: 120,000 m3

**01.04.0002 Wiedereinbau bauseits gelagertes Tragschichtmaterial**
*** wie Position 01.04.0001
Wiedereinbau des bauseits gelagerten
Tragschichtmaterial als Bodenverbesserung.
Erforderliche Tragfähigkeit EV2=> 45 MPa.
Menge: 130,000 m3

#### Titel 01.05 522 Gründungen und Bodenplatten

**01.05.0001 Betonfundament Flutlichtanlage**
Ortbeton der Mastfundamente als bewehrter Beton,
Normalbeton C 25/30 DIN EN 206-1, DIN 1045-2, Abmessung
nach statischer Erfordernis, Einzelvolumen bis 1 m3,
obere Betonfläche waagerecht / geneigt, gemäß Angaben
des Statikers herstellen. Einschl. der erforderlichen
Schalung, Schalungshaut für Betonflächen ohne
Anforderung.
Bewehrung gem. gesonderter Position.
Expositionsklasse Bewehrungskorrosion, ausgelöst durch
Karbonatisierung XC2, Expositionsklasse Betonkorrosion
durch chemischen Angriff XA1, Feuchtigkeitsklasse,
Expositionsklasse Frostangriff mit und ohne Taumittel
XF1 Betonkorrosion, in feuchter Umgebung, direkte
Alkalizufuhr von außen WF.

Fundament mit Kabeleinführung KG-Rohr DN110 sowie
Wasserablauf DN40

Oberkante Fundament endet 12 cm unter Oberkante
fertiger Belag / Bodenoberfläche. Ausbildung
Fundamentoberseite mit mind. 2 % Gefälle zum äußeren
Rand.

Abmessung: 0,8 x 0,8 x 0,3 m
Menge: 1,000 m3

**01.05.0002 Bewehrung aus Betonstabstahl**
Bewehrung aus Betonstabstahl, Stangenware,
Stabgittermatten oder ähnlich,
nach DIN 488 IV S, Durchmesser von 10 bis 16mm, Längen
bis 14m liefern und in den erforderlichen Querschnitten
und Abmessungen gemäß DIN 1045 und Schal- und
Bewehrungsplan herstellen und einbauen.
Menge: 20,000 kg

#### Titel 01.06 525 Dränagen

**01.06.0001 Drainschlitze herstellen**
Dränschlitze Sportrasenfläche herstellen
nach DIN 18035-3 für Sportrasenfläche DIN 18035-4
herstellen,
Homogenbereich C bis E nach DIN 18300 gem.
Baugrundgutachten.
Schlitzabstand 1,5 m, Schlitzbreite 70 mm, Schlitztiefe
25 cm, einschl. verfüllen mit Kies, Körnung 2/8.
Abrechnung feste Masse ab OK Einbauschicht.
Die Frostbeständigkeit ist nach DIN 4226 Teil 3 im
Regelfall an der Korngruppe 8/16 bei scharfer
Frosteinwirkung zu prüfen. Der Durchgang durch das 5 mm
Prüfsieb bei gebrochenem Korn darf nach den
Frost-Tau-Wechseln 4 Gewichtsprozent nicht
überschreiten. Frostempfindlichkeitsklasse mind. F2,
Der Baustoff soll nicht mehr als 15 Gewichts-%
Korndurchmesser ≤ 0,2 mm enthalten. Feinkornanteil <
0,063 mm und sollte 10 M.-% nicht übersteigen, frei von
Schadstoffen nach ErsatzbaustoffV,
Wasserschluckwert: mind. 0,01 cm/s = kf >10-2,
d15 der Dränpackung soll ≤ 4 x d85 des Bodens betragen
d15 der Dränpackung soll ≥ 4 x d15 des Bodens betragen
Vor Einbau ist ein aktuelles Prüfzeugnis zum
Körnungslinienverlauf zur Prüfung bei der
Bauüberwachung einzureichen. liefern und Gräben (Breite
ca. 7 cm, Tiefe ca. 0,25 m bis 0,50 m) der
Dränentwässerung einbauen. Die Mindestüberdeckung der
Rohrscheitel beträgt 15 cm.
Der Nachweis der Eignung des Baustoffs als Dränpackung
ist durch die Vorlage der Prüfergebnisse mind. für
Korngrößenverteilung, Kontrolle der Dräneignung sowie
Wasserdurchlässigkeit und Wasserschluckwert zu
erbringen. Der zum Einsatz kommende Baustoff der
Dränpackung muß gegenüber dem Baugrund (siehe
beiliegendes Bodengutachten) den Filterregeln für
Dränpackungen gemäß 18035 Teil 3 entsprechen. Die
Kosten sind in den Einzelpreis einzukalkulieren.
Abrechnung feste Masse ab OK Einbauschicht.
Erdarbeiten werden separat vergütet.
Menge: 3580,000 lfm

**01.06.0002 Drainstränge herstellen**
Dränstränge Sportrasenfläche herstellen
nach DIN 18035-3 für Sportrasenfläche DIN 18035-4
herstellen,
Homogenbereich C bis E nach DIN 18300 gem.
Baugrundgutachten.
Schlitzabstand 8,7 m, Schlitzbreite 25 mm, Schlitztiefe
25 cm, einschl. verfüllen mit Kies, Körnung 2/8.
Abrechnung feste Masse ab OK Einbauschicht.
Die Frostbeständigkeit ist nach DIN 4226 Teil 3 im
Regelfall an der Korngruppe 8/16 bei scharfer
Frosteinwirkung zu prüfen. Der Durchgang durch das 5 mm
Prüfsieb bei gebrochenem Korn darf nach den
Frost-Tau-Wechseln 4 Gewichtsprozent nicht
überschreiten. Frostempfindlichkeitsklasse mind. F2,
Der Baustoff soll nicht mehr als 15 Gewichts-%
Korndurchmesser ≤ 0,2 mm enthalten. Feinkornanteil <
0,063 mm und sollte 10 M.-% nicht übersteigen, frei von
Schadstoffen nach ErsatzbaustoffV,
Wasserschluckwert: mind. 0,01 cm/s = kf >10-2,
d15 der Dränpackung soll ≤ 4 x d85 des Bodens betragen
d15 der Dränpackung soll ≥ 4 x d15 des Bodens betragen
Vor Einbau ist ein aktuelles Prüfzeugnis zum
Körnungslinienverlauf zur Prüfung bei der
Bauüberwachung einzureichen. liefern und in vorhandene
Gräben (Breite 0,25 m, Tiefe ca. 0,35 m bis 0,65 m) der
Dränentwässerung einbauen. Die Mindestüberdeckung der
Rohrscheitel beträgt 40 cm.
Der Nachweis der Eignung des Baustoffs als Dränpackung
ist durch die Vorlage der Prüfergebnisse mind. für
Korngrößenverteilung, Kontrolle der Dräneignung sowie
Wasserdurchlässigkeit und Wasserschluckwert zu
erbringen. Der zum Einsatz kommende Baustoff der
Dränpackung muß gegenüber dem Baugrund (siehe
beiliegendes Bodengutachten) den Filterregeln für
Dränpackungen gemäß 18035 Teil 3 entsprechen. Die
Kosten sind in den Einzelpreis einzukalkulieren.
Abrechnung feste Masse ab OK Einbauschicht.
Erdarbeiten werden separat vergütet.
Menge: 630,000 lfm

**01.06.0003 Kies-Rohr-Rigole herstellen (Sammler)**
Kies-Rohr-Rigole liefern und herstellen (Sammler)
Maße im Querschnitt: ca. 0.40 x 0,8-1,00 m
Ausführung in zwei Teillängen: 2 x ca. 96 m Länge
Bestehend aus geschlitztem Rohr und einer die Rohre
umgebenden Kiespackung.

Filter-/Rigolenkies
Material identisch Draingrabenverfüllung.
Filterstabile Dränpackung aus kornabgestuftem
Mineralgemisch, Körnung zwischen 0,063 bis 32 mm,
Kornform: gebrochen
Die Frostbeständigkeit ist nach DIN 4226 Teil 3 im
Regelfall an der Korngruppe 8/16 bei scharfer
Frosteinwirkung zu prüfen. Der Durchgang durch das 5 mm
Prüfsieb bei gebrochenem Korn darf nach den
Frost-Tau-Wechseln 4 Gewichtsprozent nicht
überschreiten. Frostempfindlichkeitsklasse mind. F2,
Der Baustoff soll nicht mehr als 15 Gewichts-%
Korndurchmesser ≤ 0,2 mm enthalten. Feinkornanteil <
0,063 mm und sollte 15 M.-% nicht übersteigen, frei von
Schadstoffen nach ErsatzbaustoffV,
Wasserschluckwert: mind. 0,01 cm/s = kf >10-2,
d15 der Dränpackung soll ≤ 4 x d85 des Bodens betragen
d15 der Dränpackung soll ≥ 4 x d15 des Bodens betragen

Drainageleitung, DN 150
jedoch Drainrohre Sammler DN 150 aus PE-HD - VS
(Sammler)
Drainrohre aus PE-HD, Fließrinne nach DIN 4262 Teil 1
Form D, DN 150
als Sammler fachgerecht fluchtgerecht und mittig in die
o.g. Drainpackung verlegen.
Einschließlich Herstellung Anschluss an
Kontrollschächte sowie
Nebenarbeiten und Kleinteile, wie Steckmuffen,
Rohrdichtung, allen notwendigen
Verbindungsteile wie u. a.  T - Stücke zwischen Sammler
und Sauger, Kreuzstücke zwischen Sauger (Längleitungen)
und Sauger (Querleitung), Dichtungsringen und
Formstücke.

Alle Materialien liefern und Rigole fachgerecht
herstellen, einschließlich aller zugehörigen Arbeiten
und Materialien,
Erdarbeiten werden separat vergütet.
Menge: 70,000 m3

**01.06.0004 Kontrollschacht für Dränleitungen liefern und herstellen**
Kontrollschacht für Dränleitungen liefern und
herstellen, mit schwenkbaren Zulauf.
DA 400, Kunststoffschacht in Verbundrohrbauweise mit
glatter Innenfläche und profilierter Außenfläche,
Außendurchmesser DA = 400 mm, Gesamthöhe ca. 1,00 m,
mit integriertem Absetzraum (H = 0,25 m), Material
Poyethylen (PE), Farbe grün, mit 3 Anschlüssen für Rohr
DN 150, Anschlusshöhe variabel, verlängerbar mit Muffe
und Aufsetzrohr, Betonauflagering,
Alle Materialien liefern und fachgerecht nach
Herstellerangaben einbauen, einschließlich aller
zugehörigen Arbeiten und Materialien, auch sämtliche
Abzweige, Dichtringe, Muffen, Blindkappen etc.
Menge: 4,000 St

**01.06.0005 Schachtabdeck. B125**
Schachtabdeckung, Klasse B 125 DIN EN 124 und DIN 1229,
Durchmesser der Schachtöffnung 400 mm, Abdeckung rund,
aus Gusseisen höhengerecht in Mörtel MG III setzen,
inkl. aller Nebenarbeiten und Kleinteile.
Menge: 4,000 St

#### Titel 01.07 531 Wege

**01.07.0001 Untergrund nachverdichten**
Untergrund nachverdichten
unter Wegeflächen, Bauteilen, Fundamenten und Einbauten
mit geeignetem Gerät nachverdichten,
Verformungsmodul: EV2 ≥ 45 MPa,
Homogenbereich F - Sand, nach DIN 18300 gem.
Baugrundgutachten.
Abrechnung erfolgt in der Horizontalprojektion.
Menge: 680,000 m2

**01.07.0002 Dynamischer Lastplattendruckversuch**
zusätzlicher dynamischer Lastplattendruckversuch
gemäß DIN 18134 zum Nachweis der Standsicherheit von
Tragschichten in Wege- und Verkehrsflächen, der nicht
im Rahmen der Eigenüberwachung notwendig ist,
inkl. aller erforderlichen Nebenleistungen.
Nur nach Anweisung der örtlichen Bauüberwachung und des
AG.
Menge: 2,000 Stk

*Hinweis: TRAGSCHICHTEN*

**01.07.0003 Komb. Frostschutz- und Tragschicht, D20-25 cm**
Kombinierte Frostschutz- und Tragschicht liefern und
einbauen, 20-25 cm
bestehend aus Schotter-Splitt-Brechsand-Gemisch 0/45
unter wassergebundenen Wegedecken gemäß ZTV SoB-StB 20
liefern und einbauen.
Verdichtungsgrad: DPr mind. 100 %,
Verformungsmodul: EV2 ≥ 80 MPa
Schichtdicke: 20-25 cm.
Die zulässige Abweichung in der Ebenheit, gemessen auf
4-Meter-Messstrecke darf max. ± 2 cm betragen.
Abweichungen der Sollhöhe dürfen an keiner Stelle mehr
als 2 cm betragen.
Menge: 380,000 m2

**01.07.0004 Schottertragschicht, D23 cm, begehbar**
Schottertragschicht, D23 cm, begehbar
Tragschicht bestehend aus
Schotter-Splitt-Brechsand-Gemisch 0/32 unter
Pflasterflächen als 2. Tragschicht gemäß ZTV SoB-StB 20
liefern und einbauen.
Sieblinienbereich nach ZTV SoB- STB und Technische
Spezifikation der ZTV SoB-StB 20 sind dringend
einzuhalten.
Verdichtungsgrad: DPr mind. 103 %,
Verformungsmodul: EV2 ≥ 80 MPa
Schichtdicke: 23 cm
Die zulässige Abweichung in der Ebenheit, gemessen auf
4-Meter Messstrecke darf max. ± 2 cm betragen.
Abweichungen der Sollhöhe dürfen an keiner Stelle mehr
als 2 cm betragen.
Menge: 390,000 m2

*Hinweis: EINFASSUNGEN*

**01.07.0005 Bordstein aus Beton, TB 80 x 250 x 500/1000 mm liefern und einbauen**
*** Bezugsbeschreibung
Bordstein aus Beton, TB 80 x 250 x 500/1000 mm liefern
und einbauen
Bordstein aus Beton, DIN EN 1340, Maße DIN 483, Form TB
8/25, Farbton grau,
Witterungswiderstand D, Abriebwiderstand I,
Biegezugfestigkeit T,
mit Fundament und 2-seitiger Rückenstütze aus Beton mit
einer Zusammensetzung C 20/25 DIN EN 206-1 und DIN
1045-2, Bettungsdicke 20 cm, Breite der Rückenstütze 10
cm, an Fahrbahnen 15 cm.
liefern und engfugig gemäß Detail mit erforderlichen
Schnitten höhen- und fluchtgerecht einbauen.
50 cm Bordsteine bei Radien von 12 bis 20 m einbauen
Ecken sind auf Gehrung zu schneiden.
Betonfundament ist auf 15 cm Frostschutzmaterial 0/32
einzubauen
Im Abstand von ca. 8 m durchgehende Bewegungsfugen in
Betonbettung, Betonrückenstütze und Bordsteinfuge durch
Trennschichten nach Wahl des AN.
Menge: 125,000 lfm

**01.07.0006 jedoch Bordstein Tiefbord, TB, grau, als Radienstein, R 5,00 m**
*** wie Position 01.07.0005
jedoch Bordstein Tiefbord, TB, grau, als Radienstein, R
5,00 m
als Randeinfassung an abgerundeten Ecken
gemäß Lageplan,
Biegung: konkav (Innenbogen)
Schnitt zur Anpassung ist einzukalkulieren.
Menge: 8,000 lfm

**01.07.0007 Stahlband, feuerverzinkt liefern und einbauen,**
Stahlband 150x4 mm, feuerverzinkt liefern und einbauen,
mind. 15 cm hoch, 4 mm dick, mit 3 Erdspießen (im
Abstand von 1,00 m)
pro Einzelsegment (Länge 3,00 m), Einbau vorwiegend in
Bögen siehe Lageplan
Alle Einzelsegmente müssen dauerhaft und wirkungsvoll
miteinander verbunden werden.
Alle Erdspieße sind zu fundamentieren:
Punktfundament Beton C16/20, Rückenstütze 20 cm,
Bettung 20 cm,
inkl. notwendiger Schnitte, Nachverzinken bei
Schneidearbeiten, Biegearbeiten für Rundungen sowie
allen sonstigen Nebenleistungen und Kleinteilen.
Scharfe Kanten insbesondere an Übergängen zwischen
Einzelsegmenten sind nicht zulässig und müssen
nachgearbeitet werden.
Menge: 200,000 lfm

*Hinweis: PFLASTERBELAG*

**01.07.0008 Betonrechteckpflaster, grau, 200 x 100 x 80 mm**
*** Bezugsbeschreibung
Betonrechteckpflaster, grau, 200 x 100 x 80 mm
liefern und fachgerecht gem. DIN 18318 und ZTV P-StB
verlegen,
mit Pflastersteinen aus Beton gem. DIN EN 1338,
Abriebwiderstand I (Klasse 4)
Witterungswiderstand D (Klasse 3)
Sichtkanten ohne Fase,
Länge des Einzelsteins 200 mm,
Breite des Einzelsteins 100 mm,
Höhe 80 mm,
Grundfarbton grau,
Ausführung im Reihenverband / Halbversatz
Bettungsmaterial aus Baustoffgemisch B0/5G gemäß TL
Pflaster-StB,
Bettungsdicke im verdichteten Zustand 4 cm,
Fugenmaterial aus Baustoffgemisch F0/5G gemäß TL
Pflaster-StB.
Die Leistungen verstehen sich einschließlich aller
erforderlichen Schnitt- und Nebenarbeiten.
Einschl. der erforderlichen Rand- und Abschlusssteine.
Handarbeit ist einzukalkulieren.
Material ist vor Einbau vorzulegen und im Rahmen der
Bemusterung freizugeben.
Abrechnung im eingebauten Zustand.
Menge: 350,000 m2

**01.07.0009 Granit-Mosaikpflaster liefern und einbauen**
Granit-Mosaikpflaster liefern und einbauen
zum Auszwickeln von Schachtdeckeln und Einbauten,
liefern und fachgerecht einbauen,
Pflasterdecke ZTV Pflaster-StB, aus Natursteinen DIN EN
1342, Granit,
Oberfläche grob strukturiert, Klasse 2 nach DIN EN 1342
Maße L/B/H 50/50/50 mm, Dickenabweichung T1,
Widerstandsfähigkeit gegen Frost-Tau-Wechsel F0,
Verlegung: in Reihen gleicher Steinbreiten mit
versetzten Fugen,
Fugenbreite gem. DIN
Bettung aus Baustoffgemisch Körnung 0/5 aus natürlichen
gebrochenen Gesteinskörnungen
(Brechsand-Splitt-Gemisch), Dicke 3 bis 5 cm,
Pflasterfugen einschlämmen mit Baustoffgemisch für
Fugen, Körnung 0/5 aus natürlichen gebrochenen
Gesteinskörnungen (Brechsand-Splitt-Gemisch), einschl.
der erforderlichen Rand- und Abschlusssteine.
Bemusterung erforderlich
Menge: 5,000 m2

*Hinweis: WASSERGEBUNDENE WEGEDECKE*

**01.07.0010 Wassergebundene Deckschicht**
Wassergebundene Deckschicht
nach DIN 18035-5 und FLL
aus Edelsplitten, Edelbrechsanden und auf die
Gesteinsart abgestimmten Natursanden, ohne Zusatz von
freiem Kalk oder Lehm,
Körnung 0/8 mm,
Farbton: beige
profilgerecht einbauen und mit Walze 0,8-2,0 to im
leicht erdfeuchten Zustand statisch verdichten.
Schichtdicke: 5 cm
Verformungsmodul EV2 auf der Oberfläche mind. 80 MPa,
Oberflächenscherfestigkeit: > 50 kN/m2
Wasserdurchlässigkeit: cm/s. > 1 x 10-4
Die zulässige Abweichung in der Ebenheit, gemessen auf
4-Meter Messstrecke darf max. +/- 1,5 cm betragen.
Abweichungen der Sollhöhe dürfen an keiner Stelle mehr
als 2 cm betragen.
Einbau mit Randeinfassung Stahlband.
Einbau nach Vorgaben der örtlichen BÜ vorwiegend
satteldachförmig mit einem Gefälle von 1,5%. Material
ist vor Einbau vorzulegen und im Rahmen der Bemusterung
freizugeben.
Menge: 300,000 m2

**01.07.0011 Fertigstellungspflege Wassergebundene Wegedecke**
Fertigstellungspflege Wassergebundene Wegedecke
Leistung gem. Abschnitt 6 der FLL.
Fläche egalisieren, ggf. nacharbeiten und verdichten
durch statisches Walzen mit Walze 0,8-2,0 to im
erdfeuchten Zustand bis zur Erreichung des
abnahmefähigen Zustands.
Menge: 300,000 m2

#### Titel 01.08 535 Sportplatzflächen

**01.08.0001 Untergrund nachverdichten**
Untergrund nachverdichten
unter Sportflächen mit geeignetem Gerät nachverdichten,

Verformungsmodul: EV2 ≥ 45 MPa,
Homogenbereich E - Sand, nach DIN 18300 gem.
Baugrundgutachten.
Abrechnung erfolgt in der Horizontalprojektion.
Menge: 8390,000 m2

**01.08.0002 Dynamischer Lastplattendruckversuch**
Dynamischer Lastplattendruckversuch
zusätzlicher dynamischer Lastplattendruckversuch
gemäß DIN 18134 zum Nachweis der Standsicherheit von
Tragschichten in Sportplatzflächen,
der nicht im Rahmen der Eigenüberwachung notwendig ist,

inkl. aller erforderlichen Nebenleistungen.
Nur nach Anweisung der örtlichen Bauüberwachung und des
AG.
Menge: 9,000 Stk

*Hinweis: EINFASSUNGEN*

**01.08.0003 Bordstein aus Beton, TB 80 x 250 x 1000 mm liefern und einbauen**
Bordstein aus Beton, TB 80 x 250 x 1000 mm liefern und
einbauen
Bordstein aus Beton, DIN EN 1340, Maße DIN 483, Form TB
8/25, Farbton grau,
Witterungswiderstand D, Abriebwiderstand I,
Biegezugfestigkeit T,
mit Fundament und 2-seitiger Rückenstütze aus Beton mit
einer Zusammensetzung C 20/25 DIN EN 206-1 und DIN
1045-2, Bettungsdicke 20 cm, Breite der Rückenstütze 10
cm, an Fahrbahnen 15 cm.
liefern und engfugig gemäß Detail mit erforderlichen
Schnitten höhen- und fluchtgerecht einbauen.
Ecken sind auf Gehrung zu schneiden.
Betonfundament ist auf 15 cm Frostschutzmaterial 0/32
einzubauen
Im Abstand von ca. 8 m durchgehende Bewegungsfugen in
Betonbettung, Betonrückenstütze und Bordsteinfuge durch
Trennschichten nach Wahl des AN.
Menge: 30,000 lfm

**01.08.0004 Betonbord mit Verkrallnut liefern, einbauen**
Betonbord mit Verkrallnut liefern und einbauen
Betonbord mit einseitiger Verkrallnut 13 mm niedriger
für die Beschichtung mit Kunststoffbelag
Abmessungen Bord:
Länge:  1000 mm
Breite:  80 mm
Höhe:  200 mm
4 cm breite sichtbare Betonfläche.
Zur Einfassung von Kunststoffbelägen in geraden
Strecken.
Material: Beton, LxBxH ca. 1000 x 80 x 200 mm, liefern
und in 20 cm Betonbettung und beidseitiger 10 cm
starker Rückenstütze, aus Beton C 20/25 gemäß Detail
höhen- und fluchtgerecht versetzen.
Einschl. der erforderlichen Erdarbeiten und Verdichtung
der Fundamentsohle.
Betonfundament ist auf 15 cm Frostschutzmaterial 0/32
einzubauen.
Im Abstand von ca. 8 m durchgehende Bewegungsfugen in
Betonbettung, Betonrückenstütze und Bordsteinfuge mit
Trennschichten nach Wahl des AN.
Steine an Begrenzungen mit erforderlichen Schnitten
anpassen.
Menge: 340,000 lfm

**01.08.0005 Sport-Soft-Randsteine, 60 x 400 x 1000 mm liefern und einbauen**
*** Bezugsbeschreibung
Sport-Soft-Randsteine, 60 x 400 x 1000 mm liefern und
einbauen
aus faserbewehrtem Beton mit elastischer Auflage
liefern und einbauen, Abmessungen (BxHxL): 60 x 400 x
1000 mm, Höhe: Gummipolster 30 mm, Farbe: weiß, als
Einfassung der Sprunggrube gemäß Zeichnung, Bettung und
geschalter Rückenstütze aus Beton C20/25 DIN 18318
engfugig verlegen.
Im Radienbereich sind 50 cm lange Steine einzubauen.
Notwendige Schnitte sind einzukalkulieren.
Betonfundament ist auf 15 cm Frostschutzmaterial 0/32
einzubauen.
Im Abstand von ca. 8 m durchgehende Bewegungsfugen in
Betonbettung, Betonrückenstütze und Bordsteinfuge mit
Trennschichten nach Wahl des AN.
Steine an Begrenzungen mit erforderlichen Schnitten
anpassen. Die Herstellung der Ecken mit Formsteinen ist
gesondert beschrieben.
Einschl. der erforderlichen Erdarbeiten und Verdichtung
der Fundamentsohle.
Menge: 120,000 lfm

**01.08.0006 Zulage Sport-Soft-Randsteine, Eckelement 6cm**
*** wie Position 01.08.0005
Zulage zur Vorposition für Eckelemente
Schenkellänge bei rechtwinkeliger Ecke: 250 x 250 mm,
Breite 60 mm.
Bei Ecken mit Übergang zum Radius sind normale
Randsteine zu verwenden und auf Gehrung zu schneiden.
Menge: 6,000 Stk

**01.08.0007 Stahlband, feuerverzinkt liefern und einbauen,**
Stahlband 150x4 mm, feuerverzinkt liefern und einbauen,
mind. 15 cm hoch, 4 mm dick, mit 3 Erdspießen (im
Abstand von 1,00 m)
pro Einzelsegment (Länge 3,00 m), Einbau vorwiegend in
Bögen siehe Lageplan
Alle Einzelsegmente müssen dauerhaft und wirkungsvoll
miteinander verbunden werden.
Alle Erdspieße sind zu fundamentieren:
Punktfundament Beton C16/20, Rückenstütze 20 cm,
Bettung 20 cm,
inkl. notwendiger Schnitte, Nachverzinken bei
Schneidearbeiten, Biegearbeiten für Rundungen sowie
allen sonstigen Nebenleistungen und Kleinteilen.
Scharfe Kanten insbesondere an Übergängen zwischen
Einzelsegmenten sind nicht zulässig und müssen
nachgearbeitet werden.
Menge: 390,000 lfm

**01.08.0008 Platten aus Beton DIN/EN 1339, Maße L/B/D 400 x 400 x 60 mm - 1-zeilig**
Platten aus Beton DIN/EN 1339, Maße L/B/D 400 x 400 x
60 mm - 1-zeilig
gem. ZTV Pflaster-StB 1-zeilig als Übergangsstreifen
zwischen wassergebundener Wegedecke und Kunststoffbelag
mit gebundener Fuge auf 2 cm Mörtelbettung MGIII, 20 cm
Betonfundament C20/25 DIN 18318 und 15
Frostschutzschicht (Schotter-Splitt-Sand-Gemisch mit
einer 0/45 Körnung) setzen. Auf der Seite zum
Kunststoffbelag ist das Fundament 10 cm zu erweitern
und in der Oberseite eine Verkrallnut zur Verankerung
des Kunststoffbelages einzubauen - gemäß Detail
Platten aus Beton DIN EN 1339, Farbton grau.
Plattenmaßabweichung P, Diagonalabweichung K,
Witterungswiderstand D, Biegezugfestigkeit U,
Abriebwiderstand I, Bruchlast mind. 11, scharfkantig,
ohne Abschrägung, Platten einschichtig,
Vermörtelung und Verfugung mit zementärem und schnell
erhärtendem Fugenmörtel im Schlämmverfahren gemäß
Herstellerangaben.
Im Abstand von ca. 8 m durchgehende Bewegungsfugen in
Betonbettung und Plattenbelag.
Die Position beinhaltet alle hierfür erforderlichen
Materialien und Nebenarbeiten, sowie die Reinigung der
Plattenoberfläche mit geeigneten Sprühdüsen und
Schwammwerkzeugen. Die Verlege- und Versetzhinweise der
Hersteller von Mörtel und Platten sind zu beachten.
Die Leistungen verstehen sich einschließlich aller
erforderlichen Nebenarbeiten.
Bereich: zwischen wassergebundener Wegedecke und
Kunststoffbelag.
Menge: 41,000 lfm

*Hinweis: TENNENBELAG - LAUFRUNDE*

**01.08.0009 Frostschutzschicht liefern und einbauen, 15 cm, befahrbar**
Frostschutzschicht liefern und einbauen, 15 cm
Frostschutzschicht bestehend aus
Schotter-Splitt-Brechsand-Gemisch 0/45 unter
Tennenflächen als 1. Tragschicht gemäß ZTV SoB-StB 20
liefern und einbauen.
Verdichtungsgrad: DPr mind. 100 %,
Verformungsmodul: EV2 ≥ 45 MPa
Schichtdicke: 15 cm.
Die zulässige Abweichung in der Ebenheit, gemessen auf
4-Meter-Messstrecke darf max. ± 2 cm betragen.
Abweichungen der Sollhöhe dürfen an keiner Stelle mehr
als 2 cm betragen.
Menge: 840,000 m2

**01.08.0010 Schottertragschicht liefern und einbauen, 15 cm, befahrbar**
Schottertragschicht liefern und einbauen, 15 cm
Tragschicht bestehend aus
Schotter-Splitt-Brechsand-Gemisch 0/32 unter
Tennenflächen als 2. Tragschicht gemäß DIN 18035-5
liefern und einbauen, Feinplanie herstellen.
Sieblinienbereich nach DIN 18035-5 und Technische
Spezifikation der DIN 18035-5 sind dringend
einzuhalten.
Verdichtungsgrad: DPr mind. 97 %,
Verformungsmodul: EV2 ≥ 45 MPa
Verhältniswert ≤ 2,5
Wasserdurchlässigkeit ≥ 2 x 10 ⁻² cm/s
Schichtdicke: 15 cm
Höhenlage: Grenzabmaß von der Nennhöhe: ± 15 mm
Die zulässige Abweichung in der Ebenheit, gemessen auf
4-Meter Messstrecke darf max. ± 1,5 cm betragen.
Abweichungen der Sollhöhe dürfen an keiner Stelle mehr
als 1 cm betragen.
Menge: 840,000 m2

**01.08.0011 Dynamische Schicht liefern und einbauen**
Dynamische Schicht liefern und einbauen
gem. DIN 18035-5 aus Natursteinschotter 0/16 liefern,
einbauen, verdichten und Feinplanie herstellen,
Sieblinienbereich nach DIN 18035-5 und Technische
Spezifikation der DIN 18035-5 sind dringend
einzuhalten.
Höhenlage: Grenzabmaß von der Nennhöhe: ± 10 mm
Ebenflächigkeit 1m ≤ 4 mm; 4m ≤ 10 mm
Einbaudicke verdichtet ≥ 60 mm
Verdichtungsgrad: DPr mind. 95 %,
Wasserdurchlässigkeit ≥ 2 x 10 -3 cm/s
Material ist vor Einbau vorzulegen und im Rahmen der
Bemusterung freizugeben.
Menge: 840,000 m²
SPos: J

**01.08.0012 Deckschicht liefern und einbauen**
Deckschicht liefern und einbauen
gem. DIN 18035-5 aus Natursteinschotter 0/3 liefern,
einbauen, verdichten und Feinplanie herstellen,
Sieblinienbereich nach DIN 18035-5 und Technische
Spezifikation der DIN 18035-5 sind dringend
einzuhalten.
Höhenlage: Grenzabmaß von der Nennhöhe: ± 5 mm
Ebenflächigkeit 1m ≤ 4 mm; 4m ≤ 10 mm
Einbaudicke verdichtet ≥ 40 mm
Verdichtungsgrad: DPr mind. 95 %,
Wasserdurchlässigkeit ≥ 1 x 10 ⁻⁴ cm/s
Material ist vor Einbau vorzulegen und im Rahmen der
Bemusterung freizugeben.
Menge: 840,000 m²
SPos: J

**01.08.0013 Fertigstellungspflege Tennenfläche**
Fertigstellungspflege Wassergebundene Wegedecke
Leistung gem. Abschnitt 6 der FLL.
Fläche egalisieren, ggf. nacharbeiten und verdichten
durch statisches Walzen mit Walze 0,8-2,0 to im
erdfeuchten Zustand bis zur Erreichung des
abnahmefähigen Zustands.
Menge: 840,000 m2

*Hinweis: KUNSTSTOFF TYP D - WEITSPRUNG UND SPRINTLAUFBAHN*

**01.08.0014 Untere ungebundene Tragschicht, D=12cm, Kunststoffflächen**
Untere ungebundene Tragschicht, D=12cm,
Kunststoffflächen, liefern und einbauen
Anforderungen, Eigenschaften, Körnung und
Zusammensetzung des Baustoffs müssen der DIN 18035 Teil
6 entsprechen. Der Nachweis ist zu erbringen.
Tragschicht aus Natursteinschotter-Splitt-Brechsand,
Körnung 0/32, Schichtdicke 12 cm.
Verdichtungsgrad: DPr mind. 97 %,
Verformungsmodul: EV2 >/= 60 MPa
Zusätzliche Anforderungen an die profilgerechte Lage
und Ebenheit +/- 2 cm.
Menge: 600,000 m2

**01.08.0015 Obere ungebundene Tragschicht, D=8cm, Kunststoffflächen**
Obere ungebundene Tragschicht, D=8cm,
Kunststoffflächen, liefern und einbauen
Anforderungen, Eigenschaften, Körnung und
Zusammensetzung des Baustoffs müssen der DIN 18035 Teil
6 entsprechen. Der Nachweis ist zu erbringen.
Tragschicht aus Natursteinschotter-Splitt-Brechsand,
Körnung 0/16, Schichtdicke 8 cm.
Verdichtungsgrad: DPr mind. 97 %,
Verformungsmodul: EV2 >/= 60 MPa
Zusätzliche Anforderungen an die profilgerechte Lage
und Ebenheit +/- 1 cm.
Menge: 600,000 m2

**01.08.0016 Feinplanum Kunststoffflächen auf Tragschichten**
Feinplanum Kunststoffflächen auf Tragschichten
gem. DIN 18035-6, Feinplanie herstellen und verdichten.
Die Leistung versteht sich inkl. notwendiger
Bodenbewegungen bis 60 mm zum Höhenausgleich innerhalb
der Flächen.
Überschüssige Erdmassen laden, transportieren und auf
BE- Fläche auf Haufwerk setzen nach Angabe
Bauüberwachung, bis zur Abfuhr auf messbare Mieten
zwischenlagern,
Förderweg bis 200 m
Höhenlage: Grenzabmaß von der Nennhöhe: ± 30 mm
Ebenflächigkeit 1m ≤ 23 mm; 4m ≤ 30 mm
Verdichtungsgrad: ≥ 1,0
Verformungsmodul:  ≥ 45 MPa
Verhältniswert ≤ 2,5
Wasserinfiltrationsrate ≥ 72 mm/h b
Menge: 600,000 m2

**01.08.0017 Einfassungen schützen**
Einfassungen schützen
Umlaufende Kantensteine und sonstige Einfassungen und
Rinnen etc.
mit Klebeband vor Verschmutzung durch Asphaltmasse und
Elastikschicht schützen,
einschl. Entfernen des Bandes nach dem Einbau der
bituminös gebundenen Tragschicht.
Anfallende Stoffe sind fachgerecht zu entsorgen.
Evtl. Rückstände sind rückstandslos zu beseitigen.
Menge: 260,000 m

**01.08.0018 Untere gebundene Tragschicht, wasserundurchlässig**
Untere bituminös gebundene Tragschicht für
Kunststoffflächen, wasserundurchlässig, mit erhöhten
Anforderungen gemäß DIN 18035-6 wie folgt herstellen:
Bezeichnung Schicht:  AC16TN
Bindemittelart:  70/100
Einbaudicke:  ca. 40 mm
Verformungsmodul:  EV2 >/= 60 MPa
Gefälle:  1 %,
Randeinfassung:  Grenzabmaße von der
  Nennhöhe +- 5 mm,
  jedoch auf 1 m Länge nur +- 2 mm
Ebenheit:  Stichmaße als Grenzwert bei
  Messpunktabstand
  gemäß DIN 18035-6
Menge: 600,000 m2

**01.08.0019 Obere gebundene Tragschicht wasserundurchlässig**
Obere bituminös gebundene Tragschicht für
Kunststoffflächen, wasserundurchlässig, mit erhöhten
Anforderungen gemäß DIN 18035-6 wie folgt herstellen:
Bezeichnung Schicht:  AC8DN
Bindemittelart:  70/100
Einbaudicke:  ca. 25 mm
Gefälle:  1 %,
Randeinfassung:  Grenzabmaße von der
  Nennhöhe +- 5 mm,
  jedoch auf 1 m Länge nur +- 2 mm
Ebenheit:  Stichmaße als Grenzwert bei
  Messpunktabstand
  gemäß DIN 18035-6
Menge: 600,000 m2

**01.08.0020 Unterlage reinigen**
Unterlage reinigen
Anfallendes Kehrgut aufnehmen und fachgerecht
entsorgen.
Menge: 600,000 m2

**01.08.0021 Verkrallnut Fräsen vor Weitsprung**
Herstellung einer Verkrallnut in oberer gebundenen
Tragschicht parallel zum Softkantenstein der
Weitsprunggrube
für Kunststoffbelag
Tiefe ca. 2,5 cm, Breite ca. 3 cm.
Menge: 5,000 lfm

**01.08.0022 Kunststoffhaftbrücke auftragen**
Kunststoffhaftbrücke liefern und fachgerecht
aufbringen,
Auftragsgewicht mind. 200 g/m².
Menge: 600,000 m2

**01.08.0023 Kunststoffbelag Normtyp D, ziegelrot, wasserundurchlässig**
Kunststoffbelag Normtyp D, ziegelrot,
wasserundurchlässig
im Bereich der Anlaufbahn Weitsprung und der
Sprintlaufbahn einbauen
Kunststoffbelag, gießbeschichtet, Normtyp D, gemäß DIN
EN 14877, wasserundurchlässig,
in einer Gesamtdicke von mind. 13  mm liefern und
fachgerecht einbauen.
Aufbau wie folgt:
Basisschicht:
Gummigranulat/-fasern und Elastomer, geschüttet, Dicke:
ca. 13 mm, Farbe: schwarz;
Oberschicht:
Gummigranulat und Elastomer aufgespachtelt/
vorgefertigt Dicke: mind. 7 mm, Farbe: ziegelrot;
Oberfläche:
EPDM-Granulat flach gelagert, Farbe: ziegelrot;

Produktbezeichnung:
(vom Bieter auszufüllen).
Eignungsprüfung nach DIN EN 14877 [2013-12]:
- Name Prüfinstitut:
(vom Bieter auszufüllen)
- DAkkS-Registriernummer:  (vom
Bieter auszufüllen)
- Ausstellungsdatum:
(vom Bieter auszufüllen)
- Prüfzeugnis-Nr.:
(vom Bieter auszufüllen)
Umweltverträglichkeitsprüfung nach DIN EN 14877
[2013-12]:
- Name Prüfinstitut:
(vom Bieter auszufüllen)
- DAkkS-Registriernummer:
(vom Bieter auszufüllen)
- Ausstellungsdatum:
(vom Bieter auszufüllen)
- Prüfzeugnis-Nr.:
(vom Bieter auszufüllen)
Güteüberwachung gemäß DIN EN 14877 [2013-12]:
- Name Prüfinstitut:
(vom Bieter auszufüllen)
- DAkkS-Registriernummer:  (vom Bieter auszufüllen)
- Ausstellungsdatum:
(vom Bieter auszufüllen)
- Prüfzeugnis-Nr.:
(vom Bieter auszufüllen)

Die Bieterangaben sind sofern sie nicht in den Ausdruck
des LVs eingetragen werden können mit gesonderter
Anlage zum Angebot abzugeben!
Menge: 600,000 m2

*Hinweis: KUNSTSTOFF TYP B - MULTIFUNKTIONSSPIELFELD*

**01.08.0024 Untere ungebundene Tragschicht, D=12cm, Kunststoffflächen**
Untere ungebundene Tragschicht, D=12cm,
Kunststoffflächen, liefern und einbauen
Anforderungen, Eigenschaften, Körnung und
Zusammensetzung des Baustoffs müssen der DIN 18035 Teil
6 entsprechen. Der Nachweis ist zu erbringen.
Tragschicht aus Natursteinschotter-Splitt-Brechsand,
Körnung 0/32, Schichtdicke 12 cm.
Verdichtungsgrad: DPr mind. 97 %,
Verformungsmodul: EV2 >/= 60 MPa
Zusätzliche Anforderungen an die profilgerechte Lage
und Ebenheit +/- 2 cm.
Menge: 390,000 m2

**01.08.0025 Obere ungebundene Tragschicht, D=8cm, Kunststoffflächen**
Obere ungebundene Tragschicht, D=8cm,
Kunststoffflächen, liefern und einbauen
Anforderungen, Eigenschaften, Körnung und
Zusammensetzung des Baustoffs müssen der DIN 18035 Teil
6 entsprechen. Der Nachweis ist zu erbringen.
Tragschicht aus Natursteinschotter-Splitt-Brechsand,
Körnung 0/16, Schichtdicke 8 cm.
Verdichtungsgrad: DPr mind. 97 %,
Verformungsmodul: EV2 >/= 60 MPa
Zusätzliche Anforderungen an die profilgerechte Lage
und Ebenheit +/- 1 cm.
Menge: 390,000 m2

**01.08.0026 Feinplanum Kunststoffflächen auf Tragschichten**
Feinplanum Kunststoffflächen auf Tragschichten
gem. DIN 18035-6, Feinplanie herstellen und verdichten.
Die Leistung versteht sich inkl. notwendiger
Bodenbewegungen bis 60 mm zum Höhenausgleich innerhalb
der Flächen.
Überschüssige Erdmassen laden, transportieren und auf
BE- Fläche auf Haufwerk setzen nach Angabe
Bauüberwachung, bis zur Abfuhr auf messbare Mieten
zwischenlagern,
Förderweg bis 200 m
Höhenlage: Grenzabmaß von der Nennhöhe: ± 30 mm
Ebenflächigkeit 1m ≤ 23 mm; 4m ≤ 30 mm
Verdichtungsgrad: ≥ 1,0
Verformungsmodul:  ≥ 45 MPa
Verhältniswert ≤ 2,5
Wasserinfiltrationsrate ≥ 72 mm/h b
Menge: 390,000 m2

**01.08.0027 Einfassungen schützen**
Einfassungen schützen
Umlaufende Kantensteine und sonstige Einfassungen und
Rinnen etc.
mit Klebeband vor Verschmutzung durch Asphaltmasse und
Elastikschicht schützen,
einschl. Entfernen des Bandes nach dem Einbau der
bituminös gebundenen Tragschicht.
Anfallende Stoffe sind fachgerecht zu entsorgen.
Evtl. Rückstände sind rückstandslos zu beseitigen.
Menge: 85,000 lfm

**01.08.0028 Untere gebundene Tragschicht, wasserdurchlässig**
Untere bituminös gebundene Tragschicht für
Kunststoffflächen, wasserdurchlässig, mit erhöhten
Anforderungen gemäß DIN 18035-6 wie folgt herstellen:
Bezeichnung Schicht:  PA 16
Bindemittelart:  70/100
Einbaudicke:  ca. 40 mm
Gefälle:  Max. 2 %,
Randeinfassung:  Grenzabmaße von der
  Nennhöhe +- 5 mm,
  jedoch auf 1 m Länge nur +- 2 mm
Ebenheit:  Stichmaße als Grenzwert bei
  Messpunktabstand
  gemäß DIN 18035-6
Menge: 390,000 m2

**01.08.0029 Obere gebundene Tragschicht wasserdurchlässig**
Obere bituminös gebundene Tragschicht für
Kunststoffflächen, wasserdurchlässig, mit erhöhten
Anforderungen gemäß DIN 18035-6 wie folgt herstellen:
Bezeichnung Schicht:  PA 8
Bindemittelart:  70/100
Einbaudicke:  ca. 25 mm
Gefälle:  Max. 2 %,
Randeinfassung:  Grenzabmaße von der
  Nennhöhe +- 5 mm,
  jedoch auf 1 m Länge nur +- 2 mm
Ebenheit:  Stichmaße als Grenzwert bei
  Messpunktabstand
  gemäß DIN 18035-6
Menge: 390,000 m2

**01.08.0030 Zulage zu Vorpositionen für das Einfügen einer Verkrallnut entlang der Einfassung**
Zulage zu Vorpositionen für das Einfügen einer
Verkrallnut entlang der Platteneinfassung
Abmessungen Verkrallnut LxT 5x3 cm gem. Detail
Menge: 41,000 m

**01.08.0031 Unterlage reinigen**
Unterlage reinigen
Anfallendes Kehrgut aufnehmen und fachgerecht
entsorgen.
Menge: 390,000 m2

**01.08.0032 Kunststoffhaftbrücke auftragen**
Kunststoffhaftbrücke liefern und fachgerecht
aufbringen,
Auftragsgewicht mind. 200 g/m².
Menge: 390,000 m2

**01.08.0033 Kunststoffbelag Normtyp B, ziegelrot, wasserdurchlässig**
Kunststoffbelag Normtyp B, wasserdurchlässig
Kunststoffbelag, schüttbeschichtet, Normtyp B, gemäß
DIN EN 14877,
wasserdurchlässig, in einer Gesamtdicke von mind. 20
mm liefern und fachgerecht einbauen. Aufbau wie folgt:
Basisschicht:
Gummigranulat/-fasern und Elastomer, geschüttet, Dicke:
ca. 13 mm, Farbe: schwarz;
Oberschicht:
Gummigranulat und Elastomer aufgespachtelt/
vorgefertigt Dicke: mind. 7 mm, Farbe: ziegelrot;
Oberfläche:
EPDM-Granulat flach gelagert, Farbe: ziegelrot;

Produktbezeichnung:
(vom Bieter auszufüllen).
Eignungsprüfung nach DIN EN 14877 [2013-12]:
- Name Prüfinstitut:
(vom Bieter auszufüllen)
- DAkkS-Registriernummer:  (vom
Bieter auszufüllen)
- Ausstellungsdatum:
(vom Bieter auszufüllen)
- Prüfzeugnis-Nr.:
(vom Bieter auszufüllen)
Umweltverträglichkeitsprüfung nach DIN EN 14877
[2013-12]:
- Name Prüfinstitut:
(vom Bieter auszufüllen)
- DAkkS-Registriernummer:
(vom Bieter auszufüllen)
- Ausstellungsdatum:
(vom Bieter auszufüllen)
- Prüfzeugnis-Nr.:
(vom Bieter auszufüllen)
Güteüberwachung gemäß DIN EN 14877 [2013-12]:
- Name Prüfinstitut:
(vom Bieter auszufüllen)
- DAkkS-Registriernummer:  (vom Bieter auszufüllen)
- Ausstellungsdatum:
(vom Bieter auszufüllen)
- Prüfzeugnis-Nr.:
(vom Bieter auszufüllen)

Die Bieterangaben sind sofern sie nicht in den Ausdruck
des LVs eingetragen werden können mit gesonderter
Anlage zum Angebot abzugeben!
Menge: 390,000 m2

*Hinweis: KONTROLLPRÜFUNGEN*

**01.08.0034 Prüfungen Kunststoffbelag**
Prüfungen Kunststoffbelag
je 2 Prüfungen für
- Belagsdicke
- Kraftabbau Kunststoffbelag
- vertikale Verformung Kunststoffbelag
- Griffigkeit Kunststoffbelag
- Ebenheit Kunststoffbelag
Ausführung durch ein in Deutschland akkreditiertes
Labor.
Menge: 2,000 Stk

*Hinweis: LINIERUNG*

**01.08.0035 Linierung für Laufstrecke und Anlaufbahn, weiß, liefern und herstellen**
*** Bezugsbeschreibung
Linierung für Laufstrecke und Anlaufbahn, weiß, liefern
und herstellen
Einmessen und Aufbringen der erforderlichen Liniatur
gem. Linierungsplan, 5 cm breit, aus wetterfesten
Markierungsfarben, geeignet für den Auftrag auf
Kunststoffflächen in den vorgegebenen Farbtönen,
entsprechend den Vorschriften des DLV und der IAAF.
Gestrichelte und gepunktete Linien werden wie
durchgehende Linien verrechnet.
Ziffern und Buchstaben bis zu einer Höhe von 100 cm
werden als 1 m abgerechnet. Kreuze, Markierungspunkte,
Striche, Dreiecke, sowie alle mit Schablone
aufzubringende Wechsel unter 100 cm werden ebenfalls
als 1 m berechnet.
Die Abrechnung erfolgt nach örtlichem Aufmaß.
Vor Herstellung der Linierung sind die Linien
vorzumarkieren und durch Bauherr und Bauüberwachung
freizugeben.
Menge: 370,000 m

**01.08.0036 jedoch Linierung für Volleyball - blau**
*** wie Position 01.08.0035
jedoch Linierung für Volleyball - blau liefern und
herstellen
Menge: 85,000 m

**01.08.0037 jedoch, Linierung für Basketball - weiß**
*** wie Position 01.08.0035
jedoch Linierung für Basketball - weiß liefern und
herstellen
Menge: 120,000 m

*Hinweis: WEITSPRUNG / BEACHVOLLEYBALL*

**01.08.0038 Geogitter als Durchgrabeschutz liefern, verlegen**
Geogitter als Trennlage
biaxiales, knotenfestes, gelegtes Geogitter aus
hochorientierten Polypropylenstreifen, lasergeschweißt,
hier als Trennlage zwischen Sand und Baugrund der
Weitsprunggrube CE und IVG zertifiziert,
oder gleichwertig liefern und verlegen.
Höchstzugkraft längs/quer:  44/44 kN/m
Zugkraft bei 5 % Dehnung:  28/28 kN/m
Öffnungsweite:  42 x 38 mm
Flächenmasse:  265 g/m²
Lieferform:  Rollen von 5,00 m Breite und 100 m Länge
Einbau und Überlappung gem. Merkblatt über die
Anwendung von
Geokunststoffen im Erdbau des Straßenbaus.
Überlappung und Verschnitt ist einzukalkulieren.
Abgerechnet wird die abgedeckte Fläche.
Menge: 610,000 m2

**01.08.0039 Sandfüllung für Weitsprunggrube/ Beachvolleyballfeld liefern und einbauen**
Sandfüllung für Weitsprunggrube/ Beachvolleyballfeld
liefern und einbauen
Grubentiefe/Füllhöhe: 40 cm, im gesetzten Zustand.
Nachsackungen sind zu ergänzen. Die Sprunggrube muss
mit Sand gefüllt sein, dessen Oberfläche niveaugleich
mit dem Absprungbalken sein muss.
Die Zusammensetzung des Sandes muss den folgenden
Anforderungen nachweislich entsprechen, ein
entsprechendes Zertifikat ist vor Einbau vorzulegen:
Körnung: mindestens 0,25 mm/max. 2,0 mm;
Kornform: Kanten gerundet bis kugelförmig;
Bestandteile < 0,2 mm: ≤ 5 Massenanteil in %;
Gehalt an SiO2: ≥ 96 Massenanteil in %;
Gehalt an CaCO3: ≤ 3 Massenanteil in %;
Einbauwassergehalt: ≤ 0,5 Massenanteil in %.
profilgerechter Einbau.
Menge: 610,000 m2

*Hinweis: GROßSPIELFELD NATURRASEN*

**01.08.0040 Unterbodenschicht auf Humusgehalt prüfen**
Unterbodenschicht (Sandschicht unter Rasentragschicht)
mittels Laboranalyse auf Humusgehalt prüfen.
Menge: 1,000 Stk

**01.08.0041 Vorhandene Unterbodenschicht (Speicherschicht) mit anstehendem Baugrund 3-5 cm vermischen**
Vorhandene Unterbodenschicht (Speicherschicht) mit
anstehendem Baugrund 3-5 cm vermischen
Texturverbesserung der Speicherschicht durchführen
mittels Durchmischung mit 3-5 cm des anstehenden
Baugrundes
Feinplanum herstellen und mit einer max. 2 to-Walze
statisch abwalzen.
Höhenlage: Grenzabmaße von der Nennhöhe 20 mm,
Ebenheit: Stichmaß als Grenzwert bei Messpunktabstand
von 4 m 20 mm.
Die Eignung des Baustoffes ist durch eine
Eignungsprüfung nachzuweisen.
Menge: 5720,000 m2

**01.08.0042 Rasentragschicht aufnehmen, mit zu liefernder Bodenverbesserung mischen, einbauen, 15 cm**
Rasentragschicht aufnehmen, mit zu liefernder
Bodenverbesserung lt. Baugrundgutachten mischen,
einbauen, 15 cm
Mischungsverhältnis wie folgt:
ca. 30 - 40 Vol.-% vorhandene Rasentragschicht
ca. 70 - 60 Vol.-% gewaschener Sand (Körnung 0/1 mm,
Körnung 0/2 mm)
(bei Bedarf zuzüglich ca. 5 Vol.-% organischen
Zusatzstoff auf die Mischung)
einschl. Lieferung und Durchmischung aller benötigten
Materialien
zur Herstellung einer Rasentragschicht nach den
Anforderungen gem. DIN 18035-4: 2018 Tabelle 3, Bild 2,
zulässige Abweichung von der Nennhöhe +/- 20 mm,
Ebenheit unter 4-m-Latte bis 20 mm,
Verzahnung der Rasentragschicht mit Speicherschicht der
Vorposition.
Menge: 5720,000 m2

**01.08.0043 Eignungsprüfung Mischungszusammensetzung Rasentragschicht**
Eignungsprüfung Mischungszusammensetzung
Rasentragschicht gem. DIN 18035-4: 2018 Tabelle 3, Bild
2 mittels Laboranalyse durchführen.
Menge: 1,000 Stk

**01.08.0044 Feinplanum der Rasentragschicht**
Feinplanum der Rasentragschicht
herstellen mit Egalisierrahmen, zulässige Abweichungen
von der Sollhöhe 2 cm, Anschlüsse an Wege, Plätze und
sonstige Beläge 2cm unter Belagoberkante, Steine,
Fremdkörper, Unkraut und schwer verrottbare
Pflanzenteile ablesen. Durchmesser der Steine und
fremdkörper ab 5 cm, Stoffe werden Eigentum des AN und
sind zu beseitigen. Homogenbereich B, DIN 18035-4:2012
T 1.
Abrechnung in der Horizontalprojektion.
Menge: 5720,000 m2

**01.08.0045 Kontrollprüfung Rasentragschicht**
Kontrollprüfung Rasentragschicht
gem. DIN 18035-4 Pkt. 5.4.2 nach Einbau durchführen.
Menge: 1,000 Stk

**01.08.0046 Sportrasen ansäen, RSM 3.1 Sportrasen**
Sportrasen ansäen, RSM 3.1 Sportrasen
 - Neuanlage -, Saatgutmenge 25 g/m2, Saatgutmischung
mit Gräsersorten ausstatten, die in der RSM/FLL in die
höchste Eignungsstufe eingeordnet sind.
Menge: 5720,000 m2

**01.08.0047 Grunddüngen der Sportrasenfläche**
Grunddüngen der Sportrasenfläche
Menge ca. 25g/m2, mineralischer Dünger, mit
Langzeitwirkung,
23,0% N Gesamtstickstoff (3,1% N Nitratstickstoff, 5,8%
N Ammoniumstickstoff, 14,0% N Carbamidstickstoff),
24,0% P2O5 neutral-ammoncitratlösliches und
wasserlösliches Phosphat,
10,0% K2O wasserlösliches Kaliumoxid,
z.B. Fa. Juliwa-Hesa, Produkt: Multigreen Starter.
Menge: 145,000 kg

**01.08.0048 Startdünger liefern und aufbringen**
Startdünger der Sportrasenfläche liefern und aufbringen
mit phosphorbetontem NPK-(Langzeit-)-Dünger mit
Spurenelementen zur Aktivierung des Wurzelwachstums.
Mineralischer Dünger NPK(Mg) 19+25+5,
Aufwandsmenge 45g/m² in einem Arbeitsgang gleichmäßig
auftragen.
Nachweis und Abrechnung Liefermenge über Lieferschein.
Menge: 260,000 kg

**01.08.0049 Markierungshilfe für Fußballlinierung liefern und einbauen**
Markierungshilfe für Fußballlinierung liefern und
einbauen
für Naturrasenspielfeld in Längsausrichtung;
Markierungshilfe aus synthetischen Grasimplantaten mit
einfacher Schraubmechanik,
Inkl. Einschlagstab zum richtigen Einsetzen;
(1 Satz mit 25 Stck) liefern,
Eckpunkte einmessen und fachgerecht die
Markierungshilfen einbauen.
Menge: 1,000 Set

**01.08.0050 Erstlinierung Naturrasenspielfeld**
*** Bezugsbeschreibung
Erstlinierung Naturrasenspielfeld
gemäß den Richtlinien des Deutschen Fußballbundes,
Einmessen und Aufbringen der erforderlichen
Spielfeldliniatur aus flüssiger Markierungskreide,
weiß, Mischung aus Feinkreide (CaCO3) und Haftmittel,
biologisch abbaubar, lösungsmittel- und
schwermetallfrei, ph-Wert neutral, Linienauftrag
mittels Markierwagen, Linienbreite 12 cm.
Menge: 750,000 lfm

*Hinweis: PFLEGE RASENFLÄCHE*

**01.08.0051 Fertigstellungspflege Sportrasen**
Fertigstellungspflege Sportrasen
Fertigstellungspflege für Rasenflächen nach DIN 18035-4
Pkt.7.
Dauer und Anzahl der Gänge bis zur Erreichung des
abnahmefähigen Zustands.
Der Zeitpunkt der Pflegegänge ist den örtlichen
Gegebenheiten anzupassen. Die Durchführung der
Pflegegänge sind dem AG jeweils mind. 2 Werktage vorher
schriftlich (Mail) anzuzeigen.
Inkl. ausreichendem und durchdringendem Wässern der
Flächen nach Erfordernis. (Wasserlieferung ist
einzukalkulieren).
Wuchshöhe: 6 - 9 cm, Schnitthöhe: 4 cm.
Inkl. Entsorgung des anfallenden Mähgutes,
Inkl. Entsorgung des anfallenden Laubs auf diesen
Flächen.
Menge: 5720,000 m2

**01.08.0052 Sommerdüngung der Sportrasenfläche**
*** Bezugsbeschreibung
Sommerdüngung der Sportrasenfläche
Menge ca. 50g/m2, mineralischer Dünger, mit
Wirkungsdauer 8-10 Wochen, 40% des Gesamtstickstoffes
sind umhüllt, Granulierung: 2,2-3,5mm, N/K Verhältnis:
1:1,
26,3% N Gesamtstickstoff (5,9% N Nitratstickstoff, 1,2%
N Ammoniumstickstoff, 19,2% N Carbamidstickstoff),
24,0% P2O5 neutral-ammoncitratlösliches und
wasserlösliches Phosphat,
10,0% K2O wasserlösliches Kaliumoxid,
z.B. Fa. Juliwa-Hesa, Produkt: Multigreen Starter.
Menge: 290,000 kg

**01.08.0053 jedoch Herbstdüngung der Sportrasenfläche**
*** wie Position 01.08.0052
jedoch Herbstdüngung der Sportrasenfläche
Menge ca. 40g/m2, mineralischer Dünger, mit
Wirkungsdauer 8-10 Wochen, 50% des Gesamtstickstoffes
sind umhüllt, Granulierung: 2,2-3,5mm, N/K Verhältnis:
1:2,
18,0% N Gesamtstickstoff (8,5% N Nitratstickstoff, 9,5%
N Carbamidstickstoff),
30,0% K2O wasserlösliches Kaliumoxid,
3,0% MgO wasserlösliches Magnesiumoxid,
z.B. Fa. Juliwa-Hesa, Produkt: Multigreen Classic
Autuno 1:2.
Menge: 230,000 kg

**01.08.0054 1. Folgedüngung mit Langzeitrasendünger**
1. Folgedüngung mit Langzeitrasendünger
liefern und aufbringen
Folgedüngung der Sportrasenflächen mit
Langzeitrasendünger
Aufwandsmenge 50g/m²
NPK 16+7+15
Zeitpunkt: 3 Wochen nach der Einsaat
in einem Arbeitsgang gleichmäßig auftragen.
Nachweis und Abrechnung Liefermenge über Lieferschein.
Menge: 290,000 kg

**01.08.0055 2. Folgedüngung mit Langzeitrasendünger**
2. Folgedüngung mit Langzeitrasendünger
liefern und ausbringen
Folgedüngung der Sportrasenflächen mit
Langzeitrasendünger
Aufwandsmenge 50g/m²
NPK 20+5+8
Zeitpunkt: 6-8 Wochen nach der Einsaat
in einem Arbeitsgang gleichmäßig auftragen.
Nachweis und Abrechnung Liefermenge über Lieferschein.
Menge: 290,000 kg

**01.08.0056 Herbstdüngung**
Herbstdüngung
Lieferung und Ausbringung eines kaliumbetonten Düngers
zur Herbstdüngung
14% N Gesamtstickstoff
19% K2O wasserlösliches Kaliumoxid
3% MgO Gesamt-Magnesiumoxid
Ausbringung im November
Aufwandsmenge: 40g/m²
in einem Arbeitsgang gleichmäßig auftragen.
Nachweis und Abrechnung Liefermenge über Lieferschein.
Menge: 230,000 kg

**01.08.0057 Frühjahrsdüngung**
Frühjahrsdüngung
liefern und fachgerecht ausbringen
Düngung der Sportrasenfläche mit stickstoffbetonten
Langzeitrasendünger.
NPK-Dünger 23+6+10 mit Bor und Eisen und teilweise
umhülltem Stickstoff (mind. 35%)
Zeitraum: März/April
Aufwandmenge: 45g/m²
Wirkungsdauer: 2-3 Monate
Nachweis und Abrechnung Liefermenge über Lieferschein.
Menge: 260,000 kg

#### Titel 01.09 541 Einfriedungen

**01.09.0001 Zaunpfosten aus Beton liefern, einbauen**
Zaunpfosten aus Beton, Abmessungen Pfosten 10x10x180 cm
(in Anlehnung an Bestandszaunpfosten) liefern und
in Einzelfundament aus Beton C20/25 DIN EN 206,
Abmessungen 40x40x60 cm auf 15cm Frostschutzschicht
0/45 höhengleich mit angrenzende Zaunpfosten einbauen
Einschl. notwendiger Bodenarbeiten.
Überschüssigen Boden aufnehmen, auf der Baustelle
transportieren und
auf geordnete Haufwerke zur Entsorgung lagern.
Menge: 3,000 Stk

**01.09.0002 Maschendrahtzaun liefern, montieren**
Maschendrahtzaun liefern und an bestehende Betonpfosten
mit Bodenabstand 10 cm montieren
Zaun aus Viereck‐Drahtgeflecht Höhe 1,00m
Maschenweite 50/50, 3 Spanndrähte
Viereck‐Drahtgeflecht DIN EN 1 0223‐6, Dicke 2,8 mm,
3 Spanndrähte DIN EN 10223‐6 Dicke 3,8 mm
Kunststoffummandelt Farbton grün, oberen
Spanndraht in Maschenschlaufen einhängen, mittlere
und untere Spanndrähte durch jede Masche ziehen,
befestigen mit Spanndrahthaltern aus nichtrostendem
Stahl, mit Drahtspanner Größe 2,
verzinkt und pulverbeschichtet, abzuspannen ist jeder
einzelne Spanndraht, mind. einmal pro Zaunflucht,
jedoch längstens je 50 m, Einzelfeldlänge 3,00 m.
Mehraufwendungen für Verankerung an Bestandspfosten,
Verbindungs-, Schnitt- und Nebenarbeiten sind
einzukalkulieren.
Beschädigungen in der Verzinkung sind mit Kaltzink zu
versiegeln.
Menge: 10,000 lfm

#### Titel 01.10 544 Rampen, Treppen, Tribünen

**01.10.0001 Untergrund nachverdichten**
Untergrund nachverdichten
Untergrund unter Stützmauern mit geeignetem Gerät
nachverdichten,
Verformungsmodul: EV2 ≥ 45 MPa,
Homogenbereich F - Sand, nach DIN 18300 gem.
Baugrundgutachten.
Abrechnung erfolgt in der Horizontalprojektion.
Menge: 75,000 m2

**01.10.0002 Betonwinkelstütze, Lastfall 1, Höhe 60 cm, Baulänge 1,0 m**
*** Bezugsbeschreibung
Betonwinkelstütze, Lastfall 1, Höhe 60 cm, Baulänge 1,0
m
Einfassung aus Winkelstützelementen nach DIN 1055,
Lastfall 1 bis 10 kN/m², aus Stahlbetonfertigteil DIN
1045, Betongüte C 35/45 DIN EN 206-1, liefern und gem.
Herstellerangaben fachgerecht versetzen
Einbau gem. Detailzeichnung
Baulänge: 100 cm
Ansichtseite in Sichtbeton, glatt, grau, mit
Scheinfuge, Sichtkanten geschliffen und allseitig
gefast (10x 10mm), Expositionsklasse: XC4, XF1
Höhe H:  60 cm
Fußlänge b1:  35 cm
Kopfbreite b3:  12 cm
Mauerdicke b4:  12 cm
Fußdicke d1:  12 cm
Bettung d2:  10 cm, Mörtel
Tragschicht d4:  60 cm, Natursteinschotter gem. ZTV
SoB-StB 0/32
Überstand ü:  10 cm
Fundamentbreite b2:  45 cm
Transportösen, die nach dem Einbau nicht durch
Anschüttung von Boden verdeckt werden, sind vor Ort
abzuschneiden, einzukürzen durch Bohren und die
Schnittflächen mit Kaltzink zu beschichten und Löcher
mit Beton fest zu verschließen und zu glätten analog
angrenzenden Oberflächen.
Inkl. aller Kleinteile, Einbauteile und
Nebenleistungen. wie Fugenabdichtung, Verbindung der
Elemente untereinander als Verschiebesicherung,
Befestigungsmittel, Durchrieselungsschutz.
Bodenarbeiten und Hinterfüllung werden separat
vergütet.
Menge: 70,000 Stk

**01.10.0003 jedoch Betonwinkelstütze, Lastfall 1, Höhe 60 cm, Baulänge 0,5 m**
*** wie Position 01.10.0002
Menge: 4,000 Stk

**01.10.0004 jedoch Betonwinkelstütze Eckteil, Lastfall 1, Höhe 60 cm, Baulänge 0,5 m**
*** wie Position 01.10.0002
Betonwinkelstütze Eckteil zweiteilig als Außenecke,
Lastfall 1, Höhe 60 cm, Baulänge 0,5 m
Menge: 8,000 Stk

**01.10.0005 Tragschicht unter Betonauflager für Treppen und Einzelstufen liefern und einbauen, 15 cm**
Tragschicht unter Betonauflager für Treppen und
Einzelstufen liefern und einbauen, 15 cm
Tragschicht bestehend aus
Schotter-Splitt-Brechsand-Gemisch 0/32 unter
Betonauflager für Treppen und Einzelstufen gemäß ZTV
SoB-StB 20 liefern und einbauen.
Schichtdicke: 15 cm
Menge: 3,000 m2

**01.10.0006 Betonfundament Treppen**
Betonfundament Treppen
Beton für Gründungsbauteile nach DIN 1045 und DIN EN
206, Beton C20/25, unbewehrt
Mindestdruckfestigkeitsklasse: C20/25
Expositionsklassen: XC 2, XF 1, WF
Fundamentlänge und -breite: gem. Stufenanlagen siehe
Lageplan
Fundamenthöhe: 20 cm unter den mittleren Stufen bzw. 60
cm unter erster und letzter Stufe,
Fundamentoberfläche gerade abziehen und glätten,
Fundamente abgetreppt
Betonüberstände sind sauber abzustoßen.
Zuschlagstoff Körnung 0/8 mm,
inkl.notwendiger Schalung
Erste und letzte Stufe ist frostfrei zu gründen, inkl.
Lieferung der erforderlichen Materialien und
Bodenarbeiten.
Menge: 1,000 m3

**01.10.0007 Blockstufe Beton, Stg 15/35, L=1,00 m, gerade, liefern, einbauen**
Blockstufe Beton, Stg 15/35, L=1,00 m, gerade, liefern,
einbauen
aus Betonwerkstein gem. DIN 18500-1, liefern und
fachgerecht einbauen als Treppenanlage für außen,
gerade, aus Sichtbeton, Oberfläche rutschhemmend,
Farbton grau, Auftrittskante gefast, sichtbare Köpfe
wie Oberfläche Stufen
Expositionsklasse: XC4, XD3, XF4 - nachweislich frost-
und taumittelbeständig.
Stg. 15/35, mit Überlappung zur darunter liegenden
Stufe von 5 cm,
Einbau auf Fundamente der Vorposition gem. Detail,
Blockstufen werden mit 1– 2 cm dicken
Mörtelquerstreifen (Mörtelgruppe III) ca. 2 cm stark
gesetzt mit Minimum 20 mm Überlappung,
Gesamtbreite Stufenanlage 1,00 m
einschl. aller Nebenarbeiten
Menge: 6,000 Stk

#### Titel 01.11 551 Abwasseranlagen

**01.11.0001 KG-Rohr DN 160, PP SN 8**
Vollwand-Kanalrohr liefern und in Leitungsgräben
gesonderter Position nach DIN EN 1610 auf 10 cm
Sandbett mit angegebenem Gefälle höhen- und
fluchtgerecht verlegen
und fachgerecht an Drainagerohre der Kies-Rohr-Rigole
anschließen.
Rohre nach DIN EN 1852 mit Doppelsteckmuffe, Dichtungen
nach DIN EN 681-1.
Rohr innen und außen glatt.
Ringsteifigkeit mind. 8 kN/m²,
Farbe: Grün, durchgehend eingefärbt.
Nenndurchmesser: DN 160
Rohre höhen- und fluchtgerecht verlegen. Untere
Bettungsschicht nach DIN EN 1610 Typ 1, 100 mm,
Auflagerwinkel 90 Grad, Abdeckung 150 mm,
Verfüllmaterial für Bettungsschichten, Seitenverfüllung
und Abdeckung nach DIN EN 1610 oder gemäß
Herstellerangabe.
Proctordichte: mind. 95 %.
Leistung inkl. aller Nebenarbeiten und Kleinteile, wie
Steckmuffen, Rohrdichtung, allen notwendigen
Verbindungsteilen, Dichtungsringen, Formteile extra
Bögen, Abzweige und Übergänge.
Leistung inkl. Verfüllung mit Kies bis 15 cm über Rohr,
Rohrleitung markieren mit Trassenwarnband, 40 cm über
Rohrscheitel.
einschl. Lieferung aller notwendiger Materialien und
Nebenarbeiten
Abrechnung erfolgt nach lfm Graben.
Menge: 16,000 lfm

**01.11.0002 Muldenrinne aus Betonformstein Breite 50cm als Einfassung**
Muldenrinne aus Beton nach DIN EN 1340, Qualität DIT;
DIN 483 MU, mit einer betonglatten Oberfläche, leicht
gefast.
Format: ca. 50x50x12cm
Farbe: grau
Einbau in geraden Strecken
liefern und in 20 cm Betonbettung, aus Beton C 20/25
gemäß Detail höhen- und fluchtgerecht versetzen. Im
Abstand von ca. 8 m durchgehende Bewegungsfugen in
Betonbettung, Betonrückenstütze und Bordsteinfuge nach
Wahl des AN.

Muldenrinnensteine auf Steinunterseite mit Haftschlämme
versehen, als Fließrinne auf ein mindestens 20 cm
dickes und noch nicht abgebundenes Betonfundament
(Betongüte C20/25) inkl. beidseitiger 10 cm starker
Rückenstütze mit Bewegungsfugen, einschließlich der
erforderlichen Aussparungen für Straßenabläufe als
Rinne fachgerecht einbauen. Die Verlegevorschriften des
Herstellers sind zu berücksichtigen.
Fugen mit Fugenmörtel verfüllen und nachschlämmen. Nach
dem Versetzen und Verfugen müssen die Steine und ggf.
die Bordsteine von eventuellen Verschmutzungen
gereinigt werden.
Die Anforderungen der DIN 18318, der ZTV P-StB 20 und
des Merkblatt für Flächenbefestigungen mit
Pflasterdecken und Plattenbelägen in gebundener
Ausführung der FGSV sind beim Einbau eizuhalten.
Die Leistungen verstehen sich einschließlich aller
erforderlichen Nebenarbeiten.
Menge: 180,000 lfm

**01.11.0003 Einlauf Kurzform für Muldenrinne der Vorposition liefern, einbauen**
Straßenablauf 50x50 cm Kurzform, Muldenform liefern,
einbauen
für Einbau in Betonmuldenrinne der Vorposition
Straßenablauf analog DIN 4052 liefern und fachgerecht
einbauen. Ausführung als quadratisches,
lastentkoppeltes Baukastensystem aus hochfestem
Polypropylen (PP), chemisch hochbeständig und
tausalzbeständig.Bestehend aus einem modularen
Ablaufkörper, teleskopier- und drehbar, zur flexiblen
Ausrichtung auf die Anschlussleitung. Ausgestattet mit
horizontalen und vertikalen Verankerungsrippen sowie
einer integrierten, werkseitig eingelegten
EPDM-Lippendichtung (wasserdicht bis 0,5 bar analog DIN
4030).Der Ablaufkörper ist bauseits auf das
erforderliche Maß einzukürzen, um eine maximale
Gesamthöhe von 450 mm ab Oberkante Gussaufsatz bis zur
Ablaufsohle zu realisieren.
Nennmaß System: 500 x 500 mm
Rohranschluss: DN/OD 160 (horizontal)Material
Ablaufkörper: Polypropylen (PP)
Gesamteinbauhöhe: maximal 45 cm (450 mm) von Einlauf
bis Sohle
Inklusive passendem Guss-Aufsatz in Muldenform /
Rinnenform, Klasse C 250 nach DIN EN 124-2.
Rahmen mit umlaufender Innenschürze, dämpfender und
klapperfreier Einlage sowie Eimerauflage. Schlitzrost
aus Gusseisen mit schraubloser, wartungsfreier
Kunststoff-Arretierung. Rost mittels Doppelscharnier
zweiseitig bis ca. 110 Grad aufklappbar sowie komplett
herausnehmbar.
Inklusive Schlammeimer (Kurzform) nach DIN 4052.
Der Einbau erfolgt lastentkoppelt. Die Lastableitung
des Aufsatzes ist über ein Frischbetonbett
(Betonfestigkeitsklasse gemäß Herstellervorgabe) direkt
in die Tragschicht zu gewährleisten.
Liefern, Setzen, fachgerechter Anschluss an das
Vollsickerrohr DN 150 sowie alle Nebenleistungen sind
in den Einheitspreis einzukalkulieren.
Inkl. Erdarbeiten und lagenweise Verfüllung der Grube.
im Bereich Muldenrinne aus Betonformstein.
Menge: 8,000 Stk

**01.11.0004 Aushebe- und Bedienschlüssel für Abdeckroste liefern**
Aushebe- und Bedienschlüssel für Abdeckroste,
Stahl verzinkt, Länge 600mm, liefern
Menge: 1,000 Stk

**01.11.0005 Schachtabdeckungen höhenmäßig anpassen**
Schachtabdeckungen höhenmäßig anpassen an neue
Geländehöhen
Höhenänderungsbereich über 5 bis 15 cm
einschl. Lieferung aller benötigter Materialien wie
Auflageringe, Beton, etc.
einschl. notwendiger Stemmarbeiten und Nebenarbeiten
Menge: 1,000 Stk

**01.11.0006 Versickerungsmulden**
Offene Entwässerungsmulden herstellen
in Rasen- und Vegetationsflächen gem. Lageplan
mit gleichmäßigem Gefälle vor Auftrag des Oberbodens
durch
Bodenmodellierung herstellen. Der anfallende Boden ist
auf der Baustelle zu planieren.
Breite und Tiefe der Mulden gem. Lageplan,
Ränder sind weich auszubilden.
Menge: 966,000 m²

#### Titel 01.12 552 Wasseranlagen

##### Gruppe 01.12.1 Bohrbrunnen

**01.12.1.0001 An- und Abtransport der Bohranlage**
An- und Abtransport der Bohranlage,
einschl. Auf- und Abbau sowie aller
sonstigen Transporte, Vorhaltung für die
Dauer der Arbeiten, pauschal
Menge: 1,000 Stk

**01.12.1.0002 Spülgrube ausheben**
Menge: 1,000 Stk

**01.12.1.0003 Aufschlussbohrung zur Ermittlung hydrogelogischer Verhältnisse**
Aufschlussbohrung zur Ermittlung der
hydrogeologischen Verhältnisse und zur
Feststellung der günstigen
Bodenformation zum Setzen der Filter
niederbringen, einschl. Erstellung eines
Schichtenverzeichnisses
Menge: 30,000 lfm

**01.12.1.0004 Hauptbohrung von 0 - 20 m**
Hauptbohrung von 0 - 20 m unter
Ansatzpunkt mit einem Bohrdurchmesser
von 400 mm in Ton, Sand, Kies oder
sonstige Bodenarten niederbringen,
einschl. Beseitigung evtl.
Bohrhindernisse sowie Lieferung der
erforderlichen Betriebsstoffe,
Gestellung eines erfahrenen Bohrmeisters
und der erforderlichen Hilfskräfte.
Menge: 25,000 lfm

**01.12.1.0005 Bohrzusatz**
Menge: 50,000 kg

**01.12.1.0006 PVC-Sumpfrohr 6", DN 200**
PVC-Sumpfrohr 6", DN 200 einschl.
Bodenstück sowie Zentrierung liefern und einbauen
Menge: 1,000 lfm

**01.12.1.0007 PVC-Filterrohr 6", DN 200 SW**
PVC-Filterrohr 6", DN 200 SW nach
Siebanalyse, sonst wie vor, liefern und
einbauen
Menge: 6,000 lfm

**01.12.1.0008 Aufsatzrohr 6", DN 200**
Aufsatzrohr 6", DN 200 sonst wie vor,
liefern und einbauen
Menge: 18,000 lfm

**01.12.1.0009 Quarz-Kiesschüttung**
Quarz-Kiesschüttung aus reinem
gebrannten Quarzkies, Körnung nach
Siebanalyse dem Filter angepaßt, liefern
und einbauen
Menge: 8,000 lfm

**01.12.1.0010 Ringraum verfüllen**
Menge: 17,000 lfm

**01.12.1.0011 Tonsperre liefern und einbauen**
Menge: 2,000 lfm

**01.12.1.0012 Brunnen auf Leistung pumpen**
Brunnen auf Leistung pumpen und
entsanden pauschal
Menge: 1,000 Stk

**01.12.1.0013 Chemisch-bakteriologische Wasseranalyse**
Menge: 1,000 Stk

**01.12.1.0014 Brunnenschacht herstellen**
Brunnenschacht herstellen aus
Betonfertigteilen, NW 1500, 1,50 m tief
mit Betonsohle, tegeswaserdichter
Brunnenschachtabdeckung verschließbar,
Durchmesser 600 mm mit Lüftungsrohr und
Bedienungsschlüssel Passavant Nr. 6961.6
oder gleichwertig
Menge: 1,000 Stk

**01.12.1.0015 Brunnenkopf 6", DN 200**
Brunnenkopf 6", DN 200 komplett mit
Kabeldurchführung, Steigerohranschluss,
Belüftung sowie Schrauben verzinkt und
Dichtungen liefern und einbauen
Menge: 1,000 Stk

**01.12.1.0016 Steigerohrleitung 2", DN 50**
Steigerohrleitung 2", DN 50 einschl.
Schraubverbindungen liefern und als
Steigerohrleitung einbauen
Menge: 15,000 lfm

**01.12.1.0017 Dokumentation der Bohrung**
Dokumentation der Bohrung mit
Zeichnung über den tatsächlichen Aufbau
des Brunnens liefern, Protokoll über den
Pumpversuch anfertigen, Lieferung der
genannten Unterlagen
Menge: 1,000 Stk

**01.12.1.0018 Unterwasserpumpe Fabrikat Grundfos**
Unterwasserpumpe Fabrikat Grundfos oder
dergleichen 7,5 KW, 380 V
Leistung: 85 m WS bei 16 cbm/h,
Ansteuerung: Stern-Dreieck einschl.
notwendiger Kabel und Verbinder liefern
und einbauen
Menge: 1,000 Stk

**01.12.1.0019 Unterwasserkabel 4x2,5 mm²**
Unterwasserkabel 4x2,5 mm² für die U-Pumpe
liefern und einbauen
Menge: 20,000 lfm

**01.12.1.0020 Membrandruckkessel, 50 Liter, PN 10**
Membrandruckkessel, 50 Liter, PN 10.
mit Drucktransmitter,
liefern und einbauen
Menge: 1,000 Stk

**01.12.1.0021 Verschließbarer Schaltschrank**
Verschließbarer witterungsbeständiger Schaltschrank
mit äußerer Meldeleuchte Betrieb-Aus-Störung nach
VDE-Vorschrift, passend zur
Unterwasserpumpe mit Frequenzumformer bestehend aus:
Hand-O-Automatic-Schlüsselschalter, 24
Volt Trafo, Motorschutz mit
Überströmauslösung,
Trockenlaufschutzvorrichtung
Schutzart mind. IP54
Menge: 1,000 Stk

**01.12.1.0022 Trockenlaufschutzeinrichtung**
Trockenlaufschutzeinrichtung
Thermoschutz PT100 mit 40m Anschlusskabel,
liefern und einbauen
Menge: 1,000 Stk

**01.12.1.0023 Sämtliche Brunnenschachtarmaturen**
Sämtliche Brunnenschachtarmaturen
einschl. der erforderlichen Schieber,
Bögen, und Steuerabgänge liefern
Menge: 1,000 Set

**01.12.1.0024 Probeentnahmehahn**
Probeentnahmehahn 3/4" komplett mit
Schlauchtülle liefern und einbauen
Menge: 1,000 Stk

**01.12.1.0025 Großwasserzähler bis 20 cbm/h**
Großwasserzähler bis 20 cbm/h als
Nassläufer mit Beglaubigung einschl.
Gegenflanschen, Dichtungen und Schrauben
liefern und einbauen
Menge: 1,000 Stk

**01.12.1.0026 Energiekabel NYY-J 4x6 mm²**
Energiekabel NYY-J 4x6 mm²
liefern und in bauseitig
erstellten Graben verlegen
Menge: 20,000 lfm

**01.12.1.0027 Arbeitszeit Elektromonteur**
Arbeitszeit Elektromonteur zum Nachweis
für den Elt.-Anschluss an bauseitigen
Sicherungsabgang,
400V und FI-Schutzschalter,
altstromsensitiv für FU-Steuerung.
Menge: 8,000 Std

**01.12.1.0028 Inbetriebnahme der Brunnenanlage**
Inbetriebnahme der Brunnenanlage einschl.
der Übergabe der erforderlichen
Bedienungsanleitungen 3-fach und der
Bestandspläne 3-fach, sowie der
Einweisung des späteren
Bedienungspersonals
Menge: 1,000 Stk

##### Gruppe 01.12.2 Beregnungsanlage System 12+3

**01.12.2.0001 Rohrgraben bis 0,60 m**
Rohrgraben bis 0,60 m unter
Fertighöhe zur Aufnahme der
Bewässerungsleitungen und Kabel
maschinell lagenweise ausheben und
nach erfolgter Leitungsverlegung wieder
lagenweise  verfüllen und verdichten
Menge: 50,000 lfm

**01.12.2.0002 Rohr- und Kabelverlegung im Einzugsverfahren**
Rohr- und Kabelverlegung im Einzugsverfahren mittels
Vibrationspflug, Verlegetiefe ca. 60 cm, nach der Rohr-
und Kabelverlegung angehobene Grasnarbe in der
Verlegetrasse anwalzen.
Menge: 505,000 lfm

**01.12.2.0003 PE-Druckrohr DN 65**
PE-Druckrohr DN 65, 75 x 6,8 mm,
PN 10 hart, nach DIN 8074/75,
einschl. Form- und Verbindungsteile
in Kunststoff oder Messing,
liefern und verlegen
Menge: 50,000 lfm

**01.12.2.0004 PE-Druckrohr DN 50**
PE-Druckrohr DN 50, 63 x 5,8 mm,
PN 10 hart, nach DIN 8074/75,
einschl. Form- und Verbindungsteile
in Kunststoff oder Messing,
liefern und verlegen
Menge: 455,000 lfm

**01.12.2.0005 Kopflöcher zum Anschluss**
Kopflöcher zum Anschluß an bestehenden
Leitungen 1,0 x 1,0 x 0,8 m herstellen
Menge: 2,000 Stk

**01.12.2.0006 Kopflöcher zum nachträglichen Einbau**
Kopflöcher zum nachträglichen Einbau der
Regner, Ventile, Hydranten und Schieber
in Handaushub herstellen, Boden getrennt
auf Folie lagern, standfest verfüllen
und verdichten, ohne Bodenabfuhr
Menge: 24,000 Stk

**01.12.2.0007 Steuerkabel NYY-J 7x1,5 mm²**
Steuerkabel NYY-J 7x1,5 mm² zur Steuerung der
einzelnen E.- Ventile (Regner), liefern und zusammen
mit Rohren einziehen.
Menge: 400,000 lfm

**01.12.2.0008 Steuerkabel NYY-J 5x1,5 mm²**
Steuerkabel NYY-J 5x1,5 mm² zur Steuerung der
einzelnen E.- Ventile (Regner), liefern und zusammen
mit Rohren einziehen.
Menge: 200,000 lfm

**01.12.2.0009 Regneranschlüsse Gr. 1 ½" BSP x ACME**
Regneranschlüsse Gr. 1 ½" BSP x ACME, "Swing Joint",
45 cm, 3 Winkel, in 360° drehbar, auch bei späterem
Nachnivellieren absolut dicht.
Inklusive Rohranschlussmaterialien, liefern und
einbauen.

Fabrikat: Toro Typ: TSJ-15B-18-3-15A oder
gleichwertiger Art (Betriebsdruck bis max. 16 bar;
abgedichtet durch O-Ringe)

Erzeugnis: '..........'............................................''
  (vom Bieter auszufüllen)
Menge: 15,000 Stk

**01.12.2.0010 Getriebeversenkregner, Vollkreis**
Getriebeversenkregner, Vollkreis,
Anschluss 1 ½" ACME IG,
einstellbarer Abwurfwinkel
Standard zwei Stufen 15° und 25°,
Standard Magnetspule 24 Volt Wechselstrom 50/60Hz,
liefern und einbauen

Fabrikat: Toro Typ: FLX54-598-1
oder gleichwertiger Art (stufenweise einstellbare
Druckregelung zwischen 3,4 - 6,9 bar;
Wurfweite 15,8 - 30,2 m;
Wasserverbrauch 50 -233,9 l/min)

Erzeugnis: '..........'............................................''
  (vom Bieter auszufüllen)
Menge: 3,000 Stk

**01.12.2.0011 Kunstrasenabdeckung**
Kunstrasenabdeckung, zweiteilig bestehend aus
Abdeckung für das Düsengehäuse und Umrandungsring
für den oberen Teil des Gehäuses, liefern und
montieren
Menge: 3,000 Stk

**01.12.2.0012 Getriebeversenkregner, Teil- und Vollkreis**
Getriebeversenkregner,
Teil- und Vollkreis, (Teilkreis 40° bis 330°)
Anschluss 1 ½" ACME IG,
einstellbarer Abwurfwinkel
Standard zwei Stufen 15° und 25°,
Standard Magnetspule 24 Volt Wechselstrom 50/60Hz,
liefern und einbauen.

Fabrikat: Toro Typ: FLX55-548-1
oder gleichwertiger Art (Wurfweite 16,7 -28,0 m;
Wasserverbrauch 53 -232 l/min;
stufenweise eins tellbare Druckregelung
zwischen 3,4 - 6,9 bar)

Erzeugnis: '..........'............................................''
  (vom Bieter auszufüllen)
Menge: 12,000 Stk

**01.12.2.0013 Kabelverbinder "Quick Connect"**
Kabelverbinder "Quick Connect" für Kabelverbindungen in
Niederspannungsinstallationen (<30V) für Verbindungen
von bis zu 3 Kabeln mit bis zu 4 mm² zur Verdrahtung an
Regnern und in den Kabelboxen, liefern und einbauen.
Menge: 40,000 Stk

**01.12.2.0014 Modulares Steuergerät mit 16 Stationen**
Modulares Steuergerät mit 16 Stationen
Aufrüstbar für WLAN-basierte Fernüberwachung und
-steuerung über
iOS- und Android-Mobilgeräte (mit separat erhältlichem
LNK2-WLAN-Modul).
Internetbasierte Wetterinformationen werden zur
automatischen täglichen
Anpassung der Bewässerungsplans verwendet, was bis zu
30 % Wasser spart
(mit einem separat erhältlichen LNK2-WLAN-Modul).
Großes LCD-Display mit einfach navigierbarer
Benutzeroberfläche
Hauptventil-/Pumpenstartschaltung
Nichtflüchtiger Programmspeicher (100 Jahre)
Programmbasierte Planung mit 4 individuellen Programmen
und
6 unabhängigen Startzeiten je Programm für insgesamt 24
Startzeiten
Bewässerungsplan-Optionen: Nach Wochentagen, UNGERADEN
Kalendertage,
GERADEN Kalendertagen oder zyklisch (alle 1–30 Tage)
Erweiterte Funktionen
Erweiterte Diagnose und Kurzschlusserkennung mit
LED-Warnung
Contractor Default™-Programm –
Speichern/Wiederherstellen gespeicherter Programme
Regensensor Bypass nach Station
Verzögerung der Bewässerung bis zu 14 Tage (nur für
Stationen, bei denen die
Umgehung des Regensensor nicht aktiviert ist)
Manuelle Bewässerungsoption nach Programm oder Station
Saisonale Anpassung für alle Programme oder ein
einzelnes Programm
Einstellbare Verzögerung zwischen den Ventilen
(Standardeinstellung: 0)
Hauptventil Ein/Aus nach Station

Technische Daten:
Betriebsspezifikationen
Stationslaufzeiten: 1 Minute bis 6 Stunden
Saisonale Anpassung: 5 bis 200 %
Max. Betriebstemperatur: 65 °C
Elektrische Kenndaten
Erforderliche Eingangsspannung: 230 V, 50Hz, 0,136 A
Ausgangsleistung: 24 V, 50-60 Hz, 1,0 A
Hauptventil-/Pumpenstartrelais
Betriebsspannung: 24 VAC 50/60 Hz
Max. Einschaltstromstoß Spule: 11 VA
Max. Haltestrom Spule: 5 VA
Leerlauf-/Aus-Leistungsaufnahme 0,06 Amp bei 120 VAC
Notstromversorgung nicht erforderlich.
Der nichtflüchtige Speicher sichert dauerhaft die
aktuelle Programmierung und ein Lithium-Akku
(10 Jahre Lebensdauer) die Datums- und
Uhrzeiteinstellung des Steuergerätes bei
Stromausfällen.
Zertifizierungen
230-V-Modelle: CE [Europäische UNion]
Abmessungen:
Breite: 27,2 cm (10,7 Zoll)
Höhe: 19,5 cm (7,7 Zoll)
Tiefe: 11,2 cm (4,4 Zoll)
Menge: 1,000 Stk

**01.12.2.0015 Regensensor, drahtlos**
Regensensor, drahtlos, Sendebereich bis zu 152,4 m
(Sichtlinie) mit verstellbarer Antenne, einschl. aller
Verbindungsstücke liefern und einbauen.
Menge: 1,000 Stk

**01.12.2.0016 Anbindung an die bereits verlegte Versorgungsleitung**
Anbindung an die bereits verlegte
Versorgungsleitung bis DN 65,
ohne Erdarbeiten.
Menge: 1,000 Stk

**01.12.2.0017 Inbetriebnahme der Gesamtanlage**
Inbetriebnahme der Gesamtanlage einschl.
der Übergabe der erforderlichen
Bedienungsanleitungen 3-fach und der
Bestandspläne 3-fach, sowie der
Einweisung des späteren
Bedienungspersonals
Menge: 1,000 Stk

**01.12.2.0018 Arbeitszeit Monteur für Suchschachtungen**
Arbeitszeit Monteur für Suchschachtungen und für unvorhergesehene Arbeiten nach Aufwand
zum Nachweis
Menge: 10,000 Std

**01.12.2.0019 Trennstation liefern, einbauen**
Liefern und betriebsfertig montieren einer Trennstation
zur sicheren Trennung zwischen öffentlichem
Trinkwassernetz und automatischer Beregnungsanlage
eines Großspielfeldes gemäß den Anforderungen der DIN
EN 1717 und DIN 1988.
Die Trennstation dient dem Schutz des Trinkwassernetzes
vor Rückfließen, Rückdrücken und Rücksaugen von
Nichttrinkwasser aus der Bewässerungsanlage. Ausführung
als freier Auslauf Typ AB mit integrierter
Nachspeiseeinrichtung, Speicherbehälter, Pumpentechnik
sowie erforderlicher Steuer- und
Sicherheitseinrichtungen.
Leistungsumfang:
Lieferung der kompletten Trennstation einschließlich
Behälter, Pumpenaggregat und Steuerung
Freier Auslauf Typ AB gemäß DIN EN 1717
Auslegung für die erforderliche Wassermenge der
automatischen Sportplatzbewässerung
Anschluss an vorhandene Trinkwasserleitung
Anschluss an die nachfolgende Bewässerungsanlage
Inklusive aller erforderlichen Armaturen,
Absperrorgane, Rückflussverhinderer, Druckmessgeräte
und Sicherheitseinrichtungen
Elektrischer Anschluss der Anlage an bauseits
bereitgestellte Versorgung
Aufstellung im vorhandenen Betreibsgebäude
Inbetriebnahme, Funktionsprüfung und Einweisung des
Betreibers
Lieferung sämtlicher Betriebs- und Wartungsunterlagen

Technische Mindestanforderungen:
Trennung nach Kategorie 5 gemäß DIN EN 1717
Ausreichende Förderleistung für die Beregnung eines
Großspielfeldes mit automatischen Versenkregnern
Korrosionsbeständige Ausführung aller wasserberührten
Bauteile
Betriebsfertige Komplettanlage

Einschl. aller notwendiger Kleinteile und Nebenarbeiten
Menge: 1,000 Stk

#### Titel 01.13 556 Elektrische Anlagen

*Hinweis: FLUTLICHTANLAGE*

**01.13.0001 LED-Aussenstrahler für Sportstätten**
LED-Strahler für Sportstätten.
Leuchtenkonstruktion bestehend aus 8 individuell
ausgerichteten LED-Modulen, Treiber,
Befestigungskonstruktion, Anschlussbox. Material:
Aluminiumdruckguss pulverbeschichtet. Optisches System
aus hochwertiger Linsentechnik mit verschiedenen
Abstrahlwinkeln.

- Lichtstrom Lichtquelle 221.400lm
- Lichtstrom Leuchte 203.760lm
- Farbtemperatur 4.000K CRI70
- Effizienz bis zu 175lm/W
- Anschlussleistung 1.720W
- Anschlussspannung: 400VAC
- Lebensdauer 75.000h
- Gewicht 25kg
- Windlastfaktor<=0,16m² (0,18m² mit Blendschutz)
- Schutzart IP66
- ENEC zertifiziert (gesamte Leuchte)
- Ballwurfsicher nach DIN 18032-3

Mit Integriertem Temperaturfühler / intelligenter
Regelung. Steuerung und Datenübertragung über die
Versorgungsleitung. Steuerung über manuelle Steuerbox.
Liefern und Montieren

Fabrikat: Lumosa - CS860 Pro oder gleichwertig

Erzeugnis: '..........'............................................''
  (vom Bieter auszufüllen)
Menge: 8,000 Stk

**01.13.0002 Blendschutzkappenset liefern**
Blendsätze liefern und montieren
Je LED-Leuchte ist ein Blendsatz fachgerecht zu
montieren, um die Streuung des Lichts zu vermeiden.
Leistungen inkl. aller erforderlichen Kleinteile und
Nebenarbeiten.
Menge: 8,000 Stk

**01.13.0003 Steuermodul pro Leuchte liefern**
PLM Steuermodul pro Leuchte / eingebaut
Menge: 8,000 Stk

**01.13.0004 Montage der Leuchten**
Montage und Anschluss der LED Leuchten
Menge: 2,000 Stk

**01.13.0005 Austausch der Leuchten**
Demontage Altbeleuchtung + Montage und Anschluss
LED-Leuchten
Menge: 6,000 Stk

**01.13.0006 Bedieneinheit Manuell - Sportplatz**
Steuereinheit/en für Schalten und Dimmen der
Beleuchtungsanlage
inkl. Bedienteil mit folgenden Funktionen:
- Halbplatz links
- Halbplatz rechts
- ganzer Platz
- Trainingsbetrieb 50% gedimmt
- Spielbetrieb 100%

eingebaut in einem abschließbaren wetterfesten,
UV-beständigen, IP65 aP
Gehäuse oder als einzelne Steuereinheiten je Leuchte (
gesamtheitlich als 1 St anbieten)
inkl. Montage, anschließen der Kabel, Inbetriebnahme
und Funktionstest
mit AG
inkl. Kabel einführen, abisolieren und befestigen.
Menge: 1,000 Stk

**01.13.0007 Installation der Steuerung**
Für eine uneingeschränkte Funktionalität müssen
Installationsschütz(e)
bauseits vorhanden sein
Menge: 1,000 Stk

**01.13.0008 RITTAL Elektro-Box KX Stahlblech für 1x BS01**
IP66, pulverbeschichtet
Menge: 1,000 Stk

**01.13.0009 Kabelübergangskasten**
Kabelübergangskasten mit 2 Stück 16A Schmelzsicherungen
Liefern und
Montieren
Menge: 6,000 Stk

**01.13.0010 Überspannungschutz**
Überspannungsschutz Typ2 3Polig mit
Überwachungseinrichtung Liefern
und Montieren
Menge: 6,000 Stk

**01.13.0011 NYY-J 3 x 2,5mm**
Kabel NYY-J 3 x 2,5mm² UV Beständig  Liefern und
Montieren
Menge: 112,000 lfm

**01.13.0012 Prüfung und Messung der Elektroinstallation**
Aufnahme Mechanik, Ortsbegehung und Zugänglichkeit
Menge: 1,000 Stk

**01.13.0013 Unterverteilung Innenausbau**
Verteiler mit Passender Absicherung,
Installationsschütz,
Fehlerschutzstromschalter 4Pol 0.5A, Schalter und
Abgängen zum Einbau
in Verteilerschrank Liefern, montieren und anschließen
Menge: 1,000 Stk

**01.13.0014 Verteilerschrank für den Innenaufbau**
Verteilerschrank für den Innenaufbau
Liefern und Montieren
Menge: 1,000 Stk

**01.13.0015 Flutlichtmast Lichtpunkthöhe 12m**
Flutlichtmast Lichtpunkthöhe 12m
Flutlichtmast mit verstärktem Bodenstück vorbereitet
zur fundamentlosen
Montage, inkl.Steigeisen, Traverse,
Korrossionsschutzmanschette &
Baustelleneinrichtung
Menge: 2,000 Stk

**01.13.0016 Fundamentloses setzen/einbringen der Masten**
Fundamentloses setzen/einbringen der Masten in den
Boden mittels Spezialmaschine (keine Rammrohre und
Hülsen geplant - nur der reine verzinkte Mast).
Menge: 2,000 Stk

**01.13.0017 Baugrundgutachten für Statik der Flutlichtmasten**
Baugrundgutachten für Statik
Menge: 1,000 Stk

**01.13.0018 Statische Berechnung der Gründung**
Menge: 1,000 Stk

**01.13.0019 Leerrohre liefern, verlegen**
Kabelschutzrohr PE-HD AD 50mm WD 2,9mm L 6m liefern
Kabelschutzrohr aus PE-HD DIN 8075, Maße DIN 16874,
innen glatt, Nenn-Außendurchmesser 50 mm,
Mindest-Wanddicke 2,9 mm,
Baulänge 6 m,
einschl. aller notwendiger Doppelsteckmuffen und
Profildichtringen
in vorh. Gräben, ohne Einbettung.
Menge: 90,000 lfm

**01.13.0020 Erdkabel NYY-J 5 x 10mm² liefern, verlegen**
Erdkabel NYY-J  5 x 10mm² liefern, verlegen
Untere Bettungsschicht 100 mm,
obere Abdeckungsschicht 150 mm,
Verfüllmaterial für Bettungsschichten, Seitenverfüllung
und Abdeckung Kies 0/2
Proctordichte: min. 95 %.
Leistung inkl. Verfüllung mit Kies bis 15 cm über Rohr,
Kabeltrassen markieren mit Trassenwarnband, 40 cm über
Rohrscheitel.
einschl. Lieferung aller notwendiger Materialien und
Nebenarbeiten
Abrechnung erfolgt nach lfm Kabel.
Menge: 170,000 lfm

**01.13.0021 Installation**
Feinjustieren der Fluter
Isolationsmessung
Installation Schütze in der UV
Anschluss der Flutlichtanlage
Inbetriebnahme Elektrik
Menge: 1,000 Stk

**01.13.0022 Hauseinführung für Kabel**
Hauseinführung für Kabel
für 2-4 Erdkabel 10mm²
Menge: 1,000 lfm

**01.13.0023 Isolationsmessung der Kabelanlage**
Isolationsmessung der Kabelanlage
Prüfung/Isolationsmessung der Erdkabel inklusive
Messprotokoll
für die Bestandsanlage
Menge: 1,000 Stk

*Hinweis: BLITZSCHUTZ*

*Hinweis: Ausführungsbeschreibung: Blitzschutz*
Ausführungsbeschreibung: Blitzschutz
Die Blitzschutz- und Erdungsanlage ist durch eine
Fachfirma gemäß DIN 18014 zu erstellen.
Sämtliche erdberührten Bauteile sind korrosionsfrei in
V4A oder isoliert auszuführen. Verbindungsmaterial mit
Erdberührung ist grundsätzlich in V4A auszuführen.

Entsprechend der zu erstellenden
Blitzgefahrenbereichsanalyse werden
Blitzschutzmaßnahmen in den Blitzschutzzonen
festgelegt.
- Bereiche Spielfeldrand

Technische Maßnahmen:
- Erdung Flutlichtmasten
- Einbeziehung aller größeren Metallteile in den
Potentialausgleich
- Überspannungsschutz in den Verteilungen
- Verbindung der Blitzschutz/Erdungsleitungen

Organisatorische Maßnahmen: (Leistungsumfang
Bauherr/Betreiber)
- Betriebs-, Brandschutz-, Haus- und Nutzungsordnung,
Stadionordnung
- Verhaltensregeln bei Gewitter
- Anweisungen für Durchsagen bei aufziehendem Gewitter
- Handlungsanweisungen für Schiedsrichter, Veranstalter

- Hinweise auf Restrisiken in geeigneter Form mit
Plakaten, Programmheften und Hinweisschildern hinweisen

**01.13.0024 Erdungsdraht 10mm Durchmesser V4A**
Erdungs-/Blitzschutzanlage liefern und verlegen
Erdung als Erdungssammelleitung, DIN EN 50164-2
(VDE0185-202)
Durchmesser: 10 mm
Werkstoff: NIRO (V4A), Werkstoff-Nr.: 1.4571 als
Erdungs-/Blitzschutzanlage liefern und in
vorhandenem Graben in einer Tiefe von mind. 0,8 m
verlegen.
Leistung einschließlich einteiliger Verbinder aus V4A
und Mehrzweckverbindungsklemme zur universellen
Verwendung als Kreuz-, Längs-, T-, Parallelklemme,
sowie Kreuzstücke für unterirdische Verbindungen für Rd
10 mm liefern und montieren.
Inkl. Anschluss an allen Masten, Barrieren und
Unterverteilungen.
Menge: 370,000 lfm

**01.13.0025 Erdeinführung Stahl niro L 1500 mm**
Erdeinführung Stahl niro L 1500mm
Erdeinführung mit Stange DIN EN 50164-2 (VDE 0185-202)
einschl. Anschluss an die Erdungseinrichtung,
aus nichtrostendem Stahl,
Werkstoff-Nr 1.4571, einschl.
Verbindungs-/Trennbauteile, Länge 1500 mm.
Menge: 4,000 Stk

**01.13.0026 Erdung Staberder mehrtlg Stahl niro L 1,5m**
Erdung Staberder mehrtlg Stahl niro L 1,5m
Erdung als Staberder, DIN EN IEC 62561-2 (VDE
0185-561-2), mehrteilig,
zusammensetzbar mit korrosionsfester Kupplung
(Tiefenerder), aus
nichtrostendem Stahl, Werkstoff-Nr 1.4571, außerhalb
von Gebäuden,
Einzellänge 1,5 m.
Menge: 24,000 m

**01.13.0027 Anschlussfahne Rd10-St L 3m**
Anschlussfahne Rd10-St L 3m
Anschlussfahne einschl. Anschluss an den Erder, DIN EN
IEC 62561-2 (VDE
0185-561-2), aus Stahl, Rd 10, kunststoffummantelt,
Einzellänge 3 m.
Menge: 10,000 Stk

**01.13.0028 Überspannungsschutzgerät für Mast liefern und einbauen**
Überspannungsschutz Typ 2 zum Einsatz in
Kabelübergangskasten im Leuchtenmast
Schutzklasse II, Schutzart IP 44 3phasig/400V
Menge: 6,000 Stk

**01.13.0029 Hinweisschild Sportplatznutzung bei Gewitter liefern und aufstellen**
Hinweisschild Sportplatznutzung bei Gewitter liefern
und aufstellen
Aufschrift folgendem Inhalt:
"Der Sportplatz ist bei Gewitter zu räumen und darf
nicht betreten werden! Den Weisungsbefugten ist Folge
zu leisten."
(als Kalkulationsgrundlage) schwarze Schrift auf weißem
Grund, roter Rahmenstrich,
Aluminiumschild, 0,8 mm stark,
Größe: 300 x 450 mm (Als Kalkulationsgrundlage)
Schildhöhe UK ca. 2,00 m über OK Gelände,
inkl. Befestigungsmaterial wie Rohrschellen für
Befestigung an Flutlichmasten oder ähnlich,
Kleinmaterial usw.
Vor Bestellung ist über den Inhalt und die Größe des
Schildes eine Abstimmung mit dem AG und der örtlichen
Bauüberwachung zu führen.
Menge: 1,000 Stk

**01.13.0030 Messen/Prüfen**
Messen/Prüfen
der Blitzschutz- und Erdungsanlage, Anzahl der
Meßstellen 7, gemessene
Widerstandswerte auflisten einschl. Prüfbericht DIN 48
831,
Anlagenbeschreibung DIN 48 830 und Bestandszeichnung
DIN 48 820 in
4-facher Ausfertigung.
Menge: 1,000 Stk

#### Titel 01.14 562 Besondere Einbauten

**01.14.0001 Mobiles Fußballtor, Turnier liefern, aufstellen, Abmessungen 7,32 x 2,44 m**
Mobiles Großspielfeldtor liefern und aufstellen,
Abmessungen 7,32 x 2,44 m
bestehend aus folgenden Bestandteilen:
Fußballtor: aus Aluminium gefertigt, in einem Stück
verschweißt, Profil: 100 x 120 x 2,5 mm,
eingeschweißte Eckverbinder, Netzbügel 60 x 3,5 mm;
Bodenrahmen aus Aluminium gefertigt, Rechteckprofil 80
x 60 x 3 mm, mit abgerundeten Kanten; Netzbefestigung
eingefräst, keine Verletzungsgefahr, leichte
Netzmontage, präziser Sitz der Netze, gleichzeitige
Netzsicherung, Netzbefestigung am Bodenrahmen durch
angeschweißte Ösen;
Auslage oben: 0,80 m, Auslage unten: 2,00 m;
Mit integrierten Gewichten und Transportrollen:
Gewichte aus Aluminium mit Stahlfüllung, Massive,
angeschweißte Radaufnahmen am Torbügel oberhalb des
Bodenrahmens, je Seite ein ausgeschäumtes Rad mit
Stahlfelge, der Breite nach fahrbar. Aufnahme der Räder
mit Radbuchse und durchgehendem Bolzen.
Netzsicherung aus Aluminium gefertigt, für Fußballtore
mit einer Abmessung von 7,32 x 2,44 m;
Stangensystem am Bodenrahmen befestigt; abschließbar,
als Diebstahlschutz; präziser Sitz der Netze;
Tornetz für Fußballtore mit einer Abmessung von 7,32 x
2,44; aus Polypropylen 4 mm; knotenlos,
Farbe: weiß;
TÜV geprüft mit Zertifikat gem. DIN 748, GS Zeichen,
den zur Zeit gültigen DIN/EN-Normen entsprechen.
Leistung inkl. aller erforderlichen Kleinteile und
Nebenarbeiten
Menge: 2,000 Stk

**01.14.0002 Mobiles Jugendfußballtor, Turnier liefern, aufstellen, Abmessungen 5,00 x 2,00 m**
Mobiles Jugendfußballtor liefern, aufstellen
Abmessungen 5,00 x 2,00 m, bestehend aus folgenden
Bestandteilen:
Jugendfußballtor
Abmessungen 5,00 x 2,00 m; mobil;
aus Aluminium gefertigt, vollverschweißt mit je zwei
seitlichen Griffen,
Torrahmen Ovalprofil: 120 x 100 x 2,5 mm;
eingeschweißte Eckverbinder;
Netzbügel 60 x 3,0 mm Rundrohr mit angeschweißten
Seilspannösen;
Torrahmen mit innenliegenden Eckverstärkern und
integrierter, eingefräßter Netzbefestigung, Abstand der
Netzaustrittsöffnungen alle 2,5 cm als durchgehendes
System, keine Verletzungsgefahr,
Bodenrahmen aus 80 x 40 mm Profil mit integrierter Nut
und innenliegenden Kunststoffdoppelnetzhaken zur
Befestigung des Tornetzes. Es wird kein Spannseil am
Bodenrahmen
zur Netzbefestigung benötigt und zugelassen.
Zusatzstreben von der Torlatte an den Netzbügel sowie
vom Bodenrahmen an den Netzbügel zur zusätzlichen
Stabilisierung. Eingeschweißtes Knotenblech an der
Bodenrahmenecke.
der Breite nach fahrbar;
Auslage oben: 0,80 m;
Auslage unten: 1,00 m;
TÜV-geprüft mit Zertifikat gem. DIN 748; GS Zeichen.
Tornetz für Jugendfußballtore Abm. 5,00 x 2,00 m; aus
Polypropylen 4 mm; knotenlos; Auslage oben: 0,80 m;
Auslage unten: 1,00 m;
Farbe: weiß.
Räder: Massive, angeschweißte Radaufnahmen am Torbügel
oberhalb des Bodenrahmens, je Seite ein ausgeschäumtes
Rad mit Stahlfelge, der Breite nach fahrbar. Aufnahme
der Räder mit Radbuchse und durchgehendem Bolzen.
entsprechend Herstellerangaben aufbauen
Menge: 4,000 Stk

**01.14.0003 Spieler- und Betreuerkabine - L 4,00 m liefern und einbauen**
Spieler- und Betreuerkabine - L 4,00 m liefern und
einbauen
bestehend aus folgenden Elementen:
Kabine mit geneigter Dachform liefern und einbauen; aus
Aluminium gefertigt; in einem Stück verschweißt;
Seitenwände im oberen Bereich aus transparentem,
schlag- und bruchfestem sowie UV-beständigem Platten;
unterer Bereich der Seitenwände und Rückwand aus
Aluminiumprofilen; Rückenlehne und Sitzfläche aus
Multiplex; ohne Bodenplatte; seitlich angebrachte
Tragegriffe; angeschweißte Laschen (4 Stück) für die
Bodenverankerung mit Erdanker-Bodenhülsen; Länge: 4,00
m; Höhe: 2,25 m; Tiefe: 1,00 m.
Erdanker-Bodenhülse für Spielerkabinen: aus Aluminium
gefertigt; Hülsen mit Innengewinde; pro Spielerkabine 4
Stück erforderlich; inkl. Bolzenschrauben aus Edelstahl
M 16 und Unterlegscheiben; Einbau in Betonfundament C
25/30,
Expositionsklasse XC2, XF1, WF
Abmessungen  80 x 50 x 75 cm.
OK Fundament 10 cm unter OK Gelände
einschl. Herstellung Fundament gemäß Herstellerangaben,
inkl. erforderlicher Erdarbeiten, verdrängte Boden ist
auf der Baustelle zu transportieren und zur
Weiterverwendung/ Entsorgung auf geordneten Haufwerken
zu lagern.
Menge: 2,000 Stk

**01.14.0004 Eck- und Mittelfahnen**
Eck- und Mittelfahnen Fußball (auch für
Kleinspielfelder nutzbar) liefern und einbauen
bestehend aus folgenden Elementen:
Eckfahnenstange: starr, aus gelben Polyethylen,
durchgehender Durchmesser 50mm, Farbe: gelb
Eckfahnentuch: 45x45 cm mit Saum, Farbe: gelb.
Bodenhülsen: Sicherheitsbodenhülse aus Aluminium
Rundprofil 70x4 mm mit integriertem, elastischem
Sicherheitskopf. Die Elastikschicht besteht aus einem
1-3 mm starkem grünem, wetterfesten und stark
Stoß absorbierendem Gummigranulat und ist 25 mm über
dem Aluminiumprofil durch zusätzlichen Versatz
eingearbeitet und mit dauerelastischem PU Klebstoff,
Zugfestigkeit 1,8 N/mm², fixiert. Angeschweißter
Aluminiumring zur Stabilität und Aufnahme des
Elastikkopfes. Hülsenkopf muss zwingend nur aus einer
25 mm Elastikschicht sein (Elastikschicht 25mm über
Aluminiumprofil)! Keine Verletzungskante durch
vorstehende Aluminiumprofile.
Gesamtlänge Hülse: 34 cm, Einstecktiefe 16 cm.
Inklusive eines herausnehmbaren, wendebaren Einsatzes
aus Polypropylen. Der Einsatz dient zum einen als
Reduziereinsatz für 50mm Eckfahnenstangen sowie als
Verschlusselement für die Hülse mit integriertem 25mm
starkem, elastischem Sicherheitskopf mit ausgesparter
Aushebeöffnung.

Einbau gemäß Herstellerangaben in Betonfundament C25/30
WF XC4 XF1; Abmessungen  30 x 30 x 40 cm, Überdeckung
mind. 8 cm,
einschl. Herstellung Betonfundament, inkl.
erforderlicher Erdarbeiten, anfallender Boden ist
seitlich einzuplanieren.
Menge: 1,000 Set

**01.14.0005 Basketballanlage mit integrierter Netzaufnahme für Volleyballnetz liefern, einbauen**
Basketballanlage mit integrierter Netzaufnahme für
Volleyballnetz liefern, einbauen

Liefern und fachgerecht montieren einer freistehenden
Basketballanlage für Außensportflächen mit integrierter
Aufnahme- und Befestigungsmöglichkeit für ein
Volleyballnetz. Die Anlage dient als Endpunkt einer
separat ausgeschriebenen Volleyballanlage. Das
Volleyballnetz wird auf der gegenüberliegenden
Spielfeldseite an einem separaten Volleyballpfosten
befestigt.

Die Basketballanlage ist so auszubilden, dass sowohl
Basketball als auch Volleyball sicher und
bestimmungsgemäß genutzt werden können. Für den
Basketballbetrieb muss die Netzbefestigung außerhalb
des Basketball-Spielbereiches angeordnet oder mit
einfachen Bedienhandlungen außer Funktion gesetzt
werden können. Für den Volleyballbetrieb darf die
Basketballanlage die erforderlichen Sicherheitsräume
des Volleyballspielfeldes nicht beeinträchtigen.

Die Ausführung hat für den dauerhaften Einsatz im
Außenbereich zu erfolgen.

Basketballanlage
Freistehende Basketballanlage für den Außeneinsatz.
Tragkonstruktion aus feuerverzinktem Stahl oder
Aluminium, korrosionsbeständig.
Schutzpolsterung: für Basketball-Einmastanlage, aus
Schaumstoff mit PVC-Gewebe, mit Klettverschluss,
Höhe: 2,00 m, Farbe: gelb, einschl. Montage
Auslegerkonstruktion mit ausreichender Steifigkeit für
den Schul- und Freizeitsportbetrieb.
Basketball-Zielbrett aus wetterbeständigem,
schlagfestem und UV-beständigem Material.
Zielbrettabmessungen ca. 1.200 × 900 mm.
Basketballkorb gemäß DIN EN 1270.
Korbhöhe 3,05 m über Oberkante Spielfeld.
Basketballnetz aus witterungsbeständigem Material.
Vandalismusresistente Ausführung.
Sämtliche Verbindungsmittel korrosionsgeschützt.
Volleyball-Netzaufnahme
In die Basketballanlage integrierte Befestigungs- und
Spannvorrichtung zur Aufnahme eines Volleyballnetzes.
Netzaufnahme für den Anschluss an einen
gegenüberliegenden Volleyballpfosten.
Geeignet für die üblichen Volleyball-Netzhöhen:
2,24 m (Damen)
2,35 m (Jugend)
2,43 m (Herren)
Höhenverstellbare Befestigungseinrichtung.
Sichere Aufnahme der beim Spannen des Netzes
auftretenden Kräfte.
Spann- und Befestigungselemente korrosionsbeständig.
Netzaufnahme so ausgebildet, dass sie den
Basketballspielbetrieb nicht beeinträchtigt.
Nicht benötigte Bauteile der Netzbefestigung dürfen
keine Verletzungsgefahr darstellen.
Anforderungen an die Doppelnutzung

Die Basketballanlage ist für die kombinierte Nutzung
als Basketballanlage und als Endpunkt einer
Volleyballanlage auszulegen.

Die Konstruktion muss gewährleisten, dass:
die bestimmungsgemäße Nutzung beider Sportarten möglich
ist,
die beim Volleyballbetrieb auftretenden Netzspannkräfte
dauerhaft aufgenommen werden, keine Beschädigungen der
Basketballanlage durch den Volleyballbetrieb entstehen,
Bedienung und Umrüstung ohne Spezialwerkzeuge möglich
sind.

Sicherheitsanforderungen:
Die Anlage ist so auszubilden, dass die
sicherheitstechnischen Anforderungen der einschlägigen
Normen eingehalten werden.
Im Volleyballbetrieb dürfen Zielbrett, Korb, Ausleger
oder sonstige Bauteile die sichere Nutzung des
Volleyballfeldes nicht beeinträchtigen.
Der Bieter hat die Eignung der angebotenen Konstruktion
für die kombinierte Nutzung Basketball/Volleyball
nachzuweisen.
Konstruktive Lösungen zur Reduzierung von
Kollisionsrisiken im Volleyballbetrieb werden
ausdrücklich zugelassen.

Die Anlage muss den zum Zeitpunkt der Ausführung
gültigen Fassungen der nachfolgenden Regelwerke
entsprechen:
DIN EN 1270 „Basketballanlagen – Funktionelle und
sicherheitstechnische Anforderungen, Prüfverfahren"
DIN EN 1509 „Volleyballausrüstung – Funktionelle und
sicherheitstechnische Anforderungen, Prüfverfahren"
DIN EN 15312 „Frei zugängliche Multisportgeräte –
Sicherheitstechnische Anforderungen und Prüfverfahren"
DIN EN ISO 1461 für feuerverzinkte Stahlbauteile
(soweit zutreffend)

einschl. aller Erdarbeiten und aller Fundamentarbeiten
nach Herstellerangaben, Betongüte C35/40, Maße ca. 1,00
x 1,00 x  1,00 m.
einschl. sämtlicher Befestigungs- und
Verbindungsmittel.
Die Fundamentierung ist entsprechend den statischen
Anforderungen der Basketballanlage sowie den
zusätzlichen Lasten aus dem Volleyballnetz auszulegen.

Hersteller, Produkt''............................................''
  (vom Bieter auszufüllen)
Menge: 1,000 St

**01.14.0006 Volleyballanlage liefern, einbauen**
*** Bezugsbeschreibung
Volleyballanlage liefern und gem. Herstellerangaben
einbauen
bestehend aus:
Volleyballpfosten: 1 Paar, aus Aluminium gefertigt;
Profil: 100
x 120 mm Wanddicke von 4 auf 6 mm steigend; Spann- und
Verstellmechanik innenliegend im Profil;
Höhenverstellung stufenlos bei gespanntem Netz;
Höhenverstellung von 1,07 - 2,50 m; Netzspannung;
Maßskala in den Pfosten eingelassen; Nutzung auch für
Tennis, Badminton und Faustball;
Schutzpolster: aus Schaumstoff mit PVC-Ummantelung,
für Pfosten mit Profilmaß100 x 120 mm,
Befestigung mit Klettverschluss,
Farbe: gelb
Wettkampfnetz: aus Polypropylen 4 mm liefern, hochfest;

mit Kevlar-Spannseil 11,70 m lang; mit seitlich
eingefassten
Glasfaser-Polyesterstäben ("Volleyball-Antennen");
6-Punkt-Aufhängung; 6 Spannschnüre mit
Schnellverschluss;
Netzlänge: 10,70 m; Netzhöhe: 1,00 m;
Maschenweite: 10x10 cm; Farbe: schwarz;
Einfassband in Neongelb
einschl. Netzbügel zum Aufwickeln von Netzen, mit
Aufhängevorrichtung.
Bodenhülsen:
1 Paar, für Volleyballpfosten,
Bodenteil zum Einbetonieren, mit Wendeadapter zur
Pfostenaufnahme,
mit Höhenausgleich
Profil: 100 x 120 mm;
Spezial- Ausführung mit Kippdeckel;
abschließbar; bei Montage der Volleyballanlage
wird der Deckel über eine innenliegend laufende Schiene

in die Deckeltasche gekippt;
die Bodenhülsen sind mit je 1 St Kunststoffrohr DN 25
zu entwässern;
pro Anlage 2 Stück erforderlich.
Inkl. Sickerpackung Sohle Ständer, mittig 0,50 x 0,50
cm Kies 16/32,
Entwässerungsrohr DN 70 Länge ca. 0,50 m,
10 cm Frostschutzschicht,
Betonfundament: je Pfosten, nach Herstellerangaben,
Betongüte
C35/40, Maße ca. 1,00 x 1,00 x  1,00 m
(Kalkulationsgrundlage).
TÜV geprüft; DVV I Prüfzeichen.
Leistung einschl. aller notwendigen Kleinteile,
Nebenarbeiten und erforderlicher Erdarbeiten.
Überschüssigen Boden laden, transportieren und auf BE-
Fläche auf Haufwerk setzen.
Ausführung im Bereich Multifeld und Rasenfläche.
Menge: 2,000 Stk

**01.14.0007 jedoch Beach-Volleyballanlage liefern, einbauen**
*** wie Position 01.14.0006
jedoch als Beach-Volleyballanlage liefern und gem.
Herstellerangaben einbauen
bestehend zusätzlich aus:
Spielfeldmarkierung: aus Polyester Gurtband,
Breite des Gurtbandes 50 mm,
mit 4 Eckelementen aus Kunststoff,
Befestigung mit Spannleinen an Erdankern aus
Kunststoff,
Farbe: blau,
für Spielfeldmaße 9 x 18 m
Ausführung im Bereich Sandfläche
Menge: 1,000 Stk

**01.14.0008 Kugelstoßring inkl. Balken liefern, einbauen**
Kugelstoßring inkl. Balken liefern, einbauen
Kugelstoßring mit umlaufendem Sichtstreifen
aus Aluminium; mit fertig eingegossener Betonplatte;
mit umlaufendem Sichtstreifen, Durchmesser 213,5 cm;
mit 4 Revisionsschächten am Ring befestigt, dadurch
keine zusätzlichen Fundamente für die Hülsen
erforderlich; aus Spezial-T-Profil; maßgenau gebogen,
mit Transportschlaufen; mit IAAF-Zertifikat; liefern
und einbauen. Einbau gemäß Herstellerangaben auf  25 cm
Beton C 25/30, einschl. Erdaushub,  Aushub laden und
entsorgen.
Kugelstoßbalken, mit Einfräsung
Kugelstoßbalken aus gehärtetem Kunststoff, weiß; mit
Einfräsung als Markierung für den Wurfsektor; außen
gerade, innen gebogen, liefern und einbauen.
Einbau an Kugelstoßring gemäß Herstellerangaben.
Menge: 2,000 Stk

**01.14.0009 Absprungbalken Weitsprung liefern, einbauen**
Absprungbalken Weitsprung liefern, einbauen
aus Aluminium-Grundprofil liefern und einsetzen
mit gehärtetem Laufbahnbelag (UV-beständig)
beschichtet:
beide Seiten: weiß
3-fach Nutzung als Wettkampf-, Trainings-/Schulsport-,
oder Blindbalken,
mit innenliegender Arretierung zum Verspannen in der
Einbauwanne,
Verspannung & Herausnahme muss mit einem Schlüssel
möglich sein.
inkl. aus Aluminium und Kunststoff gefertigtem
Einlegeprofil,
Abmessung 122 x 34 x 10 cm,
TÜV geprüft mit Zertifikat
Menge: 2,000 Stk

**01.14.0010 Einbauwanne für Absprungbalken**
Einbauwanne für Absprungbalken aus Aluminium liefern
und fachgerecht einbauen,
Abmessung 122 x 34 x 10 cm,
Wandstärke 4 mm,
zur Aufnahme von Wettkampfbalken Abmessung 122 x 34 x
10 cm,
beide Längsseiten vertieft mit Ausgleichsstücken zum
sauberen Anbau des Kunststoffbelages,
inkl. Distanzstücke und Fundamentanker für maßgerechten
Einbau,
TÜV geprüft mit Zertifikat,
inkl. Betonfundament: C20/25 Abm. ca. 140 x 55 x 20 cm
– Angabe dient nur der Kalkulation, Einbau gem.
Herstellerangaben.
Menge: 2,000 Stk

**01.14.0011 Sportplatz-Barriere, gerade, liefern und einbauen**
Sportplatz-Barriere, gerade, liefern und einbauen
Sportplatz-Barriere, gerade als drei Einzelsegmenten
gem. Planung
Barriere-System, Aluminium-Rundrohr, gerade, aus
Rundrohr Ø 60 mm x 3 mm, mit innenliegenden
Verbindungselementen, höhen- und fluchtgerecht gemäß
Herstellerangaben einbauen.
aus hochwertigem, wartungsfreien Aluminium-Rundprofil,
silberfarbig eloxiert.
Pfosten
Länge: 1.500 x 60 mm
Wandstärke: 3mm
Handlauf
Länge: 2.500 x 60 mm,
Wandstärke: 3 mm
Innenliegende Verbindungselemente mit
Verbindungszapfen, kriechwassergeschützt.
Die Pfosten werden mit einem Abstand von 2,50 m in
frostfreies Betonfundament 30 x 30 x 60 cm C16/20 DIN
EN 206-1 versetzt.
16 Stk  Anfangs-, End- und Eckpunkte werden durch 90°-
Bögen ausgebildet.
Der Einbau erfolgt im Bereich der Tribüne. Die
Erschwernisse (z. B. für Hülsen) sind einzukalkulieren,

inkl. erforderlicher Erdarbeiten,
der verdrängte Boden ist auf Haufwerk zu setzen.
Die Entsorgung erfolgt in gesonderter Position.
Menge: 30,000 lfm

#### Titel 01.15 571 Vegetationstechnische Bodenbearbeitung

**01.15.0001 Baugrund aufreißen in Vegetations- und Rasenflächen, 30 cm**
Baugrund aufreißen in Vegetations- und Rasenflächen, 30
cm
Verdichtete Vegetations- und Rasenflächen, frei von
Bewuchs, vor dem Auftrag des Oberbodens kreuzweise
durch Aufreißen lockern.
Abstand der Aufreißer max. 30 cm, Tiefe mind. 30 cm;
Geländeneigung bis 1:4.
Homogenbereich C bis E nach DIN 18300 gem.
Baugrundgutachten.
Steine und Fremdkörper, Durchmesser größer 5 cm,
Unkraut und schwer verrottbare Pflanzenteile ablesen,
laden, abfahren und fachgerecht verwerten.
Abrechnung erfolgt in der Horizontalprojektion nach
vorherigem
Aufmaß.
Menge: 3530,000 m2

**01.15.0002 Wiedereinbau zwischengelagerter Oberboden in Rasenfläche 15 cm ebene Rasenflächen**
Wiedereinbau von bauseits lagerndem Oberboden gem.
Lageplan, in einer Schichtstärke Rasen und Wiese 15 cm
auf einen pflanzenverträglich verdichteten Untergrund
unter Berücksichtigung des Setzungsfaktors aufbringen.
Steine und Fremdkörper, Durchmesser größer 5 cm,
Unkraut und schwer verrottbare Pflanzenteile ablesen,
laden, abfahren und fachgerecht verwerten.
Maßgeblich ist jeweils der kleinste Durchmesser.
Einzukalkulieren ist das Aufnehmen von Haufwerk, der
Transport innerhalb der Baustelle bzw. von der
BE-Fläche und der profilgerechte, lagenweise Einbau
inkl. Modellieren der Oberfläche mit Böschungen mit
max. Neigung von 1:4.
Transportweg bis ca. 200 m
Abrechnung erfolgt nach Auftragsfläche in der
Horizontalprojektion und Auftragsdicke.
Menge: 180,000 m3

**01.15.0003 Zertifizierten Oberboden liefern, einbauen - 15 cm ebene Rasenflächen**
*** Bezugsbeschreibung
Zertifizierten Oberboden liefern, auftragen - ebene
Flächen
Oberboden gemäß DIN 18915 und gemäß § 12 BBodSchVO zur
Herstellung einer durchwurzelbaren Bodenschicht liefern
und in einer Schichtstärke Rasen und Wiese 15 cm auf
einen
pflanzenverträglich verdichteten Untergrund aufbringen.
Neigung bis max. 1:4.
Weitere pflanzenbauliche Spezifikation: schwach saure
bis neutrale Reaktion (pH 6.0 -7.0); geringer
Salzgehalt < 1,5 g/l Boden bzw. < 150 mg/ 100 g Boden;
Gehalt an organischer Substanz 1 bis 2,0 Vol.-%.
Die Nachweise sind vor dem Einbau zu erbringen.
Boden mit geeignetem Gerät für Pflanzungen auf der
Vegetationsfläche unter Berücksichtigung des
Setzungsfaktors einbauen.
Abrechnung nach Auftragsfläche in Horizontalprojektion
und Auftragsdicke.
Menge: 60,000 m3

**01.15.0004 Zertifizierten Oberboden liefern, einbauen - 15 cm geneigte Rasenflächen**
*** Bezugsbeschreibung
Zertifizierten Oberboden liefern, auftragen - geneigte
Flächen
Oberboden gemäß DIN 18915 und gemäß § 12 BBodSchVO zur
Herstellung einer durchwurzelbaren Bodenschicht liefern
und in einer Schichtstärke Rasen und Wiese 15 cm auf
einen
pflanzenverträglich verdichteten Untergrund aufbringen.
Neigung bis max. 1:2.
Weitere pflanzenbauliche Spezifikation: schwach saure
bis neutrale Reaktion (pH 6.0 -7.0); geringer
Salzgehalt < 1,5 g/l Boden bzw. < 150 mg/ 100 g Boden;
Gehalt an organischer Substanz 1 bis 2,0 Vol.-%.
Die Nachweise sind vor dem Einbau zu erbringen.
Boden mit geeignetem Gerät für Pflanzungen auf der
Vegetationsfläche unter Berücksichtigung des
Setzungsfaktors einbauen.
Abrechnung nach Auftragsfläche in Horizontalprojektion
und Auftragsdicke.
Menge: 40,000 m3

**01.15.0005 Vorratsdüngung Rasenflächen**
Vorratsdüngung Rasenflächen
Rasenvolldünger mit Langzeitstickstoff flach in den
Oberboden nach Herstellerangaben einarbeiten.
Düngemenge je m2: mind. 30 g.
Mindest Nährstoffgehalte: 16% N, 12% P2O5,
14% K2O, 2% MgO, 0,1% Fe.
Abrechnung in der Horizontalprojektion.
Menge: 3530,000 m2

#### Titel 01.16 573 Pflanzflächen

**01.16.0001 Baum umpflanzen, Höhe ca. 4 m**
Baum umpflanzen, Höhe ca. 4 m
Jungbaum (Aesculus hippocastanum, Kastanie), Höhe ca. 4
m, Stammumfang ca. 30 cm, Kronendurchmesser ca. 2 m,
fachgerecht auspflanzen und umgehend an neuem Standort
gem. Lageplan sowie nach Angaben AG und der örtlichen
Bauüberwachung mit der selben Himmelausrichtung wieder
einpflanzen und anwässern mit 2 x 50 Litern.
Inkl. ausreichendem Wässern, mind. 2x-iger Gabe à 50
Liter an neuem Standort über die nächste
Vegetationsperiode.
inkl. Baumgrube ausheben 1,00 m x 1,00 m x 0,80 m,
Pflanzsubstrat Humus und Dünger mit bauseitigem Boden
vermischen und einbauen, Dreibock mit Pfahlstärke 10 cm
fachgerecht herstellen einschl. Halbrundlatten, Stärke
80 mm für Verbindung der Pfähle untereinander, am
oberen Ende Baum mit Kunststoffband, elastisch, Breite
mind. 5 cm, fachgerecht anbinden.
Leistung einschl. aller erforderlichen Nebenarbeiten.
Menge: 1,000 Stk

#### Titel 01.17 574 Rasen- und Saatflächen

**01.17.0001 Feinplanum - ebene Rasenflächen**
Feinplanum für Rasenflächen herstellen - ebene Flächen
gemäß DIN 18917,
Neigung bis max. 1:4.
Die zulässige Abweichung in der Ebenheit, gemessen auf
4-Meter Messstrecke darf max. ± 3 cm betragen.
Anschlüsse müssen bündig und trittfest sein und können
nach unten bis 2 cm abweichen.
Abrechnung nach Auftragsfläche in Horizontalprojektion.
Menge: 3210,000 m2

**01.17.0002 Feinplanum - geneigte Rasenflächen**
Feinplanum für Rasenflächen herstellen - geneigte
Flächen
gemäß DIN 18917,
Neigung bis max. 1:2.
Die zulässige Abweichung in der Ebenheit, gemessen auf
4-Meter Messstrecke darf max. ± 5 cm betragen.
Anschlüsse müssen bündig und trittfest sein und können
nach unten bis 3 cm abweichen.
Abrechnung nach Auftragsfläche in Horizontalprojektion.
Menge: 320,000 m2

**01.17.0003 Rasenansaat RSM 2.3 - ebene Flächen**
*** Bezugsbeschreibung
Rasen ansäen gem. DIN 18917
RSM 2.3 Gebrauchsrasen - Spielrasen,
Saatgutmenge 25 g/m2,
Neigung bis max. 1:4.
Nachweis der Beschaffenheit durch Vorlage des
Mischungsnummernbescheides,
Abrechnung in der Horizontalprojektion.
Menge: 3210,000 m2

**01.17.0004 jedoch Rasenansaat RSM 2.3 - geneigte Flächen**
*** wie Position 01.17.0003
jedoch Gebrauchsrasen Standard, RSM 2.3 - geneigte
Flächen
Böschungsneigung 1:4 bis 1:2
Menge: 320,000 m2

**01.17.0005 Düngung der Rasenflächen - ebene Flächen**
*** Bezugsbeschreibung
Düngung der Rasenflächen - ebene Flächen
Rasenvolldünger mit Langzeitstickstoff flach in den
Oberboden nach Herstellerangaben einarbeiten.
Neigung bis max. 1:4.
Düngemenge je m2: mind. 30g.
mindest Nährstoffgehalte:
16% N, 12% P2O5, 14% K2O, 2% MgO, 0,1% Fe.
Abrechnung in der Horizontalprojektion.
Menge: 3210,000 m2

**01.17.0006 jedoch Düngung der Rasenflächen - geneigte Flächen**
*** wie Position 01.17.0005
jedoch Düngung der Rasenflächen - geneigte Flächen
Böschungsneigung 1:4 bis 1:2
Menge: 320,000 m2

#### Titel 01.18 591 Baustelleneinrichtung

**01.18.0001 Einholen der Verkehrsrechtlichen Anordnung**
Einholen der verkehrsrechtlichen Anordnung
für die Baustellenbeschilderung und -sicherung.
Die verkehrsrechtliche Anordnung ist 4 Wochen vor
festgelegtem Baubeginn einzuholen und dem AG
vorzulegen.
Die Gebühr für das Einholen der verkehrsrechtlichen
Anordnung inkl. ggf. nötiger Verlängerung ist in die
Position einzukalkulieren.
Diese Pauschale gilt für die gesamte Bauzeit bis zur
Fertigstellung und wird nur einmal vergütet.
Menge: 1,000 Stk

**01.18.0002 Verkehrszeichen aufstellen**
Verkehrszeichen aufstellen
nach STVO, Oberfläche retroreflektierend, mit
Aufstellvorrichtung, aufstellen, über die gesamte
Bauzeit vorhalten, ggf. umsetzen und nach
Fertigstellung beräumen.
Ausführung gemäß dem vom AN beizustellenden Verkehrs-
und Baustellensicherungsplan, Dauer gemäß
verkehrsrechtliche Anordnung.
Gefahrenzeichen nach StVO, z.B. VZ 101, VZ123. Vorsicht
Baustelle usw.
Gefahrenzeichen nach StVO, z.B. VZ 250, VZ283,
uneingeschränktes Halteverbot. usw.
Richtzeichen nach StVO, z.B. VZ 250, VZ283, Richtschild
"Umleitung"usw.
Zusatzzeichen StVO, z. B. für Geltungszeitraum usw.
Verkehrsbake nach StVO, z.B. VZ 605-10. usw.
Menge: 6,000 Stk

**01.18.0003 Baustellenüberfahrt aus Asphalttragdeckschicht herstellen**
Baustellenüberfahrt aus Asphalttragdeckschicht
herstellen
Tragdeckschicht-Mischgut als einschichtige Befestigung
zum Schutz von vorhandenen Wegebelägen und Bordsteinen
bei Überfahrung liefern und einbauen, gem. DIN 1995
Teil 1,
aus Mineralstoffgemisch der Körnung 0/16,
Bindemittel: Straßenbaubitumen, Bindemittelsorte:
70/100, Bindemittelgehalt: >/- 5,2 M.-%,
Einbau von Hand, in Flächen mit Randeinfassung,
seitliche Abböschung mit Neigung 2 zu 1 anlegen und
verdichten.
Baustellenüberfahrt für den Zeitraum der vertraglich
vereinbarten Bauzeit vorhalten sowie fachgerechter
Rückbau nach Beendigung der Baumaßnahme. Anfallendes
Material fachgerecht entsorgen. Der Entsorgungsnachweis
ist zu erbringen.
Abrechnung in der Horizontalprojektion.
Menge: 40,000 m2

**01.18.0004 Bauzaun liefern, aufstellen, vorhalten und abräumen**
*** Bezugsbeschreibung
Bauzaun liefern, aufstellen, vorhalten und abräumen
Bauzaun versetzbar, auf unbefestigtem Untergrund, aus
Einzelelementen mit verzinktem Stahlrohrrahmen und
Vergitterung inkl. Stützenfüße aus Beton, inkl.
Einfachverschraubung (jeweils eine Schelle je Bauzaun)
und sämtlicher notwendiger Kleinteile, liefern und
aufstellen.
Zaunoberkante über Oberfläche Gelände 2 m,
Für die Dauer der Bauzeit vorhalten, regelmäßig prüfen,
Verschraubung nachziehen, ggf. ergänzen und nach
Abschluss der Bauarbeiten zurückbauen und abfahren.
Der Bauzaun ist ständig geschlossen zu halten. Ggf.
notwendige Aussteifungen zur Standsicherheit sind
einzukalkulieren.
Menge: 50,000 lfm

**01.18.0005 jedoch Bauzaun-Tor liefern, aufstellen, vorhalten und abräumen**
*** wie Position 01.18.0004
jedoch Bauzauntor (zweiflügelig) mit Rollen und Gelenk,
Breite 3,50 m,
abschließbar (Kette, mind. 5 mm stark und
Vorhängezahlenschloss,
4-stellig).
Mit dem Bauzaun der Vorposition fachgerecht verbinden
(Einfachverschraubung) und dauerhaft geschlossen
halten.
Während der Bautätigkeit ist das Zauntor täglich nach
Feierabend zu verschließen.
Menge: 1,000 Stk

**01.18.0006 Bauachsen einmessen und vermarken**
Bauachsen einmessen und vermarken
Bauachsen nach Lageplan und Entwurf des Auftraggebers
für das Bauobjekt einmessen und vermarken
Es werden digitale Daten übergeben.
Die Beschaffung von Festpunkten in Baugebieten anhand
von amtlichen Lage-und Höhenfestpunkten hat der AN
selbstständig durchzuführen und wird nicht gesondert
vergütet.
Mit Einzurechnen sind die Herstellung der
erforderlichen Höhenfestpunkte sowie die Absteckung der
Achsen durch ein Vermessungsbüro, das Sichern der
Punkte, Liefern und Sichern der Absteckzeichen sowie
das Vorhalten der Meßgeräte und Meßpunkte.
Abschnittsweises oder mehrmaliges Abstecken durch das
Vermessungsbüro bzw. die Wiederherstellung von während
der Baudurchführung verlorengegangenen Punkten wird
nicht gesondert vergütet.
Menge: 1,000 Stk

**01.18.0007 Bauschild mit Beschriftung, witterungsbeständig mit Tragkonstruktion**
Herstellung und Lieferung einer Bautafel,
Abmessung B x H, 5000 x 3000 mm,
nach Vorgabe des AG, Datei zum Druck wird vom AG an AN
übergeben
Material: Kunststofftafel B x H 5000 x 3000 mm, weiß
Beschriftung: komplett als 4c-Digitaldruck mit
Schutzlaminat Haltbarkeit: bis zu 1 Jahr
anzuliefernde Tragkonstruktion, wahlweise Holz
(Kanthölzer 10x10 cm) oder Stahl,
Dimensionierung der Konstruktion entsprechend Statik -
für die Statik ist die Firma verantwortlich.
Höhe Unterkante Schild mind. 2,50 m,

Bauschild herstellen, liefern und aufbauen inkl.
Fundamente.
Nach Fertigstellung wieder abräumen und fachgerecht
entsorgen.
Menge: 1,000 Stk

#### Titel 01.19 593 Sicherungsmaßnahmen

**01.19.0001 Schutz für Baumstamm StU 40-80 cm liefern und einbauen**
*** Bezugsbeschreibung
Baumstammschutz gemäß DIN 18920/ 2014-07 und R SBB 2023
gegen mechanische Schäden liefern und aufstellen.
Für die Dauer der vertraglichen Ausführungsfrist
vorhalten, unterhalten und nach Abschluss der
Baumaßnahme abbauen und fachgerecht entsorgen.
Der Mantel darf den Baumstamm und die Wurzelanläufe
nicht berühren.
Polsterung des Stammes mit flexiblen
Kunststoff-Drainrohren.
Mantel aus Brettern, 24 mm dick, lückenlos befestigen.
Mantelhöhe mindestens 3,00 m.
Stammumfang über 40 bis 80 cm.
Menge: 1,000 Stk

**01.19.0002 jedoch Schutz für Baumstamm StU 81-120 cm liefern und einbauen**
*** wie Position 01.19.0001
jedoch Schutz für Baumstamm StU 81-120 cm liefern,
einbauen
Menge: 2,000 Stk

**01.19.0003 jedoch Schutz für Baumstamm StU 121-160 cm liefern, einbauen**
*** wie Position 01.19.0001
Menge: 3,000 Stk

**01.19.0004 jedoch Schutz für Baumstamm StU 161-200 cm liefern, einbauen**
*** wie Position 01.19.0001
Menge: 5,000 Stk

**01.19.0005 jedoch Schutz für Baumstamm StU 201-240 cm liefern, einbauen**
*** wie Position 01.19.0001
Menge: 5,000 Stk

**01.19.0006 jedoch Schutz für Baumstamm StU 241-280 cm liefern, einbauen**
*** wie Position 01.19.0001
Menge: 2,000 Stk

**01.19.0007 Schutz für Baumwurzelbereich herstellen**
Schutz für Baumwurzelbereich zum Schutz vor Verdichtung
herstellen und während der Bauzeit vorhalten und
unterhalten.
Pflanzendecken, Laub und sonstige organische Stoffe von
der Oberfläche des Wurzelbereichs vorher entfernen und
nach Wahl des AN verwerten.
Schutzschicht aus mind 20 cm Kiessand 0/32 mm auf
Trennvlies mind. 300 g/m2 aufbringen und mit
Stahlplatten, Baggermatratze oder dgl. verrutschsicher
abdecken.
bei großformatigen Abdeckungen Fugen für das Versickern
von Regenwasser vorsehen
Wurzelabdeckungen nur in Vor-Kopf-Arbeit auflegen,
beziehungsweise im Rückwärtsgang wieder aufnehmen
Ungeschützte, insbesondere feucht und / oder lehmige
Böden im Baumwurzelbereich nicht befahren und belasten
Schutz nach Beendigung der Bauarbeiten entfernen.
Oberfläche von Hand lockern.
Menge: 60,000 m2

**01.19.0008 Lastverteilungsplatten liefern, verlegen**
Stahlplatte Lastverteilungsplatte als zusätzlichen
Schutz bestehender Leitungstrassen oder des
Wurzelbereichs von Bäumen liefern, fachgerecht verlegen
und nach Abschluss der Maßnahme zurückbauen.
Untergrund Rasenflächen, Wegeflächen aus
wassergebundener Wegedecke, Einfassungen aus 1-Zeiler
aus Pflaster,
einschl. Lieferung und Rückbau notwendigem
Ausgleichsmaterial zum ebenen Aufliegen der Platten
Befahrbarkeit durch Lkw ist zu gewährleisten.
Größe und Stärke nach statischen und konstruktiven
Erfordernissen.
Leistung einschließlich Lieferung aller notwendiger
Materialien, aller erforderlichen Nebenarbeiten und
Nachweise.
Menge: 30,000 m2

**01.19.0009 Rasensoden Sandtrockenrasen abtragen, zwischenlagern**
Bergung der vorhandenen Vegetationsdecke eines
gesetzlich geschützten Sandtrockenrasens als Rasensoden
im Bereich des geplanten Böschungsabtrages gemäß
landschaftspflegerischem Fachbeitrag.

Arbeiten fachgerecht und schonend ausführen, sodass
Vegetationsstruktur und Wurzelhorizont vollständig
erhalten bleiben. Rasensoden aufzunehmen, kennzeichnen,
transportieren und während der Bauzeit auf geeigneter
Lagerfläche zwischenagern. Lagerung so vorzunehmen,
dass Austrocknung, Vernässung sowie Beschädigungen
vermieden werden. Erforderliche Schutzmaßnahmen und
Pflege während der Zwischenlagerung sind
einzukalkulieren.

Einschließlich aller Nebenleistungen, Geräte-,
Personal- und Transportkosten.
Menge: 100,000 m2

**01.19.0010 Rasensoden Sandtrockenrasen wiedereinbauen**
Nach Abschluss des Böschungsabtrages (wird separat
vergütet) fachgerechter Wiedereinbau der zuvor
geborgenen Rasensoden zur Wiederherstellung des
gesetzlich geschützten Sandtrockenrasens.

Einschließlich aller Nebenleistungen, Geräte-,
Personal- und Materialkosten.
Menge: 100,000 m2

**01.19.0011 Umgesetzten Sandtrockenrasen pflegen**
Umgesetzten Sandtrockenrasen pflegen
Die Entwicklungspflege umfasst den Erhalt des
Sandtrockenrasens gemäß den naturschutzfachlichen
Vorgaben. Hierzu gehören insbesondere:
keine Bodenauftragungen,
keine Neueinsaat,
keine Düngung,
Mahd einmal innerhalb eines zweijährigen
Pflegezeitraums in den Sommermonaten mit vollständiger
Beräumung des Mähgutes (keine Mulchmahd),
erforderliche Nachpflege zur Sicherstellung des
Anwuchserfolges sowie des Erhalts des Biotops.

Einschließlich aller Nebenleistungen, Geräte-,
Personal- und Materialkosten.
Menge: 100,000 m2

**01.19.0012 Geschützte Pflanzenarten auspflanzen, transportieren, einpflanzen**
Geschützte Pflanzenarten Heidenelke und Grasnelke nach
Anweisung ÖBB im Baufeld auspflanzen, transportieren
und im neu angesiedelten Sandtockenrasen wieder
einpflanzen.
Löcher vom Ausstechen sind mit bauseits lagerndem Boden
zu verfüllen.
Menge: 10,000 St

#### Titel 01.20 594 Abbruchmaßnahmen

**01.20.0001 Abbruch alte Pumpenanlage**
Abbruch alte Pumpenanlage
einschl. Rückbau elektrischer Anschlüsse, Kabel,
Rohrleitungen
für Einbau der neuen Pumpenanlage.
einschl. Entsorgung Kabel
Entsorgung Metall wird separat vergütet
Menge: 1,000 Stk

**01.20.0002 Abbruch Elektroschaltschrank**
Abbruch Elektroschaltschrank einschl. Wandverkleidung
und Kabelzuführungen im Gebäude
Höhe ca. 2 m x Breite 1,2 m x Tiefe 1,0 m eingebaut in
Schrank aus Holztäfelung
einschl. Trennung Stromzuführung und fachgerechte
Sicherung bis Wiederanschluss
einschl. Entsorgung Kabel und Wandverkleidung
Entsorgung Metall wird separat vergütet
Menge: 1,000 Stk

**01.20.0003 Abbruch Tennenbelag Laufbahn**
Tennenbelag bestehend aus ca. 0-9 cm Deckschicht und
5-20 cm Zwischenschicht, bewachsen mit Gras und
Kräutern abbrechen, aufnehmen, auf der Baustelle
transportieren und
auf geordnete Haufwerke zur Entsorgung lagern.
Aufbruchtiefe im Mittel 15 cm
Transportentfernung bis 150 m.
Aufbruchmaterial ist fachgerecht für die
Aushubüberwachung in Mieten zu
500 m³ auf der BE-Fläche zwischenzulagern.
Entsorgung anfallender Stoffe wird über entsprechende
Entsorgungsposition vergütet
Menge: 1860,000 m2

**01.20.0004 Abbruch Tragschichten**
Tragschichtmaterial abbrechen, aufnehmen, auf der
Baustelle transportieren und auf geordnete Haufwerke
lagern.
Transportentfernung bis 150 m.
Packlage aus Steinen mit Kantenlänge 13 cm,
Schichtstärke ca. 15 cm,
Abrechnung erfolgt nach Aufmaß in der
Horizontalprojektion.
Bereiche: Abbruch Tennenbelag, Schotterflächen,
Pflaster- und Plattenbeläge
Menge: 260,000 m3

**01.20.0005 Abbruch Sandgruben**
Kies-Sandgemisch bis zu einer Tiefe von 0,5 m
abbrechen, aufnehmen, auf der Baustelle transportieren
und auf geordnete Haufwerke zur Entsorgung oder zum
späteren Wiedereinbau lagern.
Transportentfernung bis 150 m.
Bereich: Weitsprunggrube
Menge: 20,000 m3

**01.20.0006 Abbruch Beton-Pflasterflächen**
Betonrechteckpflaster LxBxH max. 20x10x8 inkl.
Passsteine und Verlegeschicht abbrechen, aufnehmen, auf
der Baustelle transportieren und auf geordnete
Haufwerke zur Entsorgung lagern.
Transportentfernung bis 150 m.
Entsorgung anfallender Stoffe wird über entsprechende
Entsorgungsposition vergütet.
Abrechnung im eingebauten Zustand.
Menge: 25,000 m2

**01.20.0007 Abbruch Beton-Plattenbelag**
Betonplattenbelag LxBxH bis 40x40x6 inkl. Passsteine,
Verlegeschicht und Überdeckung abbrechen, aufnehmen,
auf der Baustelle transportieren und
auf geordnete Haufwerke zur Entsorgung lagern.
Transportentfernung bis 150 m.
Betonplattenbelag ist teilweise überdeckt mit Erde und
überwachsen mit Gras/Kräutern. Mehraufwendungen für
Entfernung der Überdeckung sind einzukalkulieren.
Entsorgung anfallender Stoffe wird über entsprechende
Entsorgungsposition vergütet.
Abrechnung im eingebauten Zustand.
Bereich: Tribüne
Menge: 115,000 m2

**01.20.0008 Abbruch Schotterfläche**
Schotterfläche abbrechen, aufnehmen, auf der Baustelle
transportieren und auf geordnete Haufwerke lagern.
Transportentfernung bis 150 m.
Schichtstärke bis ca. 30 cm,
Abrechnung erfolgt nach Aufmaß in der
Horizontalprojektion.
Menge: 40,000 m3

**01.20.0009 Abbruch Einfassungen**
Einfassungen aus Beton abbrechen
Kantensteine und Borde aus Beton, Maße 8 bis 12/15 cm x
20 bis 30 cm  x 100 cm
incl. Betonfundament und Rückenstütze abbrechen,
aufnehmen, auf der Baustelle transportieren und auf
geordnete Haufwerke zur Entsorgung lagern.
Transportentfernung bis 150 m.
Entsorgung anfallender Stoffe wird über entsprechende
Entsorgungsposition vergütet
Bereiche: Einfassungen um sämtliche befestigte Flächen
(Pflasterflächen, Laufbahn etc.)
Menge: 810,000 lfm

**01.20.0010 Abbruch Zaunpfosten aus Beton**
Zaunpfosten aus Beton, Maße 10 x 10 cm x 180 cm lang
inkl. Betonfundament abbrechen, aufnehmen, auf der
Baustelle transportieren und auf geordnete Haufwerke
zur Entsorgung lagern.
Vorherige Entfernung Maschendrahtzaun einschl. Schnitt-
und Verzinkungsarbeiten sind einzukalkulieren.
Transportentfernung bis 150 m.
Entsorgung anfallender Stoffe wird über entsprechende
Entsorgungsposition vergütet
Menge: 3,000 Stk

**01.20.0011 Abbruch Bankauflagen ohne Lehne**
Bankauflagen aus Holz von Betonfüßen abmontieren,
2 Holzbohlen je Sitzauflage mit Querschnitt ca. 14-20
cm x ca. 3 cm
Holz mit Rest-Beschichtung aus Holzschutzlasur
Befestigung mit beidseitig an Betonfüßen angebrachten
Stahlwinkeln und Verschraubung von Unterseite
Anfallendes Material ist fachgerecht zur Entsorgen,
einschl. Entsorgungsgebühren
Menge: 125,000 lfm

**01.20.0012 Abbruch Bankfüße aus Beton**
Bankfüße aus Beton abbrechen
Maße Bankfüße LxBxH ca. 40 cm x 12 cm x 60 cm
Maße Fundament LxBxH ca. 50 cm x 20 cm x 40 cm
inkl. beidseitigen Stahlwinkeln und Betonfundament
abbrechen, aufnehmen, auf der Baustelle transportieren
und
auf geordnete Haufwerke zur Entsorgung lagern.
Transportentfernung bis 150 m.
Entsorgung anfallender Stoffe wird über entsprechende
Entsorgungsposition vergütet
Bereiche: Tribüne und Langbänke
Menge: 85,000 Stk

**01.20.0013 Abbruch StellstufenTribüne inkl. Fundamente aus Beton**
Stellstufen aus Beton inkl. Rückenstütze, Fundament und
Tragschichten abbrechen, aufnehmen, auf der Baustelle
transportieren und auf geordnete Haufwerke zur
Entsorgung lagern.
Transportentfernung bis 150 m.
Stärke Stufen ca. 20 cm, Höhe ca. 50 cm, Fundament ca.
50 cm dick, inkl. Tragschicht 20 cm
Entsorgung anfallender Stoffe wird über entsprechende
Entsorgungsposition vergütet.
Bereich: Tribüne
Menge: 70,000 m3

**01.20.0014 Abbruch Stützmauern aus Mauersteinen inkl. Fundamente aus Beton**
Stützmauern aus Mauersteinen (verfugt und verputzt)
inkl. Rückenstütze, Fundament und Tragschichten
abbrechen, aufnehmen, auf der Baustelle transportieren
und auf geordnete Haufwerke zur Entsorgung lagern.
Transportentfernung bis 150 m.
Stützmauer Breite ca. 30 cm, sichtbare Höhe variiert
von ca. 1 m bis 1,50 m, Fundament ca. 60 cm breit und
60 cm dick
Entsorgung anfallender Stoffe wird über entsprechende
Entsorgungsposition vergütet.
Bereich: seitliche Stützmauer Tribüne
Menge: 5,000 m3

**01.20.0015 Abbruch Barriere**
Barriere inkl. Fundament abbrechen, aufnehmen, auf dem
Baufeld transportieren und getrennt nach Materialien
auf geordneten
Haufwerken zur Entsorgung lagern.
Höhe Barriere ca. 1,10m, Pfostendurchmesser ca. bis 6
cm
Feldlänge / Pfostenabstand ca. 2,50m
Material Barriere und Pfosten: Stahlrohr, lackiert
Fundament: Beton, ca. 0,40 x 0,40 x 0,50 m
Abbruch Barriere im Bereich Kampfbahn
Entsorgung anfallender Stoffe wird über entsprechende
Entsorgungsposition vergütet
Menge: 350,000 lfm

**01.20.0016 Abbruch Stoßkreis**
vorhandenen Stoßkreis aus Beton abbrechen, aufnehmen,
auf der Baustelle transportieren und auf geordnete
Haufwerke zur Entsorgung lagern.
Transportentfernung bis 150 m.
Durchmesser: ca. 2,15 m, Dicke: ca. 13 cm,
Fundamenthöhe: ca. 15. cm stark.
Entsorgung Beton wird über entsprechende
Entsorgungsposition vergütet.
Menge: 7,000 m2

**01.20.0017 Abbruch Absprungbalken inkl. Entsorgung**
Abbruch Absprungbalken inkl. Einbauwanne.
Abmessung: ca. 122 x 34 x 10 cm, Fudament: ca. 140 x 55
x 20 cm.
Material ist fachgerecht zu entsorgen.
Entsorgung Betonfundament wird über entsprechende
Entsorgungsposition vergütet.
Menge: 2,000 Stk

**01.20.0018 Abbruch div. Masten**
Masten inkl. Fundament abbrechen
Fahnenmasten und Volleyballmasten aus Stahlrohr inkl.
Fundamente abbrechen, aufnehmen, auf dem Baufeld
transportieren und nach Materialien getrennt auf
geordneten
Haufwerken zur Entsorgung lagern.
Transportentfernung bis 150 m.
Abmessungen Fundamente aus Beton: bis ca. 0,80 x 0,80 x
1,20 m
Entsorgung anfallender Stoffe wird über entsprechende
Entsorgungsposition vergütet
Menge: 11,000 Stk

**01.20.0019 Abbruch fest eingebautes Großspielfeldtor**
Fußballtrainingstor, Maße ca. 7.42 m x 2,60 m, untere
Ausladung: ca. 1,60 m, obere Ausladung: ca. 0,80 m.
ohne Räder, inkl. Tornetz, allen Kleinteilen,
Bodenhülsen und Fundamenten abbrechen, aufnehmen, auf
dem Baufeld transportieren und nach Materialien
getrennt auf geordneten
Haufwerken zur Entsorgung lagern.
Transportentfernung bis 150 m.
Abmessungen Fundamente aus Beton: bis ca. 0,30 x 0,30 x
0,60 m
Verfüllung der Fundamentlöcher mit bauseits lagerndem
Boden.
Entsorgung anfallender Stoffe wird über entsprechende
Entsorgungsposition vergütet
Menge: 2,000 Stk

**01.20.0020 Abbruch Trainerkabinen**
Trainerkabinen mit Mauerwerk, Holzkonstruktion und Dach
inkl. Fundament abbrechen, aufnehmen, auf dem Baufeld
transportieren und getrennt nach Materialien auf
geordneten
Haufwerken zur Entsorgung lagern.
Abmessungen ca. L 4,00 m x B 2,5 m x H 2,6 m
Entsorgung anfallender Stoffe wird über entsprechende
Entsorgungsposition vergütet
Menge: 2,000 Stk

*Hinweis: SONSTIGES*

**01.20.0021 Hindernis, unbew. Beton, im Boden abbrechen**
*** Bezugsbeschreibung
Hindernisse und Fundamente aus unbewehrtem Beton im
Boden abbrechen, aufnehmen, auf dem Baufeld
transportieren und auf geordneten Haufwerken zur
Entsorgung lagern.
Tiefe unter OK Gelände bis zu 2,00 m, im Mittel bei
1,00 m, Zerkleinern von Bauschutt auf Kantenlänge < 600
mm, Abrechnung erfolgt nach Aufmaß des Rauminhaltes der
Fundamente.
Inkl. Erdarbeiten: Freilegen und anschließend Verfüllen
Baugrube mit bauseits vorhandenem Material und
lagenweise Verdichten.
Entsorgung anfallender Stoffe wird über entsprechende
Entsorgungsposition vergütet.
Menge: 5,000 m3

**01.20.0022 jedoch Hindernis aus bewehrtem Beton im Boden abbrechen**
*** wie Position 01.20.0021
Hindernisse und Fundamente aus bewehrtem Beton im Boden
abbrechen
Menge: 5,000 m3

**01.20.0023 Hindernis aus Stahl abbrechen**
Hindernis im Boden aus Stahl, abbrechen, in
transportable Teilstücke zerlegen und auf der Baustelle
bis zur Entsorgung auf Haufwerken lagern.
In Beton eingebaute Stahlteile werden dem bewehrtem
Betonhindernis der Vorposition zugerechnet.
Einzelgröße: über 0,05 t.
Entsorgung anfallender Stoffe wird über entsprechende
Entsorgungsposition vergütet.
Menge: 2,500 t

#### Titel 01.21 596 Materialentsorgung

**01.21.0001 Deklarationsanalyse Boden**
*** Bezugsbeschreibung
Probeentnahme, Analyse und Bewertung von bauseitig
lagerndem Haufwerk gem. ErsatzbaustoffV -
Mindestuntersuchungsprogramm bei unspezifischem
Verdacht (Feststoff und Eluat).
Leistungen sind durch ein für die Probenahme und
Laboruntersuchung
akkreditiertes Prüflabor zu erbringen.
- Haufwerksbeprobung nach ErsatzbaustoffV und nach den
Empfehlungen des Leitfadens zur Probenahme und
Untersuchung von mineralischen Abfällen im Hoch- und
Tiefbau
eine Deklarationsanalyse entspricht 2 Mischproben aus
je 18 Einzelproben:
- Probenahme ist in allen Teilschritten zu
protokollieren
- Analysen nach ErsatzbaustoffV §8, §9 und §14, Anlage
1 Tabelle 3 und 4 sowie Anlage 5.
- Auswertung der Mischproben und Bewertung nach
ErsatzbaustoffV §10, §15
- Zuordnung des Abfallschlüssels gem. Verordnung über
das Europäische
  Abfallverzeichnis (AVV) bzw. DepV
Alle anfallenden Gebühren sind einzukalkulieren.
Analyse nur in Abstimmung mit örtlicher Bauüberwachung.
Menge: 3,000 Stk

**01.21.0002 jedoch Zulage für Deklarationsanlayse Boden nach DepV**
*** wie Position 01.21.0001
jedoch Zulage für erweiterte Untersuchung der
Deklarationsanalyse Boden nach der aktuellsten DepV.
Menge: 1,000 Stk

**01.21.0003 Deklarationsanalyse Bauschutt**
Probeentnahme, Analyse und Bewertung von bauseitig
lagerndem Haufwerk gem. ErsatzbaustoffeV -
Mindestuntersuchungsprogramm bei unspezifischem
Verdacht (Feststoff und Eluat).
Leistungen sind durch ein für die Probenahme und
Laboruntersuchung
akkreditiertes Prüflabor zu erbringen.
- Haufwerksbeprobung nach ErsatzbaustoffeV, eine
Deklarationsanalyse entspricht 2 Mischproben aus je 18
Einzelproben:
- Probenahme ist in allen Teilschritten zu
protokollieren
- Analysen nach ErsatzbaustoffeV §8, §9 und §14, Anlage
1 Tabelle 3 und 4 sowie Anlage 5.
- Auswertung der Mischproben und Bewertung nach
ErsatzbaustoffeV §10, §15
- Zuordnung des Abfallschlüssels gem. Verordnung über
das Europäische
  Abfallverzeichnis (AVV) bzw. DepV
Alle anfallenden Gebühren sind einzukalkulieren.
Analyse nur in Abstimmung mit örtlicher Bauüberwachung.
Menge: 1,000 Stk

**01.21.0004 Probeentnahme, Analyse und Bewertung von bauseitig lagerndem Oberboden**
Probeentnahme, Analyse und Bewertung von bauseitig
lagerndem Oberboden gem. BBodenschV nach Wirkungspfad
Mensch.
Leistungen sind durch ein für die Probenahme und
Laboruntersuchung akkreditiertes Prüflabor zu
erbringen.
- Haufwerksbeprobung nach PN98, Deklarationsanalyse
entspricht 2 Mischproben aus je 18 Einzelproben
- Probenahme ist in allen Teilschritten zu
protokollieren
Alle anfallenden Gebühren sind einzukalkulieren.
Analyse nur in Abstimmung mit örtlicher Bauüberwachung.
Menge: 1,000 Stk

**01.21.0005 Entsorgung biologisch abbaubare Abfälle- 20 02 01**
Entsorgung biologisch abbaubare Abfälle- 20 02 01
Abfallbezeichnung: Siedlungsabfälle Garten- und
Parkabfälle, nicht gefährlich,
- ungefährlicher Abfall zur Beseitigung
- Zuordnungswert nach ErsatzbaustoffeV bzw. DepV
Herkunft:
- Haufwerk Grasnarbe, Laub
Leistungen:
von Haufwerk aufnehmen, laden, transportieren und
entsorgen.
Abrechnung nach t auf der Grundlage des Wiegescheines
und vollständiger gesetzeskonformer Nachweisführung.
Menge: 660,000 t

**01.21.0006 Entsorgung Beton - 17 01 01**
Abfallbezeichnung: Gemische aus oder getrennte
Fraktionen von Beton, Ziegeln, Fliesen und Keramik
- ungefährlicher Abfall zur Beseitigung
- Zuordnungswert nach ErsatzbaustoffV bzw. DepV
Herkunft:
- Haufwerke aus Beton, Rückbau Fundament, Einfassungen,
Wegeflächen usw.
Leistungen:
von Haufwerk aufnehmen, laden, transportieren und
entsorgen.
Abrechnung nach t auf der Grundlage des Wiegescheines
und vollständiger gesetzeskonformer Nachweisführung.
Menge: 310,000 t

**01.21.0007 Entsorgung armierter Beton - 17 01 01**
Abfallbezeichnung: Gemische aus oder getrennte
Fraktionen von Beton, Ziegeln, Fliesen und Keramik
- ungefährlicher Abfall zur Beseitigung
- Zuordnungswert nach ErsatzbaustoffV bzw. DepV
Herkunft:
- Haufwerke aus armiertem Beton, Rückbau armierter
Fundamente, usw.
Leistungen:
von Haufwerk aufnehmen, laden, transportieren und
entsorgen.
Abrechnung nach t auf der Grundlage des Wiegescheines
und vollständiger gesetzeskonformer Nachweisführung.
Menge: 30,000 t

**01.21.0008 Entsorgung Tennenbelag**
Entsorgung Tennenbelag,
Abfallbezeichnung: Tennenbelag
- Zuordnungswert nach ErsatzbaustoffeV bzw. DepV
Leistungen:
laden von Haufwerk, transportieren und entsorgen.
Abrechnung nach t auf der Grundlage des Wiegescheines
und vollständiger gesetzeskonformer Nachweisführung.
Menge: 480,000 t

**01.21.0009 Entsorgung Boden und Steine - 20 02 02**
Entsorgung Boden und Steine - 20 02 02
Abfallbezeichnung: Bodenmaterial aus dem Bereich
Gartenbau,
Landschaftspflege
- ungefährlicher Abfall zur Beseitigung
- Zuordnungswert nach ErsatzbaustoffeV bzw. DepV
Herkunft:
- Haufwerke aus Gemischen aus Steinen und organischen
Bestandteilen
vom Sieben des Oberbodens
Leistungen:
von Haufwerk aufnehmen, laden, transportieren und
entsorgen.
Abrechnung nach t auf der Grundlage des Wiegescheines
und
vollständiger gesetzeskonformer Nachweisführung.
Menge: 20,000 t

**01.21.0010 Entsorgung gemischte Metalle - 170407**
Entsorgung Metalle - 170407
- ungefährlicher Abfall zur Beseitigung
- gemischte Metalle 170407
Herkunft:
- Haufwerke aus Ausbaustoffen, Rückbau Armierung,
Einbauten, Hindernisse aus Stahl, Zaunmatten /-pfosten
etc.
Leistungen:
von Haufwerk aufnehmen, laden, transportieren und
entsorgen.
Abrechnung nach t auf der Grundlage des Wiegescheines
und vollständiger gesetzeskonformer Nachweisführung.
Menge: 5,000 t

**01.21.0011 Entsorgung Boden, Steine und Baggergut (BM-0*)**
Entsorgung Boden, Steine und Baggergut - 170504
–Bodenmaterial der Klassen 0* (BM-0*)
Abfallbezeichnung: Bau- und Abbruchabfälle Boden,
Steine und Baggergut
- ungefährlicher Abfall zur Beseitigung
- Zuordnungswert nach ErsatzbaustoffV 0* (BM-0*),
- mineralischer Anteil bis 10%
Herkunft:
- Haufwerke aus Bodengemischen, überschüssiger Boden
aus Flächenabtrag
Leistungen:
von Haufwerk aufnehmen, laden, transportieren und
entsorgen.
Abrechnung nach t auf der Grundlage des Wiegescheines
und vollständiger gesetzeskonformer Nachweisführung.
Menge: 1460,000 t

**01.21.0012 Entsorgung Boden, Steine und Baggergut (BM-F0*)**
Entsorgung Boden, Steine und Baggergut - 170504
–Bodenmaterial der Klassen F0* (BM-F0*)
Abfallbezeichnung: Bau- und Abbruchabfälle Boden,
Steine und Baggergut
- ungefährlicher Abfall zur Beseitigung
- Zuordnungswert nach ErsatzbaustoffV F0* (BM-F0*)
- mineralischer Anteil bis 10%
Herkunft:
- Haufwerke aus Bodengemischen, überschüssiger Boden
aus Flächenabtrag
Leistungen:
von Haufwerk aufnehmen, laden, transportieren und
entsorgen.
Abrechnung nach t auf der Grundlage des Wiegescheines
und vollständiger gesetzeskonformer Nachweisführung.
Menge: 260,000 t

**01.21.0013 Entsorgung Boden, Steine und Baggergut (BM-F1)**
Entsorgung Boden, Steine und Baggergut - 170504 –
Bodenmaterial der Klassen F1 (BM-F1)
Abfallbezeichnung: Bau- und Abbruchabfälle Boden,
Steine und Baggergut
- ungefährlicher Abfall zur Beseitigung
- Zuordnungswert nach ErsatzbaustoffV F1 (BM-F1)
- mineralischer Anteil bis 50%
Herkunft:
- Haufwerke aus Bodengemischen, überschüssiger Boden
aus Flächenabtrag
Leistungen:
von Haufwerk aufnehmen, laden, transportieren und
entsorgen.
Abrechnung nach t auf der Grundlage des Wiegescheines
und vollständiger gesetzeskonformer Nachweisführung.
Menge: 260,000 t

**01.21.0014 Entsorgung Boden, Steine und Baggergut (BM-F2)**
Entsorgung Boden, Steine und Baggergut - 170504 –
Bodenmaterial der Klassen F2 (BM-F2)
Abfallbezeichnung: Bau- und Abbruchabfälle Boden,
Steine und Baggergut
- ungefährlicher Abfall zur Beseitigung
- Zuordnungswert nach ErsatzbaustoffV F2 (BM-F2)
- mineralischer Anteil bis 50%
Herkunft:
- Haufwerke aus Bodengemischen, überschüssiger Boden
aus Flächenabtrag
Leistungen:
von Haufwerk aufnehmen, laden, transportieren und
entsorgen.
Abrechnung nach t auf der Grundlage des Wiegescheines
und vollständiger gesetzeskonformer Nachweisführung.
Menge: 260,000 t

**01.21.0015 Entsorgung Boden, Steine und Baggergut (BM-F3)**
Entsorgung Boden, Steine und Baggergut - 170504 –
Bodenmaterial der Klassen F3 (BM-F3)
Abfallbezeichnung: Bau- und Abbruchabfälle Boden,
Steine und Baggergut
- ungefährlicher Abfall zur Beseitigung
- Zuordnungswert nach ErsatzbaustoffV F3 (BM-F3)
- mineralischer Anteil bis 50%
Herkunft:
- Haufwerke aus Bodengemischen, überschüssiger Boden
aus Flächenabtrag
Leistungen:
von Haufwerk aufnehmen, laden, transportieren und
entsorgen.
Abrechnung nach t auf der Grundlage des Wiegescheines
und vollständiger gesetzeskonformer Nachweisführung.
Menge: 260,000 t

**01.21.0016 Entsorgung Bauschuttgemische - 17 01 07 - Recycling-Baustoff der Klasse 1 (RC-1)**
Entsorgung Bauschuttgemische - 17 01 07 -
Recycling-Baustoff der Klasse 1 (RC-1)
Abfallbezeichnung: Gemische aus oder getrennte
Fraktionen von Beton, Ziegeln, Fliesen und Keramik
- ungefährlicher Abfall zur Beseitigung
- Zuordnungswert nach ErsatzbaustoffV Klasse 1 (RC-1)
Herkunft:
- Haufwerke aus Schotter-/ Bauschutt-Bodengemisch,
überschüssiges Material aus Flächenabtrag,
Tragschichtmaterial o.ä.
Leistungen:
von Haufwerk aufnehmen, laden, transportieren und
entsorgen.
Abrechnung nach t auf der Grundlage des Wiegescheines
und vollständiger gesetzeskonformer Nachweisführung.
Menge: 1355,000 t

**01.21.0017 Entsorgung Bauschuttgemische - 17 01 07 - Recycling-Baustoff der Klasse 2 (RC-2)**
Entsorgung Bauschuttgemische - 17 01 07 -
Recycling-Baustoff der Klasse 2 (RC-2)
Abfallbezeichnung: Gemische aus oder getrennte
Fraktionen von Beton, Ziegeln, Fliesen und Keramik
- ungefährlicher Abfall zur Beseitigung
- Zuordnungswert nach ErsatzbaustoffV Klasse 2 (RC-2)
Herkunft:
- Haufwerke aus Schotter-/ Bauschutt-Bodengemisch,
überschüssiges Material aus Flächenabtrag,
Tragschichtmaterial o.ä.
Leistungen:
von Haufwerk aufnehmen, laden, transportieren und
entsorgen.
Abrechnung nach t auf der Grundlage des Wiegescheines
und vollständiger gesetzeskonformer Nachweisführung.
Menge: 455,000 t

**01.21.0018 Entsorgung Bauschuttgemische - 17 01 07 - Recycling-Baustoff der Klasse 3 (RC-3)**
Entsorgung Bauschuttgemische - 17 01 07 -
Recycling-Baustoff der Klasse 3 (RC-3)
Abfallbezeichnung: Gemische aus oder getrennte
Fraktionen von Beton, Ziegeln, Fliesen und Keramik
- ungefährlicher Abfall zur Beseitigung
- Zuordnungswert nach ErsatzbaustoffV Klasse 3 (RC-3)
Herkunft:
- Haufwerke aus Schotter-/ Bauschutt-Bodengemisch,
überschüssiges Material aus Flächenabtrag,
Tragschichtmaterial o.ä.
Leistungen:
von Haufwerk aufnehmen, laden, transportieren und
entsorgen.
Abrechnung nach t auf der Grundlage des Wiegescheines
und vollständiger gesetzeskonformer Nachweisführung.
Menge: 455,000 t

#### Titel 01.22 599 Sonstiges zu KG 590

**01.22.0001 Schwingungsmesser an Gebäuden anbringen**
Schwingungsmesser liefern und an benachbarten Gebäuden
befestigen,
zur Ermittlung von erzeugten Schwingungen und
Erschütterungen durch Verbau- und Verdichtungsmaßnahmen
einschl. Protokoll mit ermittelten Meßergebnissen, Foto
vom Anbringungsort, Datum und Art der Arbeiten.
Menge: 1,000 Stk

#### Titel 01.23 760 Allgemeine Baunebenkosten

**01.23.0001 Dokumentation Gesamtbaumaßnahme**
Dokumentation Gesamtbaumaßnahme
Für die gesamte Baumaßnahme sind vom Auftragnehmer
anzufertigen und
mit der Abnahme, spätestens jedoch mit der
Schlussrechnung dem
Auftraggeber zu übergeben:

Revisions- und Bestandsplan
Der Plan enthält alle vom AN hergestellten Schächte und
Leitungen mit
Angabe der Rohrsohlen und Querschnitte und alle
hergestellten
Oberflächen (befestigt und unbefestigt), Einbauten,
Bäume u.ä.

Anlagenherstellerdokumentation (Herstellernachweis)
2 fach, inkl. Zusammenstellung der wichtigsten
technischen Daten, inkl.
aller für einen sicheren und wirtschaftlichen Betrieb
erforderlichen Betriebs-
und Wartungsanleitungen nach DIN 8418, inkl. Protokoll
über eine
Einweisung des Wartungs-und Bedienungspersonals.

Die digitale Grundlage im dwg Format bildet die
Grundlage der
Abrechnung (SR) und muss mit der Schlussrechnung
eingereicht werden.
Übergabe als Ausdruck 2-fach, farbig (Massstab mind.
1:200) und in
digitaler Form als pdf und dwg Datei. Die
Grundlagendatei der Planung
und das Bestandsaufmass des Vermessers stehen zur
Ergänzung zur
Verfügung.
Darstellung analog FLL Richtlinie "Abrechnung von
Baumaßnahmen"
durch einen anerkannten Vermesser.

Der Dokumentation ist eine Liste der Anlagen
beizufügen, die einer Überwachungspflicht aufgrund
öffentlich - rechtlicher Vorschriften unterliegen;
inkl. Prüffristen.

Alle Unterlagen sind in deutscher Sprache zu liefern.
Ablage / Sortierung gemäß Vorgaben AG/BÜ
Menge: 1,000 Stk

#### Titel 01.24 790 Sonstige Baunebenkosten

**01.24.0001 Revisionsvermessung**
Aufmaß der fertiggestellten Baumaßnahme durch ein
anerkanntes Vermesserbüro.
Der zu erstellende Vermesserplan enthält alle
hergestellten Oberflächen (befestigt und unbefestigt),
Einbauten, Bäume u.ä. mit Höhenangaben.
Alle Flächen und Längen müssen fortlaufend
gekennzeichnet werden, inkl. Angabe der entsprechenden
Abrechnungsmenge und Einheit.
Die digitale Grundlage im dwg-Format bildet die
Grundlage der Abrechnung. Sie muss zur Schlussrechung
vorliegen!
Übergabe als Ausdruck 3-fach, farbig, Maßstab
mind.1:200 und in digitaler Form als dwg- und pdf-Datei
auf USB-Stick. Die Grundlagendatei der Planung steht
als Ergänzung zur Verfügung.
Darstellung analog der FLL-Richtlinie "Abrechnung von
Baumaßnahmen".
Menge: 1,000 Stk
